# Presupuesto

- Propiedad del archivo: CYPE INGENIEROS, S.A.
- Formato: FIEBDC-3/2004
- Programa: ARQUIMEDES
- Fecha de los precios: 18/07/2019
- Divisa: EUR
- Costes indirectos: 3 %
- Gastos generales: 13 %
- Beneficio industrial: 6 %
- IVA: 21 %
- Código: PUESTO_FRONTERIZO___ESTACION_MARITIMA_VIGO___PBE (11/06/2019)
Importe: 106901.08

## 01 ACTUACIONES PREVIAS (11/06/2019)
Importe: 2074.66

**AP01** m2 Retirada mobiliario existente
70.77 m2 × 1.67 (1.72 con costes indirectos) = 121.72
Retirada a contenerdor de la totalidad del mobiliario fijo y no fijo existente, consistente en mesas, sillas, armarios o elementos similares. Sin aprovechamiento.

| Código | Ud | Descripción | Rendimiento | Precio | Importe |
|---|---|---|---|---|---|
| MOOA.1d | h | Peón ordinario construcción (mano de obra; 27/05/1997) | 0.1 | 15.77 | 1.58 |
| % | % | Costes directos complementarios | 6 % | 1.58 | 0.09 |
|  |  | Total |  |  | 1.67 |

| Medición | Uds. | Largo | Parcial |
|---|---|---|---|
| P baja | 1 | 70.770 | 70.770 |
| Total |  |  | 70.77 |

**AP001** m2 Sectorización previa tablero
73.2 m2 × 25.19 (25.95 con costes indirectos) = 1899.54
Sectorización previa a la obra para separar zonas de trabajo y zonas en funcionamiento. Instalación temporal para aislar las zonas de trabajo. Panelado autoportante en tablero DM o similar en acabado en melamina color blanco o equivalente, colocados sobre montantes horizontales y verticales de madera de pino macizo. Los montantes no podrán ir atornillados sobre los acabados de las zonas comunes, deberán ir arriostrados. Incluye formación de 1 puerta para acceso. Incluye sellado de todo el perímetro y uniones para minimizar la presencia de polvo de obra y similar. Incluye montaje y desmontaje.

| Código | Ud | Descripción | Rendimiento | Precio | Importe |
|---|---|---|---|---|---|
| PRPD31eb | m2 | Tab fib mad melm 7mm bl 2cr (material) | 1.05 | 3.474 | 3.65 |
| PBUC.4a | ud | Punta a templ ø2.5x30 mm caja 500 (material; 05/05/1995) | 0.02 | 1.79 | 0.04 |
| MOOA.1a | h | Oficial 1ª construcción (mano de obra; 27/05/1997) | 0.613 | 16.77 | 10.28 |
| MOOA.1c | h | Peón especializado construcción (mano de obra; 10/02/1997) | 0.612 | 16 | 9.79 |
| %0200 | % | Costes directos complementarios (05/05/1995) | 6 % | 23.76 | 1.43 |
|  |  | Total |  |  | 25.19 |

Claves: interior, recorte, alto, aglomerado, panel, paramento, densidad, lamina, madero, lama, union, clavo, plastico, rastrel, mural, revestimiento

| Medición | Uds. | Largo | Alto | Parcial |
|---|---|---|---|---|
| Planta baja | 1 | 30.000 | 2.440 | 73.200 |
| Total |  |  |  | 73.2 |

**AP0001** ud Levnt estores sin aprovechamiento
10 ud × 5.18 (5.34 con costes indirectos) = 53.40
Levantamiento de estores y cortinas de ventanas sin aprovechamiento del material, según NTE/ADD-18.

| Código | Ud | Descripción | Rendimiento | Precio | Importe |
|---|---|---|---|---|---|
| MOOA.1a | h | Oficial 1ª construcción | 0.15 | 16.77 | 2.52 |
| MOOA.1d | h | Peón ordinario construcción | 0.15 | 15.77 | 2.37 |
| % | % | Costes directos complementarios | 6 % | 4.89 | 0.29 |
|  |  | Total |  |  | 5.18 |

Claves: carga, ordinario, levantar, escombro, carpinteria, moho, superficie, hoja, accesorio, material

| Medición | Uds. | Parcial |
|---|---|---|
| Planta baja | 10 | 10.000 |
| Total |  | 10 |

## 02 TRABAJOS PREVIOS Y DEMOLICIONES (11/06/2019)
Importe: 2571.38

**AP02** m2 Demol cielo raso escayola
3.8 m2 × 8.69 (8.95 con costes indirectos) = 34.01
Demolición de cielo raso de escayola, retirada de escombros y carga, según NTE/ADD-12.

| Código | Ud | Descripción | Rendimiento | Precio | Importe |
|---|---|---|---|---|---|
| MOOA.1d | h | Peón ordinario construcción | 0.52 | 15.77 | 8.20 |
| % | % | Costes directos complementarios | 6 % | 8.20 | 0.49 |
|  |  | Total |  |  | 8.69 |

Claves: escayola, cañizo, corcho, material, carga, demolicion, moho, ordinario, escombro, cielo

| Medición | Uds. | Largo | Parcial |
|---|---|---|---|
| Instalaciones | 1 | 3.800 | 3.800 |
| Total |  |  | 3.8 |

**AP05** m2 Desmontaje de empanelados
7.596 m2 × 1.7 (1.75 con costes indirectos) = 13.29
Desmontaje de panelado de madera o mitaciójn madera en pared, realizado por medios manuales, retirada de escombros resultantes a punto de carga, (no incluye carga ni transporte a vertedero). Incluso parte proporcional de herramientas, elementos auxiliares y andamios necesarios para la realización de los trabajos.

| Código | Ud | Descripción | Rendimiento | Precio | Importe |
|---|---|---|---|---|---|
| MOOA.1c | h | Peón especializado construcción | 0.1 | 16 | 1.60 |
| % | % | Costes directos complementarios | 6 % | 1.60 | 0.10 |
|  |  | Total |  |  | 1.7 |

| Medición | Uds. | Largo | Alto | Parcial |
|---|---|---|---|---|
| Despacho | 1 | 4.220 | 1.800 | 7.596 |
| Total |  |  |  | 7.596 |

**AP07.01** ud Levnt carp 3m2 s/aprov
18 ud × 16.72 (17.22 con costes indirectos) = 309.96
Levantamiento de carpintería de hasta 3 m2, i/marcos, hojas y accesorios, con retirada de escombro y carga, según NTE/ADD-18.

| Código | Ud | Descripción | Rendimiento | Precio | Importe |
|---|---|---|---|---|---|
| MOOA.1d | h | Peón ordinario construcción | 1 | 15.77 | 15.77 |
| % | % | Costes directos complementarios | 6 % | 15.77 | 0.95 |
|  |  | Total |  |  | 16.72 |

Claves: ordinario, carga, material, escombro, superficie, levantar, accesorio, moho, carpinteria, hoja

| Medición | Uds. | Parcial |
|---|---|---|
| Puerta instalaciones | 1 | 1.000 |
| Puertas atencion al publico | 2 | 2.000 |
| Ventanas atención al público | 4 | 4.000 |
| Puerta vestuario | 1 | 1.000 |
| Ventana vestuario | 1 | 1.000 |
| Puerta despacho | 1 | 1.000 |
| Ventanas despacho | 3 | 3.000 |
| Ventana exterior despacho | 1 | 1.000 |
| Puertas | 2 | 2.000 |
| Ventanas | 2 | 2.000 |
| Total |  | 18 |

**EADW.1a** m Levantado barandilla metálica (05/05/1995)
4 m × 9.23 (9.51 con costes indirectos) = 38.04
Levantado de barandilla metálica, retirada de escombros y carga.

| Código | Ud | Descripción | Rendimiento | Precio | Importe |
|---|---|---|---|---|---|
| MOOA.1c | h | Peón especializado construcción | 0.15 | 16 | 2.40 |
| MOOA.1d | h | Peón ordinario construcción | 0.4 | 15.77 | 6.31 |
| %0200 | % | Costes directos complementarios | 6 % | 8.71 | 0.52 |
|  |  | Total |  |  | 9.23 |

Claves: levantar, metal, carga, escombro, barandilla

| Medición | Uds. | Largo | Parcial |
|---|---|---|---|
| Ventana despacho | 1 | 4.000 | 4.000 |
| Total |  |  | 4 |

**AP12** m2 Demol tabique LH doble man
39.01 m2 × 9.53 (9.82 con costes indirectos) = 383.08
Demolición manual de tabique de fábrica de ladrillo hueco doble, enfoscado en las dos caras, con retirada de escombros y carga, según NTE/ADD-9.

| Código | Ud | Descripción | Rendimiento | Precio | Importe |
|---|---|---|---|---|---|
| MOOA.1d | h | Peón ordinario construcción | 0.57 | 15.77 | 8.99 |
| % | % | Costes directos complementarios | 6 % | 8.99 | 0.54 |
|  |  | Total |  |  | 9.53 |

Claves: ladrillo, tabiqueria, demolicion, doble, sencillo, manual, carga, pie, fabrica, hueco, escombro, ordinario, moho

| Medición | Uds. | Largo | Alto | Parcial |
|---|---|---|---|---|
| Tabiques vestuario | 2 | 4.800 | 2.570 | 24.672 |
| Instalaciones | 1 | 1.470 | 2.570 | 3.778 |
| Antepecho ventanas despacho | 1 | 3.000 |  | 3.000 |
| Antepecho ventana vestuario | 1 | 1.100 |  | 1.100 |
| Anepecho ventana at publico | 1 | 4.460 |  | 4.460 |
| Antepecho | 1 | 2.000 |  | 2.000 |
| Total |  |  |  | 39.01 |

**AP06** m2 Demol pav baldosa + recrecido man (05/05/1995)
79.24 m2 × 14.13 (14.55 con costes indirectos) = 1152.94
Demolición manual de pavimento de baldosa existente, incluida balsosa y recrecido de mortero existente, con retirada de escombros y carga, sin transporte a vertedero, según NTE/ADD-10. Incluye retirada del rodapié correspondiente en las zonas asignadas.

| Código | Ud | Descripción | Rendimiento | Precio | Importe |
|---|---|---|---|---|---|
| MOOA.1c | h | Peón especializado construcción | 0.34 | 16 | 5.44 |
| MOOA.1d | h | Peón ordinario construcción | 0.5 | 15.77 | 7.89 |
| % | % | Costes directos complementarios | 6 % | 13.33 | 0.80 |
|  |  | Total |  |  | 14.13 |

Claves: marmol, capa, manual, baldosa, pavimentacion, moho, hidraulico, ordinario, compresor, masa, carga, hormigon, empedrado, tarima, aire, vertedero, escombro, demolicion, adoquinado, bloquear, macadam, transporte, asfalto, adoquin, martillo, rompedor, especial

| Medición | Uds. | Largo | Parcial |
|---|---|---|---|
| Instalaciones | 1 | 3.800 | 3.800 |
| At publico | 1 | 32.080 | 32.080 |
| Vestuario | 1 | 10.250 | 10.250 |
| Despacho | 1 | 20.380 | 20.380 |
| Vestibulo | 1 | 9.230 | 9.230 |
| Desp | 1 | 3.500 | 3.500 |
| Total |  |  | 79.24 |

**AP14** ud Levnt antepecho madera ventana despacho
1 ud × 7.5 (7.73 con costes indirectos) = 7.73
Levantamiento de antepecho de madera maciza la ventana del despacho, sin aprovechamiento, con retirada de escombro y carga, según NTE/ADD-18.

| Código | Ud | Descripción | Rendimiento | Precio | Importe |
|---|---|---|---|---|---|
| MOOA.1d | h | Peón ordinario construcción | 0.449 | 15.77 | 7.08 |
| % | % | Costes directos complementarios | 6 % | 7.08 | 0.42 |
|  |  | Total |  |  | 7.5 |

Claves: carga, ordinario, levantar, escombro, carpinteria, moho, superficie, hoja, accesorio, material

| Medición | Uds. | Parcial |
|---|---|---|
| Despacho | 1 | 1.000 |
| Total |  | 1 |

**APEM01** ud Levantado radiador electrico (05/05/1995)
2 ud × 7.14 (7.35 con costes indirectos) = 14.70
Levantado de radiador y accesorios con retirada de escombros y carga, según NTE/ADD-1.

| Código | Ud | Descripción | Rendimiento | Precio | Importe |
|---|---|---|---|---|---|
| MOOA.1b | h | Oficial 2ª construcción (mano de obra; 10/02/1997) | 0.3 | 15.44 | 4.63 |
| MOOA.1d | h | Peón ordinario construcción | 0.15 | 15.77 | 2.37 |
| %0200 | % | Costes directos complementarios | 2 % | 7.00 | 0.14 |
|  |  | Total |  |  | 7.14 |

Claves: accesorio, radiador, escombro, levantar, carga

| Medición | Uds. | Parcial |
|---|---|---|
| despacho | 2 | 2.000 |
| Total |  | 2 |

**AP20** ud Desm inst red informática
1 ud × 213.44 (219.84 con costes indirectos) = 219.84
Desmontaje de instalación de red de trabajo e internet, realizada con medios manuales. Retirada a pie de carga de materiales y escombros resultantes, (no incluye carga ni transporte a vertedero). Incluso parte proporcional de herramientas, medios auxiliares y andamios necesarios para la realización de los trabajos.
Consiste en la retirada sin aprovechamiento de los elementos de la red de trabajo e internet existente, formado por mecanismos y cajas, canaletas de superficie, cableados, etc.
Medida por unidad de planta [2 uds].

| Código | Ud | Descripción | Rendimiento | Precio | Importe |
|---|---|---|---|---|---|
| MOOI.1a | h | Oficial 1ª instalador (mano de obra; 10/02/1997) | 12 | 16.78 | 201.36 |
| % | % | Costes directos complementarios | 6 % | 201.36 | 12.08 |
|  |  | Total |  |  | 213.44 |

| Medición | Uds. | Parcial |
|---|---|---|
| Red trabajo | 1 | 1.000 |
| Total |  | 1 |

**DES-BT** PA Desmontaje instal electrica
1 PA × 276.36 (284.65 con costes indirectos) = 284.65
Desmontaje de instalación eléctrica existente, incluyendo luminarias, emergencias, tomas de corriente, cajas multiservicio, cableado, tubos, bandejas y soportes, retirada a punto de reciclaje, medios y accesorios necesarios. Totalmente realizado.

| Código | Ud | Descripción | Rendimiento | Precio | Importe |
|---|---|---|---|---|---|
| U01FY630 | h | Oficial 1ª instalador eléctrico (mano de obra; 27/02/2012) | 8 | 15.86 | 126.88 |
| U01FY635 | h | Peón ordinario instalador eléctrico (mano de obra; 27/02/2012) | 8 | 13.7 | 109.60 |
| %0200 | % | Costes directos complementarios | 5 % | 236.48 | 11.82 |
| %0400 | % | Pequeño material (22/11/2012) | 5 % | 248.30 | 12.42 |
| %CI | % | Costes indirectos..(s/total) (07/04/2017) | 6 % | 260.72 | 15.64 |
|  |  | Total |  |  | 276.36 |

**DES-PCI** PA Desmontaje instalacion existente contraincendios (29/02/2012)
1 PA × 109.84 (113.14 con costes indirectos) = 113.14
Desmontaje de instalación existente, equipos de contraincendios, detectores, pulsadores y cableado, localización de lazos existentes, tubos, bandejas y soportes, retirada a punto de reciclaje, medios y accesorios necesarios. Realizado.

| Código | Ud | Descripción | Rendimiento | Precio | Importe |
|---|---|---|---|---|---|
| U01FY730 | h | Oficial 1ª instalador contra incendios (mano de obra; 29/02/2012) | 3 | 16.5 | 49.50 |
| U01FY735 | h | Peón ordinario instalador contra incendios (mano de obra; 10/02/2013) | 3 | 14.83 | 44.49 |
| %0200 | % | Costes directos complementarios | 5 % | 93.99 | 4.70 |
| %0400 | % | Pequeño material | 5 % | 98.69 | 4.93 |
| %CI | % | Costes indirectos..(s/total) | 6 % | 103.62 | 6.22 |
|  |  | Total |  |  | 109.84 |

## 03 ALBAÑILERÍA (11/06/2019)
Importe: 1329.15

**EFFC.6ca** m2 Fábrica LP 25x12x8 panderete (21/12/1995)
3.499 m2 × 15.61 (16.08 con costes indirectos) = 56.26
Fábrica de ladrillo cerámico perforado de dimensiones 25x12x8 cm colocado a panderete y tomado con mortero de cemento M-5, s/NTE-FFL.

| Código | Ud | Descripción | Rendimiento | Precio | Importe |
|---|---|---|---|---|---|
| PFFC.6c | ud | Ladrillo perforado 25x12x8 (material; 05/05/1995) | 31 | 0.107 | 3.32 |
| PBPM.1eaab | m3 | Mortero cto/are M-5 0-3 maq | 0.009 | 51.2 | 0.46 |
| MOOA.1a | h | Oficial 1ª construcción | 0.444 | 16.77 | 7.45 |
| MOOA.1d | h | Peón ordinario construcción | 0.222 | 15.77 | 3.50 |
| % | % | Costes directos complementarios | 6 % | 14.73 | 0.88 |
|  |  | Total |  |  | 15.61 |

Claves: perforacion, ordinario, medio, mortero, colocacion, fabrica, ladrillo, dimension, pie, panderete, cemento, ceramico, moho

| Medición | Uds. | Largo | Alto | Parcial |
|---|---|---|---|---|
| Caja ventana despacho 1 | 1 | 1.280 | 1.440 | 1.843 |
| Caja ventana despacho 2 | 1 | 1.150 | 1.440 | 1.656 |
| Total |  |  |  | 3.499 |

**AP23** m2 Enf mto cto M-10frat vert int/ext
6.998 m2 × 9.77 (10.06 con costes indirectos) = 70.40
Enfoscado maestreado y fratasado de paramentos verticales interiores o exteriores, de 12 mm de espesor, con mortero M-10 de cemento y arena , s/NTE-RPE.

| Código | Ud | Descripción | Rendimiento | Precio | Importe |
|---|---|---|---|---|---|
| PBPM.1caab | m3 | Mortero cto/are M-10 0-3 maq | 0.013 | 62.65 | 0.81 |
| MOOA.1a | h | Oficial 1ª construcción | 0.347 | 16.77 | 5.82 |
| MOOA.1d | h | Peón ordinario construcción | 0.164 | 15.77 | 2.59 |
| % | % | Costes directos complementarios | 6 % | 9.22 | 0.55 |
|  |  | Total |  |  | 9.77 |

Claves: vertical, rugoso, exterior, ordinario, interior, maestra, enfoscado, vertedero, fratasado, mortero, paramento, aditivo, horizontal, impermeabilizar, hidrofugo, dosificacion, bruñido, moho, areno, bloquear, cemento

| Medición | Uds. | Largo | Alto | Parcial |
|---|---|---|---|---|
| Caja ventana despacho 1 | 2 | 1.280 | 1.440 | 3.686 |
| Caja ventana despacho 2 | 2 | 1.150 | 1.440 | 3.312 |
| Total |  |  |  | 6.998 |

**AP24** m2 Recrecido pisos mortero cto 5 cm
77.55 m2 × 11.72 (12.07 con costes indirectos) = 936.03
Suministro y ejecución de recrecido de mortero de cemento (CEM II/B-v 32,5R) y arena lavada (0-4), dosificación 1/3, espesor medio máximo 5 cm, armado con fibras sintéticas de polipropileno en forma de microfilamentos de 12 mm, dosificación 600 gr/m³, banda aislante al perímetro, elaborado mecanicamente en obra con bomba soladora y bombeado hasta la zona de trabajo, incluso maestrado, nivelado y fratasado mecánico.

| Código | Ud | Descripción | Rendimiento | Precio | Importe |
|---|---|---|---|---|---|
| AP2424 | m3 | Mortero cto/are CEM II/B-v 32,5R | 0.074 | 39.85 | 2.95 |
| MOOA.1a | h | Oficial 1ª construcción | 0.249 | 16.77 | 4.18 |
| MOOA.1d | h | Peón ordinario construcción | 0.249 | 15.77 | 3.93 |
| % | % | Costes directos complementarios | 6 % | 11.06 | 0.66 |
|  |  | Total |  |  | 11.72 |

Claves: cemento, nivel, piso, ordinario, mortero, moho

| Medición | Uds. | Largo | Parcial |
|---|---|---|---|
| Instalaciones | 1 | 3.800 | 3.800 |
| Atención al público | 1 | 47.000 | 47.000 |
| Despacho | 1 | 20.000 | 20.000 |
| Vestibulo | 1 | 3.500 | 3.500 |
| Desp | 1 | 3.250 | 3.250 |
| Total |  |  | 77.55 |

**AP0326** ud Ayuda albañilería
1 ud × 258.7 (266.46 con costes indirectos) = 266.46
Ayuda por obra en la partida de demoliciones y albañilería, incluyendo mano de obra en carga y descarga, materiales, apertura y tapado de rozas, recibidos, limpieza, remates y medios auxiliares.

| Código | Ud | Descripción | Rendimiento | Precio | Importe |
|---|---|---|---|---|---|
| MOOA.1d | h | Peón ordinario construcción | 7.5 | 15.77 | 118.28 |
| MOOA.1a | h | Oficial 1ª construcción | 7.5 | 16.77 | 125.78 |
| % | % | Costes directos complementarios | 6 % | 244.06 | 14.64 |
|  |  | Total |  |  | 258.7 |

Claves: ordinario, carga, material, escombro, superficie, levantar, accesorio, moho, carpinteria, hoja

| Medición | Uds. | Parcial |
|---|---|---|
| Ayuda | 1 | 1.000 |
| Total |  | 1 |

## 04 TABIQUERIA. CARTÓN YESO. MAMPARAS. (11/06/2019)
Importe: 12929.57
CARTÓN YESO

**AP26** m2 Techo y-crt nor 15mm db colg 600
63.05 m2 × 24.38 (25.11 con costes indirectos) = 1583.19
Falso techo continuo formado por placas de alma de yeso entre dos cartones especiales, normales, de 15 mm de espesor y dimensiones 1200x2400/3000 mm, con borde de unión afinado, cuadrado o redondo, colocadas con tornillos sobre estructura colgada doble a base de canales y montantes con suspensión rígida separados 600 mm entre ejes, i/replanteo, nivelación y sellado de juntas con cinta y pasta, según NTE-RTP.

| Código | Ud | Descripción | Rendimiento | Precio | Importe |
|---|---|---|---|---|---|
| APAPAPA0425 | m2 | Placa y-crt normal 15mm (material) | 1.05 | 3.947 | 4.14 |
| PFTY.8b | m | Perfil canal y-crt 48x3000mm (material) | 0.7 | 1.184 | 0.83 |
| PFTY.7aa | m | Perfil montante y-crt 34mm <3m (material) | 2.6 | 1.915 | 4.98 |
| PRTC29a | ud | Pieza cuelgue canal tch y-crt 50 (material) | 1.94 | 0.651 | 1.26 |
| PFTY13a | ud | Tornillo pl-met 3.9x25 y-crt (material) | 15 | 0.01 | 0.15 |
| PFTY15a | ud | Torn met-met pta brca3.5x9.5 mm (material) | 10 | 0.02 | 0.20 |
| PFTY.4e | kg | Pasta jnt polv y-crt frg rap20kg (material) | 0.47 | 1.174 | 0.55 |
| PFTY.6a | m | Cinta juntas yeso-cartón 150 m (material) | 1.89 | 0.049 | 0.09 |
| PFTY.4g | kg | Pasta agarre polvo y-crt 20kg (material) | 0.53 | 0.582 | 0.31 |
| MOOA.1a | h | Oficial 1ª construcción | 0.296 | 16.77 | 4.96 |
| MOOA.1c | h | Peón especializado construcción | 0.296 | 16 | 4.74 |
| MOOA.1d | h | Peón ordinario construcción | 0.05 | 15.77 | 0.79 |
| % | % | Costes directos complementarios | 6 % | 23.00 | 1.38 |
|  |  | Total |  |  | 24.38 |

Claves: redondo, ordinario, resistencia, tornillo, rigido, colocacion, junta, horquilla, galvanizar, placa, falso, pasta, bloquear, incombustible, directo, montante, union, cinta, base, perfil, acero, empalme, especial, vidrio, fibra, agarre, doble, pieza, continuo, fuego, techo, eje, nivel, estructura, rosa, dimension, color, sellador, carton, maestra, yeso, suspension, norma, cuadrado, canal, colgar, moho

| Medición | Uds. | Largo | Parcial |
|---|---|---|---|
| Instalaciones | 1 | 3.800 | 3.800 |
| Atención al público [zona central] | 1 | 36.000 | 36.000 |
| Despacho [zona central] | 1 | 16.500 | 16.500 |
| Vestibulo | 1 | 3.500 | 3.500 |
| Desp | 1 | 3.250 | 3.250 |
| Total |  |  | 63.05 |

**AP27EM** m2 Falsa viga y-crt nor 15mm colg 600 (11/05/1995)
30.161 m2 × 44.22 (45.55 con costes indirectos) = 1373.83
Falsa viga formado por placas de alma de yeso entre dos cartones especiales, normales, de 15 mm de espesor y dimensiones 1200x2400/3000 mm, con borde de unión afinado, cuadrado o redondo, colocadas con tornillos sobre perfiles de acero galvanizado de 40 mm colgados de horquillas separados 600 mm entre ejes, i/replanteo, nivelación y sellado de juntas con cinta y pasta, según NTE-RTP.

| Código | Ud | Descripción | Rendimiento | Precio | Importe |
|---|---|---|---|---|---|
| PFTY.1ac | m2 | Placa y-crt normal 15mm (material; 23/12/1996) | 1.05 | 6.43 | 6.75 |
| PFTY12a | m | Perfil U galv y-crt 31x2400 mm (material; 05/05/1995) | 0.7 | 1.89 | 1.32 |
| PRTC24a | m | Perfil galv 39x4500 yeso-cartón (material; 07/02/1997) | 2.6 | 1.46 | 3.80 |
| PRTC26a | ud | Pieza empalme U pfl tch y-crt 40 (material; 07/02/1997) | 0.32 | 0.41 | 0.13 |
| PRTC25a | ud | Horquilla unn fals tch y-crt 40 (material; 07/02/1997) | 1.26 | 0.61 | 0.77 |
| PFTY13a | ud | Tornillo pl-met 3.9x25 y-crt | 10 | 0.01 | 0.10 |
| PFTY15a | ud | Torn met-met pta brca3.5x9.5 mm | 5 | 0.02 | 0.10 |
| PFTY.4e | kg | Pasta jnt polv y-crt frg rap20kg | 0.47 | 1.174 | 0.55 |
| PFTY.6a | m | Cinta juntas yeso-cartón 150 m | 1.89 | 0.049 | 0.09 |
| PFTY.4g | kg | Pasta agarre polvo y-crt 20kg | 0.53 | 0.582 | 0.31 |
| MOOA.1a | h | Oficial 1ª construcción | 0.8 | 16.77 | 13.42 |
| MOOA.1c | h | Peón especializado construcción | 0.8 | 16 | 12.80 |
| MOOA.1d | h | Peón ordinario construcción | 0.1 | 15.77 | 1.58 |
| % | % | Costes directos complementarios | 6 % | 41.72 | 2.50 |
|  |  | Total |  |  | 44.22 |

Claves: redondo, ordinario, resistencia, tornillo, rigido, colocacion, junta, horquilla, galvanizar, placa, falso, pasta, bloquear, incombustible, directo, montante, union, cinta, base, perfil, acero, empalme, especial, vidrio, fibra, agarre, doble, pieza, continuo, fuego, techo, eje, nivel, estructura, rosa, dimension, color, sellador, carton, maestra, yeso, suspension, norma, cuadrado, canal, colgar, moho

| Medición | Uds. | Largo | Ancho | Parcial |
|---|---|---|---|---|
| Instalaciones horizontal | 1 | 3.700 | 0.250 | 0.925 |
| Instalaciones vertical | 1 | 3.700 | 0.320 | 1.184 |
| At publico fondo horizonta | 1 | 9.000 | 0.400 | 3.600 |
| At publico fondo vertical | 1 | 9.000 | 0.350 | 3.150 |
| At publico frente horizontal | 1 | 8.450 | 1.050 | 8.873 |
| At publico frente vertical | 1 | 8.450 | 0.420 | 3.549 |
| Despacho fondo horizonta | 1 | 4.000 | 0.400 | 1.600 |
| Despacho fondo vertical | 1 | 4.000 | 0.350 | 1.400 |
| Desacho frente horizontal | 1 | 4.000 | 1.050 | 4.200 |
| Desapcho frente vertical | 1 | 4.000 | 0.420 | 1.680 |
| Total |  |  |  | 30.161 |

**AP29** m2 Trsd s/mntt y-crt r agua 15
56.503 m2 × 32.86 (33.85 con costes indirectos) = 1912.63
Trasdosado autoportante de paramentos verticales con doble placa de alma de yeso entre dos cartones especiales tratados con siliconas (de color verdoso, conservando su porosidad), resistente al agua, de 15 mm de espesor cada una de las placas, y dimensiones 1200x2000/2500/2600/2700/3000mm , reacción frente al fuego A2 s1 d0, con borde de unión afinado, fijada con tornillos sobre perfiles canales y montantes de acero galvanizado de 48 y 46 mm, incluso replanteo, nivelación y repaso de juntas con cinta y pasta, según NTE-PTP. Medida la superficie ejecutada.

| Código | Ud | Descripción | Rendimiento | Precio | Importe |
|---|---|---|---|---|---|
| PFTY.1dc | m2 | Placa y-crt resistente agua 15mm (material) | 2.1 | 7.894 | 16.58 |
| PFTY.8b | m | Perfil canal y-crt 48x3000mm | 0.95 | 1.184 | 1.12 |
| PFTY.7aa | m | Perfil montante y-crt 34mm <3m | 3.5 | 1.915 | 6.70 |
| PFTY13a | ud | Tornillo pl-met 3.9x25 y-crt | 20 | 0.01 | 0.20 |
| PFTY.4e | kg | Pasta jnt polv y-crt frg rap20kg | 0.4 | 1.174 | 0.47 |
| PFTY.6a | m | Cinta juntas yeso-cartón 150 m | 1.3 | 0.049 | 0.06 |
| PFTY.4g | kg | Pasta agarre polvo y-crt 20kg | 0.53 | 0.582 | 0.31 |
| MOOA.1a | h | Oficial 1ª construcción | 0.207 | 16.77 | 3.47 |
| MOOA.1c | h | Peón especializado construcción | 0.207 | 16 | 3.31 |
| % | % | Costes directos complementarios | 2 % | 32.22 | 0.64 |
|  |  | Total |  |  | 32.86 |

Claves: rosa, canal, vapor, refuerzo, trasdosado, moho, junta, incombustible, lamina, silicona, yeso, placa, verde, carton, paramento, autoportante, galvanizar, agarre, acero, conservacion, porosidad, barrera, aluminio, fijacion, dimension, tornillo, union, cuadrado, especial, vertical, resistencia, nivel, color, pasta, vidrio, bloquear, perfil, fuego, cinta, montante, redondo, fibra, agua

| Medición | Uds. | Largo | Alto | Parcial |
|---|---|---|---|---|
| Medianera | 1 | 16.000 | 2.570 | 41.120 |
| Fachada | 1 | 5.500 | 2.570 | 14.135 |
| Ventana existente | -1 | 5.750 |  | -5.750 |
| Caja ventana despacho 1 | 2 | 1.280 | 1.440 | 3.686 |
| Caja ventana despacho 2 | 2 | 1.150 | 1.440 | 3.312 |
| Total |  |  |  | 56.503 |

**EFTY.4faba** m2 Reparaciones/ampliaciones en tabiques existentes (11/05/1995)
8.6 m2 × 56.64 (58.34 con costes indirectos) = 501.72
Traabajos de modificación de los tabiques de cartón yeso y trasdosados existentes en la fachada a vestíbulo que sean necesarios para la correcta unión con los nuevos tabiques y trasdosados, así como mamaparas.
Tramos de tabique autoportante de 100 mm de ancho formado por dos placas de alma de yeso entre dos cartones especiales, normal, de 15 mm de espesor y dimensiones 1200x2500/2600/2700/3000mm mm, con borde de unión afinado, cuadrado o redondo , reacción frente al fuego A2 s1 d0, fijadas con tornillos sobre perfiles canales de 73 mm y montantes de acero galvanizado de 70 mm separados 400 mm entre ejes, incluso replanteo, nivelación y repaso de juntas con cinta y pasta, según NTE-PTP. Medida la superficie ejecutada.
Piezas especiales de unión con elmentos existentes.

| Código | Ud | Descripción | Rendimiento | Precio | Importe |
|---|---|---|---|---|---|
| PFTY.1ac | m2 | Placa y-crt normal 15mm | 2.1 | 6.43 | 13.50 |
| PFTY.7ca | m | Perfil montante y-crt 70mm <3m (material; 23/12/1996) | 3.5 | 2.09 | 7.32 |
| PFTY13a | ud | Tornillo pl-met 3.9x25 y-crt | 42 | 0.01 | 0.42 |
| PFTY.4e | kg | Pasta jnt polv y-crt frg rap20kg | 0.9 | 1.174 | 1.06 |
| PFTY.6a | m | Cinta juntas yeso-cartón 150 m | 3.15 | 0.049 | 0.15 |
| PFTY.4g | kg | Pasta agarre polvo y-crt 20kg | 0.53 | 0.582 | 0.31 |
| MOOA.1a | h | Oficial 1ª construcción | 1 | 16.77 | 16.77 |
| MOOA.1c | h | Peón especializado construcción | 1 | 16 | 16.00 |
| % | % | Costes directos complementarios | 2 % | 55.53 | 1.11 |
|  |  | Total |  |  | 56.64 |

Claves: galvanizar, agua, junta, redondo, especial, doble, rosa, yeso, resistencia, refuerzo, cinta, nivel, lamina, fibra, porosidad, aluminio, tabiqueria, carton, placa, union, pasta, verde, acero, incombustible, fuego, conservacion, montante, barrera, dimension, tornillo, perfil, vidrio, silicona, canal, agarre, autoportante, bloquear, cuadrado, vapor, moho, fijacion, color, eje

| Medición | Uds. | Ancho | Alto | Parcial |
|---|---|---|---|---|
| Frentes a vestibulo | 8 | 0.500 | 2.150 | 8.600 |
| Total |  |  |  | 8.6 |

**AP30** m2 Aisl panel smrr lana rc 60mm
65.608 m2 × 9.43 (9.71 con costes indirectos) = 637.05
Aislamiento de cámaras y trasdosados con panel semirrígido de lana de roca de 60 mm de espesor y resistencia térmica 1,25 m2K/w, con una conductividad térmica = 0,036 W/m·K, reacción al fuego A1 según UNE-EN 13501-1, y resistividad al flujo del aire > 5 kPa·s/m2, de dimensiones 1.35x0.60 m o equivalente, colocado, i/pp de recortes.

| Código | Ud | Descripción | Rendimiento | Precio | Importe |
|---|---|---|---|---|---|
| PNTL10aem | m2 | Panel smrr lana roca 75mm Al (material) | 1.1 | 6.905 | 7.60 |
| MOOA.1a | h | Oficial 1ª construcción | 0.04 | 16.77 | 0.67 |
| MOOA.1d | h | Peón ordinario construcción | 0.04 | 15.77 | 0.63 |
| %0100 | % | Costes directos complementarios (05/05/1995) | 6 % | 8.90 | 0.53 |
|  |  | Total |  |  | 9.43 |

Claves: barrera, actuar, recorte, cara, vapor, colocacion, lamina, termico, aluminio, roca, revestir, panel, dimension, aislamiento, lana, rigido, resistencia

| Medición | Uds. | Largo | Ancho | Alto | Parcial |
|---|---|---|---|---|---|
| Medianera | 1 | 16.000 |  | 2.570 | 41.120 |
| Fachada | 1 | 5.500 |  | 2.570 | 14.135 |
| Ventana existente | -1 | 5.750 |  |  | -5.750 |
| Caja ventana despacho 1 | 2 | 1.280 |  | 1.440 | 3.686 |
| Caja ventana despacho 2 | 2 | 1.150 |  | 1.440 | 3.312 |
| Despacho - vestíbulo | 1 | 2.200 |  |  | 2.200 |
| Despacho - at publico | 1 | 10.910 |  |  | 10.910 |
| Zona vidrio | -1 | 3.600 |  |  | -3.600 |
| Puerta | -1 |  | 0.900 | 2.450 | -2.205 |
| Desp | 1 | 1.800 |  |  | 1.800 |
| Total |  |  |  |  | 65.608 |

**ERPD19a** m2 Rev panel tablero cont fen formica (05/05/1995)
21.377 m2 × 102.58 (105.66 con costes indirectos) = 2258.69
Panelado de paramentos verticales interiores con tablero contrachapado fenólico rechapado en una de sus caras en formica de alta presión, tipo POMASA o similar, canto visto, clavado y encolado a rastreles de madera, i/pp de recortes, s/NTE-RPL.

| Código | Ud | Descripción | Rendimiento | Precio | Importe |
|---|---|---|---|---|---|
| AP100EMTAB | m2 | Tabl ctchp 16 res fenl2 (material; 20/12/1996) | 1 | 80 | 80.00 |
| PBMN.6aa | m3 | Pino pais (material; 20/12/1996) | 0.006 | 299.58 | 1.80 |
| PBUC.4a | ud | Punta a templ ø2.5x30 mm caja 500 | 0.06 | 1.79 | 0.11 |
| MOOA.1a | h | Oficial 1ª construcción | 0.6 | 16.77 | 10.06 |
| MOOA.1c | h | Peón especializado construcción | 0.3 | 16 | 4.80 |
| %0200 | % | Costes directos complementarios | 6 % | 96.77 | 5.81 |
|  |  | Total |  |  | 102.58 |

Claves: impreso, paramento, chapa, madero, revestimiento, interior, compuesto, vertical, natural, panel, clavo, recorte, rastrel, suministro

| Medición | Uds. | Largo | Alto | Parcial |
|---|---|---|---|---|
| Pared con instalaciones | 1 | 4.750 | 2.570 | 12.208 |
| Puerta | -1 | 0.900 | 2.450 | -2.205 |
| Pilar 1 at publico | 1 | 1.250 | 2.150 | 2.688 |
| Pilar 2 at publico | 1 | 1.720 | 2.150 | 3.698 |
| Pilar 3 at publico | 1 | 0.920 | 2.150 | 1.978 |
| Pilar 1 despacho | 1 | 0.800 | 2.150 | 1.720 |
| Pilar central at publico a | 1 | 0.600 | 2.150 | 1.290 |
| Total |  |  |  | 21.377 |

**APEMMAM01** m2 Mamp mad ciega (05/05/1995)
9.105 m2 × 222.19 (228.86 con costes indirectos) = 2083.77
Zona ciega de mampara realizada por carpintero, con estructura interior de montantes verticales y horizontales de madera de pino, de dimensiones 60x60 mm o equivalente, colocada sobre el pavimento atornillada con tira de foam o similar, forrada con 2 tableros contrachapado fenílico rechapado en la cara exterior con formica de alta resistencia tipo POMASA o equivalente, con aislamiento interior de lana de roca de 30 Kg/m3 y 60 mm de espesor, colocada.
Uniones a paramentos, suelo y techo existentes atornilladas.
Paneles exteriores en despieces máximos de 2.44x1.22 según planos de DF.
Incluye montantes visots en laterales de madera maciza de roble.

| Código | Ud | Descripción | Rendimiento | Precio | Importe |
|---|---|---|---|---|---|
| AP100EMTAB | m2 | Tabl ctchp 16 res fenl2 | 2 | 80 | 160.00 |
| PBMN.6aa | m3 | Pino pais | 0.03 | 299.58 | 8.99 |
| PBMI.1bbAP | m3 | Roble americano canteada. (material; 20/12/1996) | 0.005 | 1569.36 | 7.85 |
| MOOA.1a | h | Oficial 1ª construcción | 1 | 16.77 | 16.77 |
| MOOA.1c | h | Peón especializado construcción | 1 | 16 | 16.00 |
| % | % | Costes directos complementarios | 6 % | 209.61 | 12.58 |
|  |  | Total |  |  | 222.19 |

Claves: moho, roca, perfil, frio, bloquear, lamina, inferior, estructura, central, pintura, yeso, especial, doble, colocacion, acero, chapa, modulo, techo, larguero, conformado, alto, madero, exterior, panel, poliester, galvanizar, cerrajeria, puerta, epoxi, vidrio, revestir, aglomerado, montante, lateral, bisagra, aislamiento, interior, cristal, barniz, ciego, mampara, vidriera, lana, tablero, sapely, pomo

| Medición | Uds. | Largo | Ancho | Alto | Parcial |
|---|---|---|---|---|---|
| Despacho - vestíbulo | 1 | 2.200 |  |  | 2.200 |
| Despacho - at publico | 1 | 10.910 |  |  | 10.910 |
| Zona vidrio | -1 | 3.600 |  |  | -3.600 |
| Puerta | -1 |  | 0.900 | 2.450 | -2.205 |
| Desp | 1 | 1.800 |  |  | 1.800 |
| Total |  |  |  |  | 9.105 |

**APEMMAM02** m2 Mamp zona vidrio 55.1 (05/05/1995)
17.7 m2 × 90.6 (93.32 con costes indirectos) = 1651.76
Zona acristalada de mampara realizada por carpintero, integrada en la zona ciega de la misma mampara.
Acristalamiento laminar de seguridad 55.1. Colocado integrado en mampara, con montantes verticales de madera maciza de roble vistos, y remate superior e inferior de tablero tipo contrachapado fenolico rechapado en formica igual a mamparas. Formado por dos vidrios flotados de 5+5 mm de espesor y una lámina de butyral transparente, incoloro , i/perfil de neopreno y colocación de junquillos, según NTE/FVE-12.

| Código | Ud | Descripción | Rendimiento | Precio | Importe |
|---|---|---|---|---|---|
| PFAE.4eba2 | m2 | Vdr lamnr 4+4 fu inc (material; 05/05/1995) | 1 | 58.23 | 58.23 |
| PBMN.6aa | m3 | Pino pais | 0.01 | 299.58 | 3.00 |
| PBMI.1bbAP | m3 | Roble americano | 0.005 | 1569.36 | 7.85 |
| MOOA.1a | h | Oficial 1ª construcción | 0.5 | 16.77 | 8.39 |
| MOOA.1c | h | Peón especializado construcción | 0.5 | 16 | 8.00 |
| % | % | Costes directos complementarios | 6 % | 85.47 | 5.13 |
|  |  | Total |  |  | 90.6 |

Claves: moho, roca, perfil, frio, bloquear, lamina, inferior, estructura, central, pintura, yeso, especial, doble, colocacion, acero, chapa, modulo, techo, larguero, conformado, alto, madero, exterior, panel, poliester, galvanizar, cerrajeria, puerta, epoxi, vidrio, revestir, aglomerado, montante, lateral, bisagra, aislamiento, interior, cristal, barniz, ciego, mampara, vidriera, lana, tablero, sapely, pomo

| Medición | Uds. | Largo | Parcial |
|---|---|---|---|
| M01 despacho | 1 | 3.600 | 3.600 |
| M02 at publico | 2 | 6.050 | 12.100 |
| M01 desp | 1 | 2.000 | 2.000 |
| Total |  |  | 17.7 |

**APEMMAM03** m2 Mamp zona vidrio 2x44.1 veneciana (05/05/1995)
3.6 m2 × 249.98 (257.48 con costes indirectos) = 926.93
Zona acristalada de mampara realizada por carpintero, integrada en la zona ciega de la misma mampara.
Acristalamiento especial en mampara entre despacho y at al público. Formado por un doble acristalamiento laminar de seguridad 44.1 con persiana veneciana integrada.
Cado uno de los vidrios formado por dos vidrios flotados de 4+4 mm de espesor y una lámina de butyral transparente, incoloro , i/perfil de neopreno y colocación de junquillos, según NTE/FVE-12.
Entre ambos vidrios laminares, se coloca una persiana veneciana modelo ScreenLine® SL27C destinada al interior de un doble acristalamiento, formada por lamas de aluminio de 16 mm “Non fogging” y con accionamiento manual mediante sistema magnético interior y mecanismo externo magnético de cuerda. Color a definir por DF.
Colocado integrado en mampara, con montantes verticales de madera maciza de roble vistos, y remate superior e inferior de tablero tipo contrachapado fenolico rechapado en formica igual a mamparas.

| Código | Ud | Descripción | Rendimiento | Precio | Importe |
|---|---|---|---|---|---|
| PFDP10aa | m2 | Pers veneciana 16 mm col (material; 23/12/1996) | 1 | 92.13 | 92.13 |
| PFAE.4eba2 | m2 | Vdr lamnr 4+4 fu inc | 2 | 58.23 | 116.46 |
| PBMN.6aa | m3 | Pino pais | 0.01 | 299.58 | 3.00 |
| PBMI.1bbAP | m3 | Roble americano | 0.005 | 1569.36 | 7.85 |
| MOOA.1a | h | Oficial 1ª construcción | 0.5 | 16.77 | 8.39 |
| MOOA.1c | h | Peón especializado construcción | 0.5 | 16 | 8.00 |
| % | % | Costes directos complementarios | 6 % | 235.83 | 14.15 |
|  |  | Total |  |  | 249.98 |

Claves: moho, roca, perfil, frio, bloquear, lamina, inferior, estructura, central, pintura, yeso, especial, doble, colocacion, acero, chapa, modulo, techo, larguero, conformado, alto, madero, exterior, panel, poliester, galvanizar, cerrajeria, puerta, epoxi, vidrio, revestir, aglomerado, montante, lateral, bisagra, aislamiento, interior, cristal, barniz, ciego, mampara, vidriera, lana, tablero, sapely, pomo

| Medición | Uds. | Largo | Parcial |
|---|---|---|---|
| M03 despacho - at publico | 1 | 3.600 | 3.600 |
| Total |  |  | 3.6 |

## 05 REVESTIMIENTOS (11/06/2019)
Importe: 11896.98

**APEM111** m2 Pav piedra art 120x80 Balastron V-11 (05/05/1995)
84 m2 × 95.91 (98.79 con costes indirectos) = 8298.36
Solado de piedra artificial tipo Balastón Ref. V-11 blanco de la casa Mosaicos Solana o equivalente, de aglomerado de cemento y áridos triturados coloreado con pigmentos, fabricado en cámara cerrada con formación de vacío y aplicación de presión combinado con vibración para eliminar oclusiones en la mezcla, para conseguir material para despiece a medida en espesor recomendado de 3cm.
Despiece de losas de dimensiones 120x80cm aproximadamente, con acabado pulido inicial de fábrica para pulir y abrillantar en obra, tomado con mortero de cemento cola sobre superficie correctamente nivelada, rejuntado con pasta para juntas coloreada con mismo pigmento que el material de espesor aproximado 1mm, i/pp de recortes y limpieza, s/NTE-RSR-6. Inlcluye pulido in itu en obra.

| Código | Ud | Descripción | Rendimiento | Precio | Importe |
|---|---|---|---|---|---|
| PRSR11cEM | m2 | Solado piedra artificial 120*80*3 (material; 05/05/1995) | 1.05 | 55 | 57.75 |
| P33LB160 | kg | Mortero cemento-cola gris altas (material; 02/03/2004) | 0.25 | 0.31 | 0.08 |
| PBPL.2aEM | m3 | Pasta para rejuntado (05/05/1995) | 0.001 | 113.97 | 0.11 |
| MOOA.1a | h | Oficial 1ª construcción | 1 | 16.77 | 16.77 |
| MOOA.1d | h | Peón ordinario construcción | 1 | 15.77 | 15.77 |
| % | % | Costes directos complementarios | 6 % | 90.48 | 5.43 |
|  |  | Total |  |  | 95.91 |

Claves: aglomerado, nivel, pulir, capa, marfil, silice, terrazo, mortero, recorte, baldosa, resistencia, areno, limpieza, moho, pavimentacion, colorante, rojo, junta, medio, triturado, color, asiento, lechada, rozar, colocacion, cemento, clave, valoracion, brillo, alto, negro, ordinario

| Medición | Uds. | Largo | Parcial |
|---|---|---|---|
| Instalaciones | 1 | 5.000 | 5.000 |
| At publico | 1 | 48.000 | 48.000 |
| Despacho | 1 | 21.000 | 21.000 |
| Vestibulo | 1 | 5.000 | 5.000 |
| Desp | 1 | 5.000 | 5.000 |
| Total |  |  | 84 |

**AP32** m2 Preparado paredes existentes (05/05/1995)
19.6 m2 × 10.45 (10.76 con costes indirectos) = 210.90
Preparado de paramentos verticales existentes previo al pintado, consistente en la elimnación de las pinturas existentes en caso de ser necesario, y un pasteado a la llana de 3-5 mm de espesor, con pasta de yeso fino, s/ NTE-RPG-7 para regularización de los paramentos verticales existentes.
Solución en yeso fino o material equivalente en prestaciones.

| Código | Ud | Descripción | Rendimiento | Precio | Importe |
|---|---|---|---|---|---|
| PBPL.6a | m3 | Pasta yeso fino (05/05/1995) | 0.04 | 82.83 | 3.31 |
| MOOA.1a | h | Oficial 1ª construcción | 0.2 | 16.77 | 3.35 |
| MOOA.1c | h | Peón especializado construcción | 0.2 | 16 | 3.20 |
| % | % | Costes directos complementarios | 6 % | 9.86 | 0.59 |
|  |  | Total |  |  | 10.45 |

Claves: vertical, yeso, vertedero, paramento, enlucido, llana, especial, interior, horizontal, fino, pasta, moho

| Medición | Uds. | Largo | Alto | Parcial |
|---|---|---|---|---|
| Instalaciones | 1 | 8.000 | 2.450 | 19.600 |
| Total |  |  |  | 19.6 |

**AP33** m2 Rev pint plas vert int lis bl (05/05/1995)
301.989 m2 × 5.24 (5.4 con costes indirectos) = 1630.74
Revestimiento de paramentos verticales interiores con pintura plástica al agua, color blanco, con emplastecido previo de faltas, con una mano de fondo muy diluida y dos de acabado liso aplicadas con brocha o rodillo.

| Código | Ud | Descripción | Rendimiento | Precio | Importe |
|---|---|---|---|---|---|
| PRPP.5daa | kg | Pint plas int-ext ls bl 25kg (material; 11/05/1995) | 0.75 | 3.616 | 2.71 |
| PRPP18ab | kg | Emplaste paramentos interiores (material; 05/05/1995) | 0.05 | 1.01 | 0.05 |
| MOOA.1a | h | Oficial 1ª construcción | 0.13 | 16.77 | 2.18 |
| % | % | Costes directos complementarios | 6 % | 4.94 | 0.30 |
|  |  | Total |  |  | 5.24 |

Claves: agua, revestimiento, pintura, previo, moho, paramento, mano, crema, negro, plastico, rodillo, exterior, vertical, aplicacion, interior, liso, picar, masilla, horizontal, color, blanco, vertedero

| Medición | Uds. | Largo | Alto | Parcial |
|---|---|---|---|---|
| Trasdosado pladur | 1 | 56.503 |  | 56.503 |
| Falsas vigas pladur | 1 | 31.236 |  | 31.236 |
| Instalaciones | 1 | 19.600 |  | 19.600 |
| Fachada a vestibulo | 1 | 150.000 |  | 150.000 |
| Desp | 1 | 19.000 | 2.350 | 44.650 |
| Total |  |  |  | 301.989 |

**AP34** m2 Rev pint plas hrz int lis bl (05/05/1995)
79 m2 × 5.27 (5.43 con costes indirectos) = 428.97
Revestimiento de paramentos horizontales interiores con pintura plástica al agua, color blanco, con emplastecido previo de faltas, con una mano de fondo muy diluida y dos de acabado liso aplicadas con brocha o rodillo.

| Código | Ud | Descripción | Rendimiento | Precio | Importe |
|---|---|---|---|---|---|
| PRPP.5daa | kg | Pint plas int-ext ls bl 25kg | 0.825 | 3.616 | 2.98 |
| PRPP18ab | kg | Emplaste paramentos interiores | 0.06 | 1.01 | 0.06 |
| MOOA.1a | h | Oficial 1ª construcción | 0.115 | 16.77 | 1.93 |
| % | % | Costes directos complementarios | 6 % | 4.97 | 0.30 |
|  |  | Total |  |  | 5.27 |

Claves: agua, revestimiento, pintura, previo, moho, paramento, mano, crema, negro, plastico, rodillo, exterior, vertical, aplicacion, interior, liso, picar, masilla, horizontal, color, blanco, vertedero

| Medición | Uds. | Largo | Parcial |
|---|---|---|---|
| Instalaciones | 1 | 4.000 | 4.000 |
| At publico | 1 | 47.000 | 47.000 |
| Despacho | 1 | 20.000 | 20.000 |
| Vestibulo | 1 | 4.000 | 4.000 |
| Extra | 1 | 4.000 | 4.000 |
| Total |  |  | 79 |

**AP36** m Rodapié DM HIDROF LACADO (05/05/1995)
44 m × 23.82 (24.53 con costes indirectos) = 1079.32
Rodapié de tablero DM hidrófugo de 17x12 mm acabado lacado en taller en color blanco, colocado con puntas y cola blanca, incluso p.p. de recortes. Medida la longitud ejecutada.
Pieza de 17 cm de alto,con un chafán fresado de 5x5 mm en la cara superior y calles de 5 mm rehundidas en toda su longitud según detalle de proyecto.

| Código | Ud | Descripción | Rendimiento | Precio | Importe |
|---|---|---|---|---|---|
| APAP05 | m | Rodapié DM HIDROF LACADO (material; 05/05/1995) | 1.05 | 15 | 15.75 |
| PBUA.1b | kg | Cola blanca madera 6kg lenta (material; 05/05/1995) | 0.02 | 1.42 | 0.03 |
| PBUC.4a | ud | Punta a templ ø2.5x30 mm caja 500 | 0.006 | 1.79 | 0.01 |
| PRPP68d | l | Barniz PU pav mad/crch 20 l (material) | 0.2 | 8.27 | 1.65 |
| MOOA.1a | h | Oficial 1ª construcción | 0.3 | 16.77 | 5.03 |
| %0100 | % | Costes directos complementarios | 6 % | 22.47 | 1.35 |
|  |  | Total |  |  | 23.82 |

Claves: lamina, rodapie, superficie, punta, nogal, cola, colocacion, color, sapely, plastico, alto, blanco, negro, pino, roble, aglomerado, madero, densidad, recorte

| Medición | Uds. | Largo | Parcial |
|---|---|---|---|
| Despacho | 1 | 15.000 | 15.000 |
| Publico | 1 | 9.000 | 9.000 |
| Instal | 1 | 8.000 | 8.000 |
| Desp | 1 | 12.000 | 12.000 |
| Total |  |  | 44 |

**AP0501** ud Ayuda albañilería (05/05/1995)
1 ud × 241.45 (248.69 con costes indirectos) = 248.69
Ayuda por obra en la partida de revestimientos, incluyendo mano de obra en carga y descarga, materiales, apertura y tapado de rozas, recibidos, limpieza, remates y medios auxiliares.

| Código | Ud | Descripción | Rendimiento | Precio | Importe |
|---|---|---|---|---|---|
| MOOA.1d | h | Peón ordinario construcción | 7 | 15.77 | 110.39 |
| MOOA.1a | h | Oficial 1ª construcción | 7 | 16.77 | 117.39 |
| % | % | Costes directos complementarios | 6 % | 227.78 | 13.67 |
|  |  | Total |  |  | 241.45 |

Claves: ordinario, carga, material, escombro, superficie, levantar, accesorio, moho, carpinteria, hoja

| Medición | Uds. | Parcial |
|---|---|---|
| Ayuda | 1 | 1.000 |
| Total |  | 1 |

## 06 CARPINTERÍA INTERIOR (11/06/2019)
Importe: 9699.56

**APEM369** ud Puerta paso tablero formica 90 (05/05/1995)
2 ud × 515 (530.45 con costes indirectos) = 1060.90
Puerta de paso integrada en zona de mamparas. Puerta de tablero contrachapado fenólico rechapado en formica de alta calidad tipo POMASA o equivalente, de una hoja de 900x2050x36 mm lisa, con premarco de pino rojo, marco visot de 60x80 mm de madera de roble maciza vista, sin guarniciones, bisagras ocultas en acero inox mate, manilla en acero inox mate en formato U, cerradura acero inox mate circular, i/asiento y colocación, s/NTE-PPM.

| Código | Ud | Descripción | Rendimiento | Precio | Importe |
|---|---|---|---|---|---|
| AP100EMTAB | m2 | Tabl ctchp 16 res fenl2 | 4 | 80 | 320.00 |
| PBMI.1bbAP | m3 | Roble americano | 0.03 | 1569.36 | 47.08 |
| PFPW10bab | ud | Premarco pin rj 70 prta72.5x203 (material; 05/05/1995) | 1 | 7.78 | 7.78 |
| PFCH13bd | ud | Manil inox mat escu red paso (material; 05/05/1995) | 2 | 30.34 | 60.68 |
| MOOA.1a | h | Oficial 1ª construcción | 3 | 16.77 | 50.31 |
| % | % | Costes directos complementarios | 6 % | 485.85 | 29.15 |
|  |  | Total |  |  | 515 |

Claves: superficie, rojo, colocacion, aglomerado, iroko, macizo, moho, vidriera, puerta, nogal, densidad, inferior, hoja, pino, pasador, manivela, sapely, liso, roble, laton, pernio, moldura, vidrio, perimetro, tablero, chapa, madero, cerco, cierre, canto, melis, medio, paso, marco, embutir, precerco, cuadro, grueso, arco

| Medición | Uds. | Parcial |
|---|---|---|
| Despacho P01 | 1 | 1.000 |
| Desp | 1 | 1.000 |
| Total |  | 2 |

**APEM379** ud Puerta paso tablero formica 90 + vidrio 44.1 central (05/05/1995)
3 ud × 532.9 (548.89 con costes indirectos) = 1646.67
Puerta de paso integrada en zona de mamparas. Puerta formada por 2 tableros contrachapado fenólico rechapado en formica de alta calidad tipo POMASA o equivalente de 16mm, sobre subestructura de madera de pino maciza, de una hoja de 900x2050x50 mm lisa, con premarco de pino rojo, marco visto de 60x80 mm de madera de roble maciza vista, sin guarniciones, bisagras ocultas en acero inox mate, manilla en acero inox mate en formato U, cerradura acero inox mate circular, i/asiento y colocación, s/NTE-PPM.
Zona central de vidrio, en vidrio laminar de seguridad 44.1, con butyral transparente.
Remate superio 10 cm de altura tipo mainel del mismo material.

| Código | Ud | Descripción | Rendimiento | Precio | Importe |
|---|---|---|---|---|---|
| PFAE.4cba | m2 | Vdr lamnr 4+4 fu inc (material; 05/05/1995) | 1 | 63.35 | 63.35 |
| AP100EMTAB | m2 | Tabl ctchp 16 res fenl2 | 3 | 80 | 240.00 |
| PBMI.1bbAP | m3 | Roble americano | 0.03 | 1569.36 | 47.08 |
| PFPW10bab | ud | Premarco pin rj 70 prta72.5x203 | 1 | 7.78 | 7.78 |
| PFCH13bd | ud | Manil inox mat escu red paso | 2 | 30.34 | 60.68 |
| MOOA.1a | h | Oficial 1ª construcción | 5 | 16.77 | 83.85 |
| % | % | Costes directos complementarios | 6 % | 502.74 | 30.16 |
|  |  | Total |  |  | 532.9 |

Claves: superficie, rojo, colocacion, aglomerado, iroko, macizo, moho, vidriera, puerta, nogal, densidad, inferior, hoja, pino, pasador, manivela, sapely, liso, roble, laton, pernio, moldura, vidrio, perimetro, tablero, chapa, madero, cerco, cierre, canto, melis, medio, paso, marco, embutir, precerco, cuadro, grueso, arco

| Medición | Uds. | Parcial |
|---|---|---|
| At publico | 2 | 2.000 |
| Desp | 1 | 1.000 |
| Total |  | 3 |

**APEM389** ud Puerta paso tablero formica 80 (05/05/1995)
2 ud × 557.4 (574.12 con costes indirectos) = 1148.24
Puerta de paso integrada en zona de mamparas. Puerta formada por 2 tableros contrachapado fenólico rechapado en formica de alta calidad tipo POMASA o equivalente de 16mm, sobre subestructura de madera de pino maciza, de una hoja de 800x2150x50 mm lisa, con premarco de pino rojo, marco visto de 60x80 mm de madera de roble maciza vista, sin guarniciones, bisagras ocultas en acero inox mate, manilla en acero inox mate en formato U, cerradura acero inox mate circular, i/asiento y colocación, s/NTE-PPM.
Incluye maninel fijo superior de 30 cm de alto del mismo material, enrasado con la hoja cerrada.

| Código | Ud | Descripción | Rendimiento | Precio | Importe |
|---|---|---|---|---|---|
| AP100EMTAB | m2 | Tabl ctchp 16 res fenl2 | 4.5 | 80 | 360.00 |
| PBMI.1bbAP | m3 | Roble americano | 0.03 | 1569.36 | 47.08 |
| PFPW10bab | ud | Premarco pin rj 70 prta72.5x203 | 1 | 7.78 | 7.78 |
| PFCH13bd | ud | Manil inox mat escu red paso | 2 | 30.34 | 60.68 |
| MOOA.1a | h | Oficial 1ª construcción | 3 | 16.77 | 50.31 |
| % | % | Costes directos complementarios | 6 % | 525.85 | 31.55 |
|  |  | Total |  |  | 557.4 |

Claves: superficie, rojo, colocacion, aglomerado, iroko, macizo, moho, vidriera, puerta, nogal, densidad, inferior, hoja, pino, pasador, manivela, sapely, liso, roble, laton, pernio, moldura, vidrio, perimetro, tablero, chapa, madero, cerco, cierre, canto, melis, medio, paso, marco, embutir, precerco, cuadro, grueso, arco

| Medición | Uds. | Parcial |
|---|---|---|
| Despacho-at publico | 1 | 1.000 |
| At - instalaciones | 1 | 1.000 |
| Total |  | 2 |

**APEM999** m2 Frente armarios tablero contrachapado formica (05/05/1995)
18.696 m2 × 129.26 (133.14 con costes indirectos) = 2489.19
Frente de armario compuesto por hojas de dimensiones 205x55 cm y 16 mm de grueso de tablero contrachapado fenólico rechapado en formica de alta resistentecia tipo POMASA de 16mm, tal y como se ejecutan las mamparas y puertas, sin molduras, puertas colocadas sobre pared y rodapie, apertura con uñero de acero inox o similar con cerradura, i/asiento y colocación, s/NTE-PPM. Bisagras de cazolea opcultas dsde el exterior.

| Código | Ud | Descripción | Rendimiento | Precio | Importe |
|---|---|---|---|---|---|
| AP100EMTAB | m2 | Tabl ctchp 16 res fenl2 | 1 | 80 | 80.00 |
| PFPW11fac | ud | Premarco pin rj 80 arm100x180 (material; 05/05/1995) | 1 | 8.4 | 8.40 |
| MOOA.1a | h | Oficial 1ª construcción | 2 | 16.77 | 33.54 |
| % | % | Costes directos complementarios | 6 % | 121.94 | 7.32 |
|  |  | Total |  |  | 129.26 |

Claves: medio, dimension, compuesto, travesaño, ukola, densidad, alto, bloquear, chapa, superficie, roble, madero, tablero, cuadro, colocacion, montante, armario, hoja, castaño, puerta, moldura, aglomerado, chapado, arco, sapely, frente, perimetro, juego, precerco, grueso, macizo, moho

| Medición | Uds. | Largo | Ancho | Parcial |
|---|---|---|---|---|
| Armario at publico | 1 | 9.120 | 2.050 | 18.696 |
| Total |  |  |  | 18.696 |

**APEM5656** ud Carcasa armario modular archivo (22/01/2020)
7 ud × 406.88 (419.09 con costes indirectos) = 2933.63
Cuerpo armario modular. Armario modular de 1100x2150x400 mm., con tablero DM o aglomarado rechapado en melamina 16 mm., en costados, techo, suelo y divisiones internas, y de 10 mm. en el fondo, i/transporte y montaje en obra, totalmente terminado.
Tableros verticales mecanizados para ajuste de baldas.
5 baldas por cada medio módulo, ajustables en altura. Sin cajoneras.
Incluye ajustes en trasera para colocación de enchufes y toma de datos.

| Código | Ud | Descripción | Rendimiento | Precio | Importe |
|---|---|---|---|---|---|
| APME465465 | ud | Modulo armario (material; 22/01/2020) | 1 | 300 | 300.00 |
| MOOA.1a | h | Oficial 1ª construcción | 5 | 16.77 | 83.85 |
| % | % | Costes directos complementarios | 6 % | 383.85 | 23.03 |
|  |  | Total |  |  | 406.88 |

| Medición | Uds. | Largo | Parcial |
|---|---|---|---|
| Armario at publico | 1 | 7.000 | 7.000 |
| Total |  |  | 7 |

**AP38** ud Recercado tablero contrachapado formica (05/05/1995)
1 ud × 408.67 (420.93 con costes indirectos) = 420.93
Recercado de ventana en tablero contrachapado fenólico rechapado en formica tipo POMASA o similar, formado por:
- 2 Elementos horizontales, superior e inferior, de 50 cm de fondo x 250 cm de largo
- 2 Elementos verticales, de 50 cm de fono y 1.45 cm de alto.
I/accesorios, asiento y colocación, s/NTE-FCM.

| Código | Ud | Descripción | Rendimiento | Precio | Importe |
|---|---|---|---|---|---|
| AP100EMTAB | m2 | Tabl ctchp 16 res fenl2 | 4 | 80 | 320.00 |
| MOOA.1a | h | Oficial 1ª construcción | 2 | 16.77 | 33.54 |
| MOOA.1c | h | Peón especializado construcción | 2 | 16 | 32.00 |
| % | % | Costes directos complementarios | 6 % | 385.54 | 23.13 |
|  |  | Total |  |  | 408.67 |

Claves: melis, colocacion, precerco, especial, vidrio, rojo, suecia, hoja, iroko, cremona, asiento, abatible, dimension, pino, moho, cerrajeria, moldura, madero, pernio, laton, ventilacion, ventana, marco

| Medición | Uds. | Parcial |
|---|---|---|
| Ventana exterior despacho | 1 | 1.000 |
| Total |  | 1 |

## 07 CARPINTERÍA EXTERIOR (22/01/2020)
Importe: 1466.78

**APEM252536** ud Vent OB 2hj 250x140 Al anod col RPT (05/05/1995)
1 ud × 1245.04 (1282.39 con costes indirectos) = 1282.39
Ventana oscilobatiente de dos hojas con montante divisorio central, para hueco de 250x145 cm realizada en perfilería de aluminio anodizado lacado en color gris antracita, sistema COR70 Hoja Oculta de CORTIZO o equivalente, con rotura de puente térmico, para atornillar en premarco, con herraje, compás y bisagras oscilobatientes ocultas, pasador de anclaje y accesorios de ensamblaje de aluminio, tornillería y prisioneros de acero inoxidable, sellante de silicona neutra en esquinas del cerco y juntas de estanqueidad interior y central de caucho elastómero, i/accesorios, montaje y regulación, s/NTE-FCL.
Incluye recercado perimetral en alumnio lacado del mismo color en todo el exterior de la ventana, hasta unión con rejillas de intemperie laterales. Inclye premarco.

| Código | Ud | Descripción | Rendimiento | Precio | Importe |
|---|---|---|---|---|---|
| PFVW15li | ud | Premarco pino rojo 140x130 vent (material; 05/05/1995) | 1 | 10.368 | 10.37 |
| PFVL63jidb | ud | Vent OB +ab 140x130 Al anod col RPT (material; 23/12/1996) | 1 | 1185.3 | 1185.30 |
| MOOA.1a | h | Oficial 1ª construcción | 0.945 | 16.77 | 15.85 |
| MOOA.1c | h | Peón especializado construcción | 0.945 | 16 | 15.12 |
| % | % | Costes directos complementarios | 1.5 % | 1226.64 | 18.40 |
|  |  | Total |  |  | 1245.04 |

Claves: estanquidad, calidad, poliester, elastomerico, ventana, bisagra, cerco, perfil, exterior, laca, oro, anodo, especial, anclaje, color, natural, herraje, inoxidable, interior, rotura, sellador, silicona, esquina, regulacion, aplicacion, bronce, alto, central, pasador, blanco, bloquear, accesorio, montaje, negro, tornillo, polvo, acero, ventilacion, termico, oscilobatiente, hueco, precerco, moho, caucho, hoja, aluminio

| Medición | Uds. | Parcial |
|---|---|---|
| Ventana | 1 | 1.000 |
| Total |  | 1 |

**APEM1212** m2 Vidr dob aisl Mp 3+3/12/8 incoloro
2.544 m2 × 70.37 (72.48 con costes indirectos) = 184.39
Acristalamiento vidrio doble aislante "Isolar Glas" o similar, formado por vidrio interior "Multipact" 3+3 mm, con cámara de aire deshidratado de 12 mm, sellada perimetralmente, vidrio exterior "Float" 8 mm incoloro, totalmente montado y sellado con masilla a base de silicona.

| Código | Ud | Descripción | Rendimiento | Precio | Importe |
|---|---|---|---|---|---|
| PFAD11gdda | m2 | Vidr dob aisl Mp 3+3/12/8 incoloro (material) | 1 | 59.41 | 59.41 |
| PBUL73a | m | Masilla silicona p/carpintería (material) | 2.9 | 0.99 | 2.87 |
| MOOA.1a | h | Oficial 1ª construcción | 0.4 | 16.77 | 6.71 |
| % | % | Costes directos complementarios | 2 % | 68.99 | 1.38 |
|  |  | Total |  |  | 70.37 |

| Medición | Uds. | Largo | Alto | Parcial |
|---|---|---|---|---|
| Ventana | 2 | 1.060 | 1.200 | 2.544 |
| Total |  |  |  | 2.544 |

## 08 INSTALACIÓN ELÉCTRICA (30/04/2010)
Importe: 21617.82

### 08.01 INSTALACIÓN ELÉCTRICA REFORMA PUESTO FRONTERIZO (30/04/2010)
Importe: 14844.88

**CGBT** ud CUADRO GENERAL BAJA TENSIÓN (30/04/2010)
1 ud × 2623.78 (2702.49 con costes indirectos) = 2702.49
Cuadro eléctrico Baja Tensión, CUADRO GENERAL DE BAJA TENSIÓN, CGBT, compuesto por armario SIEMENS, o equivalente, de superficie, con puerta opaca y todos sus accesorios (perfiles, paneles, placas, etc.), conteniendo la aparamenta de mando y protección descrita en esquema unifilar. Bornas, pletinas de montaje, conexiones y accesorios, cableado realizado con cable exento de halógenos tipo AFUMEX, embornado de líneas, 30% de espacio de reserva, rotulado, accesorios necesarios. Completamente instalado.

| Código | Ud | Descripción | Rendimiento | Precio | Importe |
|---|---|---|---|---|---|
| U01FY630 | h | Oficial 1ª instalador eléctrico | 4 | 15.86 | 63.44 |
| U01FY635 | h | Peón ordinario instalador eléctrico | 4 | 13.7 | 54.80 |
| 8GK2042-4KL21 | ud | Armario ALPHA 125 Completo, Sup, P. Opaca, IP43, 6 Filas-144 mód (material; 12/01/2013) | 1 | 289 | 289.00 |
| 5SL6425-7 | ud | Int. Aut. 6/6 kA, Curva C, 4 P, 25 A (material; 23/01/2018) | 1 | 112.33 | 112.33 |
| 5SL6416-7 | ud | Int. Aut. 6/6 kA, Curva C, 4 P, 16 A (material; 30/05/2013) | 1 | 71.26 | 71.26 |
| 5SL6410-7 | ud | Int. Aut. 6/6 kA, Curva C, 4 P, 10 A (material; 30/05/2013) | 1 | 54.94 | 54.94 |
| 5SL6516-7 | ud | Int. Aut. 6/6 kA, Curva C, 1 P+N, 16 A (material; 30/05/2013) | 9 | 11.42 | 102.78 |
| 5SL6510-7 | ud | Int. Aut. 6/6 kA, Curva C, 1 P+N, 10 A (material; 30/05/2013) | 6 | 11.12 | 66.72 |
| 5SV4314-0 | ud | Int. Diferencial, 2 P, 40 A, 30 mA, Clase AC, instantáneo (material; 25/01/2018) | 6 | 41.93 | 251.58 |
| 5SV3314-6 | ud | Int. Diferencial, 2 P, 40 A, 30 mA, clase A, instantáneo (material; 25/01/2018) | 7 | 135.7 | 949.90 |
| 5TT5800-0 | ud | Contactor 20 A, 2NA, 230 V AC (1 Mód) (material; 20/07/2011) | 2 | 26.33 | 52.66 |
| 7LF4401-5 | ud | Int. Horario digital MINI, prog. semanal, 1 canal, 1 conmutado (material; 16/10/2014) | 1 | 74.2 | 74.20 |
| 8GF9874 | ud | Bornero 4 P 125 A, 7 Mod, E 10-35 mm, S 1,5-10 6 ud/2,5-16 2 ud/ (material; 13/08/2013) | 1 | 14.76 | 14.76 |
| 8GK9910-0KK00 | ud | Obturador para hueco de aparatos modulares (12 Mod) (material; 30/04/2010) | 1 | 1.56 | 1.56 |
| 8GK9560-0KK06 | ud | Accesorio para bombín de cierre con llave ALPHA 125 y 630 (material; 20/07/2011) | 1 | 48.07 | 48.07 |
| 8GK9560-0KK07 | ud | Bombín de cierre con llave para ALPHA 125 y 630 (Sobre Pared) (material; 20/07/2011) | 1 | 25.78 | 25.78 |
| AE_10S | ud | Señal riesgo eléctrico AE-10, 105 mm (material; 12/09/2018) | 1 | 3.69 | 3.69 |
| ROT-CUADRO-M | ud | Rotulación cuadro (material; 12/03/2017) | 1 | 7.66 | 7.66 |
| %0200 | % | Costes directos complementarios | 5 % | 2245.13 | 112.26 |
| %0400 | % | Pequeño material | 5 % | 2357.39 | 117.87 |
| %CI | % | Costes indirectos..(s/total) | 6 % | 2475.26 | 148.52 |
|  |  | Total |  |  | 2623.78 |

| Medición | Uds. | Parcial |
|---|---|---|
| CGBT | 1 | 1.000 |
| Total |  | 1 |

**RZ1K5X10M** m CONDUCTOR CU RZ1-K(AS) 4x10+T mm² (27/02/2012)
68 m × 6.52 (6.72 con costes indirectos) = 456.96
Conductor de cobre multipolar RZ1-K(AS) 0,6/1kV 4x10+T mm², PRYSMIAN, AFUMEX 1000V (AS), o equivalente, libre de halógenos, para instalación en bandeja o tubo de protección. Incluso abrazaderas de fijación a bandeja a cada metro, accesorios de conexión y embornado. Completamente instalado.

| Código | Ud | Descripción | Rendimiento | Precio | Importe |
|---|---|---|---|---|---|
| U01FY630 | h | Oficial 1ª instalador eléctrico | 0.05 | 15.86 | 0.79 |
| U01FY635 | h | Peón ordinario instalador eléctrico | 0.05 | 13.7 | 0.69 |
| RZ15X10M | m | Conductor CU RZ1-K(AS) 0,6/1kV 5x10 mm² AFUMEX (material; 20/07/2012) | 1 | 4.38 | 4.38 |
| %0400 | % | Pequeño material | 5 % | 5.86 | 0.29 |
| %CI | % | Costes indirectos..(s/total) | 6 % | 6.15 | 0.37 |
|  |  | Total |  |  | 6.52 |

| Medición | Uds. | Largo | Parcial |
|---|---|---|---|
| DI | 1 | 68.000 | 68.000 |
| Total |  |  | 68 |

**T-PVCRIG-40** m TUBO PVC RÍGIDO BLINDADO Ø40 mm (27/02/2012)
39 m × 2.01 (2.07 con costes indirectos) = 80.73
Tubo PVC rígido blindado marca Aiscan, modelo BGR40, o equivalente, Øext 40 mm, Øint 31,5 mm, color gris, roscado en barras de 3 m, normas: UNE EN 61386-1 UNE EN 61386-2-2 UNE EN 60423, aislante, no propagador de la llama, resistencia al impacto >2 J a -5 ºC, resistencia a la compresión >1.250 N, IK-7, incluso abrazaderas de fijación, accesorios de conexión, curvas, manguitos, codos, racores y embornado. Completamente instalado.

| Código | Ud | Descripción | Rendimiento | Precio | Importe |
|---|---|---|---|---|---|
| U01FY635 | h | Peón ordinario instalador eléctrico | 0.02 | 13.7 | 0.27 |
| PVCRIG-40 | m | Tubo PVC rígido BGR Ø40 mm (material; 14/06/2012) | 1 | 1.54 | 1.54 |
| %0400 | % | Pequeño material | 5 % | 1.81 | 0.09 |
| %CI | % | Costes indirectos..(s/total) | 6 % | 1.90 | 0.11 |
|  |  | Total |  |  | 2.01 |

| Medición | Uds. | Largo | Parcial |
|---|---|---|---|
| DI | 1 | 39.000 | 39.000 |
| Total |  |  | 39 |

**H07Z13X2.5UT** m CONDUCTOR CU H07Z1-K(AS) 2(1x2,5)+T mm², TUBO FORROPLAST Ø20 mm (01/09/2011)
38 m × 3.59 (3.7 con costes indirectos) = 140.60
Conductor de cobre unipolar H07Z1-K(AS) 750V 2(1x2,5)+T mm², PRYSMIAN, AFUMEX PLUS 750V (AS), o equivalente, libre de halógenos, bajo tubo forroplast de Ø 20 mm, accesorios de conexión y embornado, incluso parte proporcional de cajas de derivación y pequeño material, apertura y sellado de rozas. Totalmente instalado según REBT.

| Código | Ud | Descripción | Rendimiento | Precio | Importe |
|---|---|---|---|---|---|
| U01FY630 | h | Oficial 1ª instalador eléctrico | 0.05 | 15.86 | 0.79 |
| U01FY635 | h | Peón ordinario instalador eléctrico | 0.05 | 13.7 | 0.69 |
| H07Z1X2.5U | m | Conductor CU H07Z1-K(AS) 750V 1x2,5 mm² AFUMEX (material; 01/09/2011) | 3 | 0.17 | 0.51 |
| FORROP-20 | m | Tubo Forroplast Ø20 mm (material; 26/03/2012) | 1 | 0.17 | 0.17 |
| U30JW900 | ud | p.p. cajas derivación, regletas y peq. material (material; 02/09/2011) | 0.1 | 1.88 | 0.19 |
| AROZAS | m | Apertura de roza y sellado (02/09/2011) | 1 | 0.88 | 0.88 |
| %0400 | % | Pequeño material | 5 % | 3.23 | 0.16 |
| %CI | % | Costes indirectos..(s/total) | 6 % | 3.39 | 0.20 |
|  |  | Total |  |  | 3.59 |

| Medición | Uds. | Largo | Parcial |
|---|---|---|---|
| Circuito alimentación unidad exterior clima local | 1 | 38.000 | 38.000 |
| Total |  |  | 38 |

**H07Z13X1.5UT** m CONDUCTOR CU H07Z1-K(AS) 2(1x1,5)+T mm², TUBO FORROPLAST Ø20 mm (02/09/2011)
74 m × 3.39 (3.49 con costes indirectos) = 258.26
Conductor de cobre unipolar H07Z1-K(AS) 750V 2(1x1,5)+T mm², PRYSMIAN, AFUMEX PLUS 750V (AS), o equivalente, libre de halógenos, bajo tubo forroplast de Ø 20 mm, accesorios de conexión y embornado, incluso parte proporcional de cajas de derivación y pequeño material, apertura y sellado de rozas. Totalmente instalado según REBT.

| Código | Ud | Descripción | Rendimiento | Precio | Importe |
|---|---|---|---|---|---|
| U01FY630 | h | Oficial 1ª instalador eléctrico | 0.05 | 15.86 | 0.79 |
| U01FY635 | h | Peón ordinario instalador eléctrico | 0.05 | 13.7 | 0.69 |
| H07Z1X1.5U | m | Conductor CU H07Z1-K(AS) 750V 1x1,5 mm² AFUMEX (material; 02/09/2011) | 3 | 0.11 | 0.33 |
| FORROP-20 | m | Tubo Forroplast Ø20 mm | 1 | 0.17 | 0.17 |
| U30JW900 | ud | p.p. cajas derivación, regletas y peq. material | 0.1 | 1.88 | 0.19 |
| AROZAS | m | Apertura de roza y sellado | 1 | 0.88 | 0.88 |
| %0400 | % | Pequeño material | 5 % | 3.05 | 0.15 |
| %CI | % | Costes indirectos..(s/total) | 6 % | 3.20 | 0.19 |
|  |  | Total |  |  | 3.39 |

| Medición | Uds. | Largo | Parcial |
|---|---|---|---|
| Ventilador impulsión | 1 | 34.000 | 34.000 |
| Ventilador extracción | 1 | 40.000 | 40.000 |
| Total |  |  | 74 |

**C07Z1-3X2.5TF** ud CIRCUITO CU 750V H07Z1-K(AS) 2(1x2,5)+T mm² TUBO FORROPLAST Ø20 (01/09/2011)
8 ud × 73.38 (75.58 con costes indirectos) = 604.64
Circuito alimentado por conductores unipolares de cobre, H07Z1-K(AS), 750V de 2(1x2,5)+T mm², instalado bajo tubo forroplast de Ø 20 mm, accesorios de conexión y embornado, incluso parte proporcional de cajas de derivación, regletas de conexión, soportes, abrazaderas y pequeño material, apertura y sellado de rozas. Totalmente instalado según REBT.

| Código | Ud | Descripción | Rendimiento | Precio | Importe |
|---|---|---|---|---|---|
| U01FY630 | h | Oficial 1ª instalador eléctrico | 0.8 | 15.86 | 12.69 |
| U01FY635 | h | Peón ordinario instalador eléctrico | 0.8 | 13.7 | 10.96 |
| H07Z1X2.5U | m | Conductor CU H07Z1-K(AS) 750V 1x2,5 mm² AFUMEX | 120 | 0.17 | 20.40 |
| FORROP-20 | m | Tubo Forroplast Ø20 mm | 40 | 0.17 | 6.80 |
| U30JW900 | ud | p.p. cajas derivación, regletas y peq. material | 1 | 1.88 | 1.88 |
| AROZAS | m | Apertura de roza y sellado | 15 | 0.88 | 13.20 |
| %0200 | % | Costes directos complementarios | 5 % | 65.93 | 3.30 |
| %CI | % | Costes indirectos..(s/total) | 6 % | 69.23 | 4.15 |
|  |  | Total |  |  | 73.38 |

| Medición | Uds. | Parcial |
|---|---|---|
| Fuerza | 7 | 7.000 |
| Rack | 1 | 1.000 |
| Total |  | 8 |

**CEC07Z1-3X1.5** ud CIRCUITO CU 750V H07Z1-K(AS) 2(1x1,5)+T mm² TUBO FORROPLAST Ø20 (02/09/2011)
4 ud × 65.37 (67.33 con costes indirectos) = 269.32
Circuito alimentado por conductores unipolares de cobre, H07Z1-K(AS), 750V de 2(1x1,5)+T mm², instalado bajo tubo forroplast de Ø 20 mm, accesorios de conexión y embornado, incluso parte proporcional de cajas de derivación y pequeño material, apertura y sellado de rozas. Totalmente instalado según REBT.

| Código | Ud | Descripción | Rendimiento | Precio | Importe |
|---|---|---|---|---|---|
| U01FY630 | h | Oficial 1ª instalador eléctrico | 0.8 | 15.86 | 12.69 |
| U01FY635 | h | Peón ordinario instalador eléctrico | 0.8 | 13.7 | 10.96 |
| H07Z1X1.5U | m | Conductor CU H07Z1-K(AS) 750V 1x1,5 mm² AFUMEX | 120 | 0.11 | 13.20 |
| FORROP-20 | m | Tubo Forroplast Ø20 mm | 40 | 0.17 | 6.80 |
| U30JW900 | ud | p.p. cajas derivación, regletas y peq. material | 1 | 1.88 | 1.88 |
| AROZAS | m | Apertura de roza y sellado | 15 | 0.88 | 13.20 |
| %0200 | % | Costes directos complementarios | 5 % | 58.73 | 2.94 |
| %CI | % | Costes indirectos..(s/total) | 6 % | 61.67 | 3.70 |
|  |  | Total |  |  | 65.37 |

| Medición | Uds. | Parcial |
|---|---|---|
| Alumbrado | 3 | 3.000 |
| Emergencias | 1 | 1.000 |
| Total |  | 4 |

**P-445986** ud REGULACIÓN PRILUX PACK AULAS-DESPACHOS 20 P-T DALI (27/02/2012)
1 ud × 184.49 (190.02 con costes indirectos) = 190.02
Sistema de control digital DALI para control por presencia y regulación por aporte de luz natural, marca PRILUX, modelo Pack Aulas-despacho 20 P-T Dali, o equivalente, formado por control, antitracción y sensor de presencia y luminosidad con rango 10 – 650 lx, hay que orientarlo al plano de referencia y no a la entrada de luz, detección de presencia a través del multisensor incorporado, posibilidad de hasta 4 detectores para ampliar el rango, múltiples opciones configurables: nivel secundario cuando no haya detección de presencia, desfase de niveles entre los dos grupos, apagado por exceso, actuación en caso de rearme, regulación manual, control independiente entre grupos control por mando IR a distancia, funcionamiento automático y control manual por pulsador, instalación: A) 2 líneas de regulación independientes, primera y segunda hilera de luminarias desde la ventana, luminarias de pizarra dentro del sistema en modo ON-OFF, B) Primera línea de ventana regulable y segunda línea de ventana ON-OFF, máximo 10 luminarias por circuito, total 20 luminarias, cableado: cable estándar 2x1,5 mm², 100 m hasta la luminaria más alejada, sin polaridad, sin interfencias electromagnéticas, cableado y conexionado, accesorios necesarios. Totalmente instalado.

| Código | Ud | Descripción | Rendimiento | Precio | Importe |
|---|---|---|---|---|---|
| U01FY630 | h | Oficial 1ª instalador eléctrico | 0.35 | 15.86 | 5.55 |
| U01FY635 | h | Peón ordinario instalador eléctrico | 0.35 | 13.7 | 4.80 |
| P_445986 | ud | Regulación Pack aulas-despachos 20 P-T Dali (material; 18/06/2019) | 1 | 89.6 | 89.60 |
| P_000934 | ud | Sensor presencia y luminosidad BDDGC (material; 17/06/2019) | 1 | 65.81 | 65.81 |
| %0400 | % | Pequeño material | 5 % | 165.76 | 8.29 |
| %CI | % | Costes indirectos..(s/total) | 6 % | 174.05 | 10.44 |
|  |  | Total |  |  | 184.49 |

| Medición | Uds. | Parcial |
|---|---|---|
| Despacho | 1 | 1.000 |
| Total |  | 1 |

**P-28000646** ud PROGRAMADOR PRILUX BDDGC DALI PARA PACK AULAS-DESPACHOS 20 P-T (22/11/2012)
1 ud × 31.16 (32.09 con costes indirectos) = 32.09
Programador para sistema de control digital DALI, marca PRILUX, modelo BDDGC, o equivalente, para Pack Aulas-despachos 20 P-T Dali, control por mando IR. Suministro y programación.

| Código | Ud | Descripción | Rendimiento | Precio | Importe |
|---|---|---|---|---|---|
| U01FY630 | h | Oficial 1ª instalador eléctrico | 0.8 | 15.86 | 12.69 |
| P_28000646 | ud | Programador BDDGC Dali Pack aulas-despachos 20 P-T Dali (material; 17/06/2019) | 1 | 15.31 | 15.31 |
| %0400 | % | Pequeño material | 5 % | 28.00 | 1.40 |
| %CI | % | Costes indirectos..(s/total) | 6 % | 29.40 | 1.76 |
|  |  | Total |  |  | 31.16 |

**P-483933** ud LUMINARIA EMPOTRABLE PRILUX SILENT I UGR 300x1200 36W/840-DALI (22/11/2012)
2 ud × 115.24 (118.7 con costes indirectos) = 237.40
Luminaria empotrable, marca PRILUX, modelo SILENT LED I UGR 300x1200 36W/840 DALI, o equivalente, clase II, potencia luminaria 40W, flujo Led 4.953 lm, flujo luminaria 4.026 lm, temperatura de color 4.000 ºK, RA>80, UGR <17/19, IP20, cuerpo de acero, difusor PC, sujeción y accesorios necesarios. Dimensiones 1.200x300x10,5 mm (largoxanchoxalto). Totalmente instalada.

| Código | Ud | Descripción | Rendimiento | Precio | Importe |
|---|---|---|---|---|---|
| U01FY630 | h | Oficial 1ª instalador eléctrico | 0.35 | 15.86 | 5.55 |
| P_483933 | ud | Luminaria Prilux Silent Led I UGR 36W/840 DALI 300x1200 (material; 13/12/2019) | 1 | 97.99 | 97.99 |
| %0400 | % | Pequeño material | 5 % | 103.54 | 5.18 |
| %CI | % | Costes indirectos..(s/total) | 6 % | 108.72 | 6.52 |
|  |  | Total |  |  | 115.24 |

| Medición | Uds. | Parcial |
|---|---|---|
| Despacho | 2 | 2.000 |
| Total |  | 2 |

**P-552059** ud LUMINARIA EMPOTRABLE PRILUX SILENT LED THIN LINE 2x28W OPAL INI. (22/11/2012)
2 ud × 200.54 (206.56 con costes indirectos) = 413.12
Luminaria empotrable, marca PRILUX, modelo SILENT LED THIN LINE 2x28W 840 OPAL INICIO, o equivalente, clase 1, potencia luminaria 57W, flujo Led 7.500 lm, flujo luminaria 5.399 lm, temperatura de color 4.000 ºK, RA>80, UGR <19, IP20, cuerpo de acero, difusor PMMA, número de led 180, accesorios necesarios. Dimensiones luminaria 1.448x167x105 mm (largoxanchoxalto). Totalmente instalada.

| Código | Ud | Descripción | Rendimiento | Precio | Importe |
|---|---|---|---|---|---|
| U01FY630 | h | Oficial 1ª instalador eléctrico | 0.5 | 15.86 | 7.93 |
| P_552059 | ud | Luminaria Prilux Silent Led Thin Line 2x28W opal inicio (material; 17/12/2019) | 1 | 172.25 | 172.25 |
| %0400 | % | Pequeño material | 5 % | 180.18 | 9.01 |
| %CI | % | Costes indirectos..(s/total) | 6 % | 189.19 | 11.35 |
|  |  | Total |  |  | 200.54 |

| Medición | Uds. | Parcial |
|---|---|---|
| Atención al público | 2 | 2.000 |
| Total |  | 2 |

**P-552066** ud LUMINARIA EMPOTRABLE PRILUX SILENT LED THIN LINE 2x28W OPAL INT. (22/11/2012)
6 ud × 200.54 (206.56 con costes indirectos) = 1239.36
Luminaria empotrable, marca PRILUX, modelo SILENT LED THIN LINE 2x28W 840 OPAL INTERMEDIO, o equivalente, clase 1, potencia luminaria 57W, flujo Led 7.500 lm, flujo luminaria 5.399 lm, temperatura de color 4.000 ºK, RA>80, UGR <19, IP20, cuerpo de acero, difusor PMMA, número de led 180, accesorios necesarios. Dimensiones luminaria 1.403x167x105 mm (largoxanchoxalto). Totalmente instalada.

| Código | Ud | Descripción | Rendimiento | Precio | Importe |
|---|---|---|---|---|---|
| U01FY630 | h | Oficial 1ª instalador eléctrico | 0.5 | 15.86 | 7.93 |
| P_552066 | ud | Luminaria Prilux Silent Led Thin Line 2x28W opal intermedio (material; 17/12/2019) | 1 | 172.25 | 172.25 |
| %0400 | % | Pequeño material | 5 % | 180.18 | 9.01 |
| %CI | % | Costes indirectos..(s/total) | 6 % | 189.19 | 11.35 |
|  |  | Total |  |  | 200.54 |

| Medición | Uds. | Parcial |
|---|---|---|
| Atención al público | 6 | 6.000 |
| Total |  | 6 |

**P-552073** ud LUMINARIA EMPOTRABLE PRILUX SILENT LED THIN LINE 2x28W OPAL FIN (22/11/2012)
2 ud × 200.54 (206.56 con costes indirectos) = 413.12
Luminaria empotrable, marca PRILUX, modelo SILENT LED THIN LINE 2x28W 840 OPAL FIN, o equivalente, clase 1, potencia luminaria 57W, flujo Led 7.500 lm, flujo luminaria 5.399 lm, temperatura de color 4.000 ºK, RA>80, UGR <19, IP20, cuerpo de acero, difusor PMMA, número de led 180, accesorios necesarios. Dimensiones luminaria 1.448x167x105 mm (largoxanchoxalto). Totalmente instalada.

| Código | Ud | Descripción | Rendimiento | Precio | Importe |
|---|---|---|---|---|---|
| U01FY630 | h | Oficial 1ª instalador eléctrico | 0.5 | 15.86 | 7.93 |
| P_552073 | ud | Luminaria Prilux Silent Led Thin Line 2x28W opal fin (material; 17/12/2019) | 1 | 172.25 | 172.25 |
| %0400 | % | Pequeño material | 5 % | 180.18 | 9.01 |
| %CI | % | Costes indirectos..(s/total) | 6 % | 189.19 | 11.35 |
|  |  | Total |  |  | 200.54 |

| Medición | Uds. | Parcial |
|---|---|---|
| Atención al público | 2 | 2.000 |
| Total |  | 2 |

**188968** m CINTA FLEXIBLE DE LEDs PRILUX PROFLEX II 14,4 W/m 12V dc (27/02/2012)
14 m × 54.67 (56.31 con costes indirectos) = 788.34
Cinta flexible de LEDs y perfil portante con difusor opal, Prilux, modelo ProFlex II, o equivalente, 14,4 W/m, monocolor blanco, IP65, perfilería IP20, temperatura 5.000 ºK, Ra>80, conexión entre convertidor y sistema de canal modular mediante empalme enchufable, tensión de alimentación 12Vdc, elementos de unión: longitudinales, uniones en cruz, uniones flexibles y elementos en forma de L, T, U, soporte de TPU resistente a los rayos ultravioleta e infrarrojos, perfil portante con difusor opal, montaje superficie, accesorios necesarios. Instalada.

| Código | Ud | Descripción | Rendimiento | Precio | Importe |
|---|---|---|---|---|---|
| U01FY630 | h | Oficial 1ª instalador eléctrico | 0.25 | 15.86 | 3.97 |
| U01FY635 | h | Peón ordinario instalador eléctrico | 0.25 | 13.7 | 3.43 |
| P-188968 | m | Tira LED Prilux Proflex II 14,4W/m (material; 13/09/2016) | 1 | 40.84 | 40.84 |
| 6401500105 | ud | Clips de fijación (material; 08/11/2014) | 4 | 0.22 | 0.88 |
| %0400 | % | Pequeño material | 5 % | 49.12 | 2.46 |
| %CI | % | Costes indirectos..(s/total) | 6 % | 51.58 | 3.09 |
|  |  | Total |  |  | 54.67 |

| Medición | Uds. | Parcial |
|---|---|---|
| Atención al público | 14 | 14.000 |
| Total |  | 14 |

**242820** ud FUENTE DE ALIMENTACIÓN PRILUX 150W-24V dc (27/02/2012)
1 ud × 41.47 (42.71 con costes indirectos) = 42.71
Fuente de alimentación para tira de led, marca Prilux, modelo Led Strip, o equivalente, potencia 150W a 24V dc, IP20, dimensiones 205x98x42 mm, accesorios necesarios. Totalmente instalado.

| Código | Ud | Descripción | Rendimiento | Precio | Importe |
|---|---|---|---|---|---|
| U01FY630 | h | Oficial 1ª instalador eléctrico | 0.25 | 15.86 | 3.97 |
| U01FY635 | h | Peón ordinario instalador eléctrico | 0.25 | 13.7 | 3.43 |
| P_242820 | ud | Fuente de alimentación 150W-24V dc (material; 25/03/2019) | 1 | 29.86 | 29.86 |
| %0400 | % | Pequeño material | 5 % | 37.26 | 1.86 |
| %CI | % | Costes indirectos..(s/total) | 6 % | 39.12 | 2.35 |
|  |  | Total |  |  | 41.47 |

| Medición | Uds. | Parcial |
|---|---|---|
| Atención al público | 1 | 1.000 |
| Total |  | 1 |

**P-381512** ud DOWNLIGHT PRILUX KENTAU 9W, BLANCO (22/11/2012)
9 ud × 26.61 (27.41 con costes indirectos) = 246.69
Downlight Led, marca PRILUX, modelo KENTAU 9W, o equivalente, potencia flujo 572 lm, temperatura de color 4.000 ºK, RA>80, IP20, color blanco, cuerpo de aluminio inyectado, difusor opal de policarbonato y accesorios necesarios. Dimensiones Ø125x30 mm (Øxalto) y corte Ø100-110 mm. Totalmente instalada.

| Código | Ud | Descripción | Rendimiento | Precio | Importe |
|---|---|---|---|---|---|
| U01FY630 | h | Oficial 1ª instalador eléctrico | 0.3 | 15.86 | 4.76 |
| P_381512 | ud | Downlight Prilux Kentau 9W (material; 06/08/2019) | 1 | 19.14 | 19.14 |
| %0400 | % | Pequeño material | 5 % | 23.90 | 1.20 |
| %CI | % | Costes indirectos..(s/total) | 6 % | 25.10 | 1.51 |
|  |  | Total |  |  | 26.61 |

**P-381444** ud DOWNLIGHT PRILUX KENTAU 20W, BLANCO (22/11/2012)
1 ud × 41.93 (43.19 con costes indirectos) = 43.19
Downlight Led, marca PRILUX, modelo KENTAU 20W, o equivalente, potencia flujo 2.249 lm, temperatura de color 4.000 ºK, RA>80, IP20, color blanco, cuerpo de aluminio inyectado, difusor opal de policarbonato y accesorios necesarios. Dimensiones Ø225x30 mm (Øxalto) y corte Ø200-210 mm. Totalmente instalada.

| Código | Ud | Descripción | Rendimiento | Precio | Importe |
|---|---|---|---|---|---|
| U01FY630 | h | Oficial 1ª instalador eléctrico | 0.3 | 15.86 | 4.76 |
| P_381444 | ud | Downlight Prilux Kentau 20W (material; 10/09/2019) | 1 | 32.92 | 32.92 |
| %0400 | % | Pequeño material | 5 % | 37.68 | 1.88 |
| %CI | % | Costes indirectos..(s/total) | 6 % | 39.56 | 2.37 |
|  |  | Total |  |  | 41.93 |

| Medición | Uds. | Parcial |
|---|---|---|
| Instalaciones | 1 | 1.000 |
| Total |  | 1 |

**P-387545** ud ACCESORIO DE SUPERFICIE PARA DOWNLIGHT PRILUX KENTAU 9W (22/11/2012)
9 ud × 7.31 (7.53 con costes indirectos) = 67.77
Accesorio de superficie marca PRILUX, para Downlight Led modelo KENTAU 9W, o equivalente, color blanco, cuerpo de policarbonato y accesorios necesarios. Dimensiones 153x35 mm. Totalmente instalado.

| Código | Ud | Descripción | Rendimiento | Precio | Importe |
|---|---|---|---|---|---|
| U01FY630 | h | Oficial 1ª instalador eléctrico | 0.1 | 15.86 | 1.59 |
| P_387545 | ud | Accesorio de superficie para Downlight Prilux Kentau 9W (material; 11/12/2019) | 1 | 4.98 | 4.98 |
| %0400 | % | Pequeño material | 5 % | 6.57 | 0.33 |
| %CI | % | Costes indirectos..(s/total) | 6 % | 6.90 | 0.41 |
|  |  | Total |  |  | 7.31 |

**NOR-F-80L-E** ud EMERGENCIA NORMALUX EXTRAPLANA F-80L-90 LÚMENES EMPOTRABLE (22/11/2012)
1 ud × 54.05 (55.67 con costes indirectos) = 55.67
Luminaria de emergencia Normalux, modelo Extraplana F-80L, o equivalente, de 90 lúmenes, versión estándar, lámpara Led, autonomía de 1 hora, modo de funcionamiento no permanente, batería de Ni-Cd 3,6V/750 mAh, potencia 1,1W, alimentación 230V, con diodo de señalización, botón de test, envolvente de ABS autoextinguible y difusor de policarbonato opal, IP44, IK 04, acabado blanco, dimensiones 325x134x36 mm (largoxanchoxfondo), y marco para empotrar F-ME, accesorios necesarios. Totalmente instalada.

| Código | Ud | Descripción | Rendimiento | Precio | Importe |
|---|---|---|---|---|---|
| U01FY630 | h | Oficial 1ª instalador eléctrico | 0.2 | 15.86 | 3.17 |
| NOR_F-80L | ud | Luminaria emergencia Normalux Extraplana F-80L (material; 06/04/2017) | 1 | 40.18 | 40.18 |
| F-ME | ud | Marco para emportrar color blanco (material; 06/04/2017) | 1 | 5.21 | 5.21 |
| %0400 | % | Pequeño material | 5 % | 48.56 | 2.43 |
| %CI | % | Costes indirectos..(s/total) | 6 % | 50.99 | 3.06 |
|  |  | Total |  |  | 54.05 |

| Medición | Uds. | Parcial |
|---|---|---|
| Instalaciones | 1 | 1.000 |
| Total |  | 1 |

**NOR-F-200L-E** ud EMERGENCIA NORMALUX EXTRAPLANA F-200L-220 LÚMENES EMPOTRABLE (22/11/2012)
4 ud × 55.33 (56.99 con costes indirectos) = 227.96
Luminaria de emergencia Normalux, modelo Extraplana F-200L, o equivalente, de 220 lúmenes, versión estándar, lámpara Led, autonomía de 1 hora, modo de funcionamiento no permanente, batería de Ni-Cd 4,8V/750 mAh, potencia 1,1W, alimentación 230V, con diodo de señalización, botón de test, envolvente de ABS autoextinguible y difusor de policarbonato opal, IP42, IK 04, acabado blanco, dimensiones 325x134x36 mm (largoxanchoxfondo), y marco para empotrar, accesorios necesarios. Totalmente instalada.

| Código | Ud | Descripción | Rendimiento | Precio | Importe |
|---|---|---|---|---|---|
| U01FY630 | h | Oficial 1ª instalador eléctrico | 0.2 | 15.86 | 3.17 |
| NOR-F_200L | ud | Luminaria emergencia Normalux Extraplana F-200L (material; 06/04/2017) | 1 | 41.33 | 41.33 |
| F-ME | ud | Marco para emportrar color blanco | 1 | 5.21 | 5.21 |
| %0400 | % | Pequeño material | 5 % | 49.71 | 2.49 |
| %CI | % | Costes indirectos..(s/total) | 6 % | 52.20 | 3.13 |
|  |  | Total |  |  | 55.33 |

**NOR-F-DBE** ud BANDEROLA NORMALUX F-DBE PARA EXTRAPLANA EMPOTRADA (27/02/2012)
3 ud × 17.57 (18.1 con costes indirectos) = 54.30
Banderola de metacrilato NORMALUX, F-DBE, o equivalente, para emergencia serie Extraplana montaje empotrada, soporte de fijación transparente, para colocación de pictogramas de señalización, accesorios necesarios. Dimensiones 319x152 mm (anchoxalto). Totalmente instalada.

| Código | Ud | Descripción | Rendimiento | Precio | Importe |
|---|---|---|---|---|---|
| U01FY635 | h | Peón ordinario instalador eléctrico | 0.1 | 13.7 | 1.37 |
| F-DBE | ud | Banderola F-DBE para serie Extraplana (material; 19/01/2018) | 1 | 14.42 | 14.42 |
| %0400 | % | Pequeño material | 5 % | 15.79 | 0.79 |
| %CI | % | Costes indirectos..(s/total) | 6 % | 16.58 | 0.99 |
|  |  | Total |  |  | 17.57 |

**NOR-PF** ud PICTOGRAMA NORMALUX TIPO PF PARA EXTRAPLANA (27/02/2012)
3 ud × 3.46 (3.56 con costes indirectos) = 10.68
Pictograma adhesivo NORMALUX, Tipo PF, o equivalente, para banderola de la serie Extraplana, soporte de fijación transparente, accesorios necesarios. Dimensiones 320x150 mm (anchoxalto). Totalmente instalada.

| Código | Ud | Descripción | Rendimiento | Precio | Importe |
|---|---|---|---|---|---|
| U01FY635 | h | Peón ordinario instalador eléctrico | 0.1 | 13.7 | 1.37 |
| PF | ud | Pictograma PF para serie Extraplana (material; 19/01/2018) | 1 | 1.73 | 1.73 |
| %0400 | % | Pequeño material | 5 % | 3.10 | 0.16 |
| %CI | % | Costes indirectos..(s/total) | 6 % | 3.26 | 0.20 |
|  |  | Total |  |  | 3.46 |

**LS990-531U** ud PUNTO PULSADOR JUNG LS 990 (22/11/2010)
1 ud × 27.52 (28.35 con costes indirectos) = 28.35
Punto pulsador realizado en tubo PVC rígido Ø20 mm y conductor de cobre unipolar H07Z1-K(AS) de 1,5 mm² de Cu y aislamiento 750 V, en sistema monofásico con toma de tierra (fase, neutro y tierra), incluyendo caja mecanismo universal con tornillos, pulsador unipolar marca JUNG, modelo LS 990, marco y tecla color blanco alpino RAL 9010, o equivalente, incluso parte proporcional de cajas de derivación y pequeño material, apertura y sellado de rozas. Totalmente instalado según REBT.

| Código | Ud | Descripción | Rendimiento | Precio | Importe |
|---|---|---|---|---|---|
| U01FY635 | h | Peón ordinario instalador eléctrico | 0.1 | 13.7 | 1.37 |
| U01FY630 | h | Oficial 1ª instalador eléctrico | 0.1 | 15.86 | 1.59 |
| H07Z1X1.5U | m | Conductor CU H07Z1-K(AS) 750V 1x1,5 mm² AFUMEX | 24 | 0.11 | 2.64 |
| FORROP-20 | m | Tubo Forroplast Ø20 mm | 8 | 0.17 | 1.36 |
| 31710-31 | ud | Caja de empotrar univ. 1 elemento (material; 22/11/2010) | 1 | 0.3 | 0.30 |
| LS990_531U | ud | Mecanismo pulsador unipolar Jung LS990 10 AX/250V (material; 14/06/2019) | 1 | 4.42 | 4.42 |
| LS990 WW | ud | Tecla blanco alpino (material; 14/06/2019) | 1 | 2.49 | 2.49 |
| LS990-981WW | ud | Marco simple blanco alpino (material; 14/06/2019) | 1 | 1.63 | 1.63 |
| U30JW900 | ud | p.p. cajas derivación, regletas y peq. material | 1 | 1.88 | 1.88 |
| AROZAS | m | Apertura de roza y sellado | 8 | 0.88 | 7.04 |
| %0400 | % | Pequeño material | 5 % | 24.72 | 1.24 |
| %CI | % | Costes indirectos..(s/total) | 6 % | 25.96 | 1.56 |
|  |  | Total |  |  | 27.52 |

**LS990-501U** ud PUNTO DE LUZ SENCILLO JUNG LS 990 (22/11/2010)
3 ud × 26.93 (27.74 con costes indirectos) = 83.22
Punto de luz sencillo realizado en tubo PVC corrugado Ø20 mm y conductor de cobre unipolar H07Z1-K(AS) de 1,5 mm² de Cu y aislamiento 750 V, en sistema monofásico con toma de tierra (fase, neutro y tierra), incluyendo caja mecanismo universal con tornillos, interruptor unipolar marca JUNG, modelo LS 990, marco y tecla color blanco alpino RAL 9010, o equivalente, incluso parte proporcional de cajas de derivación y pequeño material, apertura y sellado de rozas. Totalmente instalado según REBT.

| Código | Ud | Descripción | Rendimiento | Precio | Importe |
|---|---|---|---|---|---|
| U01FY635 | h | Peón ordinario instalador eléctrico | 0.1 | 13.7 | 1.37 |
| U01FY630 | h | Oficial 1ª instalador eléctrico | 0.1 | 15.86 | 1.59 |
| H07Z1X1.5U | m | Conductor CU H07Z1-K(AS) 750V 1x1,5 mm² AFUMEX | 24 | 0.11 | 2.64 |
| FORROP-20 | m | Tubo Forroplast Ø20 mm | 8 | 0.17 | 1.36 |
| 31710-31 | ud | Caja de empotrar univ. 1 elemento | 1 | 0.3 | 0.30 |
| LS990_501U | ud | Mecanismo interruptor unipolar Jung LS990 10 AX/250V (material; 14/06/2019) | 1 | 3.9 | 3.90 |
| LS990 WW | ud | Tecla blanco alpino | 1 | 2.49 | 2.49 |
| LS990-981WW | ud | Marco simple blanco alpino | 1 | 1.63 | 1.63 |
| U30JW900 | ud | p.p. cajas derivación, regletas y peq. material | 1 | 1.88 | 1.88 |
| AROZAS | m | Apertura de roza y sellado | 8 | 0.88 | 7.04 |
| %0400 | % | Pequeño material | 5 % | 24.20 | 1.21 |
| %CI | % | Costes indirectos..(s/total) | 6 % | 25.41 | 1.52 |
|  |  | Total |  |  | 26.93 |

**LS990-506U** ud PUNTO DE LUZ CONMUTADO JUNG LS 990 (22/11/2010)
3 ud × 41.33 (42.57 con costes indirectos) = 127.71
Punto de luz conmutado realizado en tubo PVC rígido Ø20 mm y conductor de cobre unipolar H07Z1-K(AS) de 1,5 mm² de Cu y aislamiento 750 V, en sistema monofásico con toma de tierra (fase, neutro y tierra), incluyendo caja mecanismo universal con tornillos, conmutador marca JUNG, modelo LS 990, marco y tecla color blanco alpino RAL 9010, o equivalente, incluso parte proporcional de cajas de derivación y pequeño material, apertura y sellado de rozas. Totalmente instalado según REBT.

| Código | Ud | Descripción | Rendimiento | Precio | Importe |
|---|---|---|---|---|---|
| U01FY635 | h | Peón ordinario instalador eléctrico | 0.2 | 13.7 | 2.74 |
| U01FY630 | h | Oficial 1ª instalador eléctrico | 0.2 | 15.86 | 3.17 |
| H07Z1X1.5U | m | Conductor CU H07Z1-K(AS) 750V 1x1,5 mm² AFUMEX | 24 | 0.11 | 2.64 |
| FORROP-20 | m | Tubo Forroplast Ø20 mm | 8 | 0.17 | 1.36 |
| 31710-31 | ud | Caja de empotrar univ. 1 elemento | 1 | 0.3 | 0.30 |
| LS990_506U | ud | Mecanismo interruptor conmutador Jung LS990 10 AX/250V (material; 14/06/2019) | 2 | 4.88 | 9.76 |
| LS990 WW | ud | Tecla blanco alpino | 2 | 2.49 | 4.98 |
| LS990-981WW | ud | Marco simple blanco alpino | 2 | 1.63 | 3.26 |
| U30JW900 | ud | p.p. cajas derivación, regletas y peq. material | 1 | 1.88 | 1.88 |
| AROZAS | m | Apertura de roza y sellado | 8 | 0.88 | 7.04 |
| %0400 | % | Pequeño material | 5 % | 37.13 | 1.86 |
| %CI | % | Costes indirectos..(s/total) | 6 % | 38.99 | 2.34 |
|  |  | Total |  |  | 41.33 |

**LS990-TC** ud BASE ENCHUFE "SCHUKO" JUNG LS 990 (22/11/2010)
7 ud × 27.36 (28.18 con costes indirectos) = 197.26
Base enchufe con toma de tierra lateral realizado en tubo PVC corrugado de Ø20 mm y conductor unipolar H07Z1-K(AS) de 2,5 mm² de Cu y aislamiento 750 V, en sistema monofásico con toma de tierra (fase, neutro y tierra), incluyendo caja mecanismo universal con tornillos, base enchufe 10/16 A (II+T.T.), sistema "Schuko", JUNG modelo LS 990, marco y tecla color blanco alpino RAL 9010, o equivalente, incluso parte proporcional de cajas de derivación y pequeño material, apertura y sellado de rozas. Totalmente instalado según REBT.

| Código | Ud | Descripción | Rendimiento | Precio | Importe |
|---|---|---|---|---|---|
| U01FY630 | h | Oficial 1ª instalador eléctrico | 0.1 | 15.86 | 1.59 |
| U01FY635 | h | Peón ordinario instalador eléctrico | 0.1 | 13.7 | 1.37 |
| H07Z1X1.5U | m | Conductor CU H07Z1-K(AS) 750V 1x1,5 mm² AFUMEX | 24 | 0.11 | 2.64 |
| FORROP-20 | m | Tubo Forroplast Ø20 mm | 8 | 0.17 | 1.36 |
| 31710-31 | ud | Caja de empotrar univ. 1 elemento | 1 | 0.3 | 0.30 |
| LS9901521KIWW | ud | Base enchufe "Schuko" Jung LS 990 10-16A/250V (material; 14/06/2019) | 1 | 6.77 | 6.77 |
| LS990-981WW | ud | Marco simple blanco alpino | 1 | 1.63 | 1.63 |
| U30JW900 | ud | p.p. cajas derivación, regletas y peq. material | 1 | 1.88 | 1.88 |
| AROZAS | m | Apertura de roza y sellado | 8 | 0.88 | 7.04 |
| %0400 | % | Pequeño material | 5 % | 24.58 | 1.23 |
| %CI | % | Costes indirectos..(s/total) | 6 % | 25.81 | 1.55 |
|  |  | Total |  |  | 27.36 |

**4ME-2R-2S-4RJ** ud CAJA MULTISERVICIOS EMPOTRADA CIMA 500 4 MÓDULOS, 2R+2SAI+4RJ45 (01/09/2011)
6 ud × 157.12 (161.83 con costes indirectos) = 970.98
Caja multiservicio 4 módulos de empotrar sin tapa de SIMÓN serie CIMA 500, o equivalente, con la siguiente compartimentación: cajetín de empotrar 4 módulos CIMA dobles, marco 4 módulos CIMA dobles color blanco, 1 módulo doble schuko CIMA con piloto luminoso acabado monocolor blanco, 1 módulo doble schuko CIMA con piloto luminoso acabado bicolor rojo, 4 placas CIMA 500 voz y datos plana con guardapolvo y con 4 conectores RJ-45 CAT 6 UTP en blanco. Incluso placa separadora, parte proporcional de cajas de derivación y pequeño material, apertura y sellado de rozas. Totalmente instalado según REBT.

| Código | Ud | Descripción | Rendimiento | Precio | Importe |
|---|---|---|---|---|---|
| U01FY630 | h | Oficial 1ª instalador eléctrico | 1.5 | 15.86 | 23.79 |
| U01FY635 | h | Peón ordinario instalador eléctrico | 1.5 | 13.7 | 20.55 |
| H07Z1X2.5U | m | Conductor CU H07Z1-K(AS) 750V 1x2,5 mm² AFUMEX | 24 | 0.17 | 4.08 |
| FORROP-20 | m | Tubo Forroplast Ø20 mm | 8 | 0.17 | 1.36 |
| 51020104-039 | ud | Cajetín de pared empotrar SIMON 500 CIMA de 4 módulos (material; 27/04/2017) | 1 | 9.42 | 9.42 |
| 51010104-030 | ud | Marco y bastidor sin tapa SIMON 500 CIMA de 4 módulos en blanco (material; 27/04/2017) | 1 | 10.2 | 10.20 |
| P-VDM | ud | Placa separadora (material; 13/12/2011) | 1 | 0.11 | 0.11 |
| 50010472-030 | ud | Base doble schuko SIMON CIMA 500 con Led, blanco (material; 12/05/2016) | 1 | 9.39 | 9.39 |
| 50010472-037 | ud | Base doble schuko SIMON CIMA 500 con Led, rojo (material; 12/05/2016) | 1 | 9.39 | 9.39 |
| 50001085-030 | ud | Placa CIMA 500 V&D plana con guardapolvo y 1conect. Cat. 6 en bl (material; 12/05/2016) | 4 | 10.99 | 43.96 |
| U30JW900 | ud | p.p. cajas derivación, regletas y peq. material | 1 | 1.88 | 1.88 |
| AROZAS | m | Apertura de roza y sellado | 8 | 0.88 | 7.04 |
| %0400 | % | Pequeño material | 5 % | 141.17 | 7.06 |
| %CI | % | Costes indirectos..(s/total) | 6 % | 148.23 | 8.89 |
|  |  | Total |  |  | 157.12 |

| Medición | Uds. | Parcial |
|---|---|---|
| Despacho | 3 | 3.000 |
| Atención al público | 3 | 3.000 |
| Total |  | 6 |

**6M-2R-2S4RJSM** ud CAJA MULTISERVICIOS PARA SUELO CIMA 500 4 MÓDULOS, 2R+2SAI+4RJ45 (01/09/2011)
5 ud × 207 (213.21 con costes indirectos) = 1066.05
Caja multiservicio 4 módulos para suelo técnico y pavimento con tapa de SIMON serie CIMA 500, o equivalente, con la siguiente compartimentación: caja personalizada para suelo técnico CIMA profundidad 90 mm 4 módulos en gris, marco portamecanismos CIMA para caja personalizada 4 módulos en blanco, 1 módulo doble schuko CIMA con piloto luminoso acabado monocolor blanco, 1 módulo doble schuko CIMA con piloto luminoso acabado bicolor rojo, 2 placa CIMA 500 voz y datos plana con guardapolvo y con 4 conector RJ-45 CAT 6 UTP en blanco. Incluso placa separadora, parte proporcional de cajas de derivación y pequeño material, apertura y sellado de rozas. Totalmente instalado según REBT.

| Código | Ud | Descripción | Rendimiento | Precio | Importe |
|---|---|---|---|---|---|
| U01FY630 | h | Oficial 1ª instalador eléctrico | 1.5 | 15.86 | 23.79 |
| U01FY635 | h | Peón ordinario instalador eléctrico | 1.5 | 13.7 | 20.55 |
| H07Z1X2.5U | m | Conductor CU H07Z1-K(AS) 750V 1x2,5 mm² AFUMEX | 24 | 0.17 | 4.08 |
| FORROP-20 | m | Tubo Forroplast Ø20 mm | 8 | 0.17 | 1.36 |
| 52050104-035 | ud | Caja para suelo SIMON 500 CIMA regulable 90 a 120 mm 4 módulos (material; 27/04/2017) | 1 | 49.58 | 49.58 |
| 52053104-035 | ud | Tapa embellecedora de enrasamiento 4 módulos dobles (material; 27/04/2017) | 1 | 6.28 | 6.28 |
| 52051804-030 | ud | Marco portamecanismos SIMON 500 CIMA de 4 módulos (material; 21/04/2016) | 1 | 8.57 | 8.57 |
| P-VDM | ud | Placa separadora | 1 | 0.11 | 0.11 |
| 50010472-030 | ud | Base doble schuko SIMON CIMA 500 con Led, blanco | 1 | 9.39 | 9.39 |
| 50010472-037 | ud | Base doble schuko SIMON CIMA 500 con Led, rojo | 1 | 9.39 | 9.39 |
| 50001085-030 | ud | Placa CIMA 500 V&D plana con guardapolvo y 1conect. Cat. 6 en bl | 4 | 10.99 | 43.96 |
| U30JW900 | ud | p.p. cajas derivación, regletas y peq. material | 1 | 1.88 | 1.88 |
| AROZAS | m | Apertura de roza y sellado | 8 | 0.88 | 7.04 |
| %0400 | % | Pequeño material | 5 % | 185.98 | 9.30 |
| %CI | % | Costes indirectos..(s/total) | 6 % | 195.28 | 11.72 |
|  |  | Total |  |  | 207 |

| Medición | Uds. | Parcial |
|---|---|---|
| Atención al público | 5 | 5.000 |
| Total |  | 5 |

**PSME-3X1.5-H** ud PUNTO DE LUZ SIN MECANISMO H07Z1-K(AS) 2(1x1,5)+T mm², FORRO Ø20 (02/09/2011)
29 ud × 20.96 (21.59 con costes indirectos) = 626.11
Punto de luz sin mecanismo, realizado por conductores unipolares de cobre, H07Z1-K(AS), 750V de 2(1x1,5)+T mm², instalado bajo tubo forroplast Ø20 mm, en sistema monofásico con toma de tierra (fase, neutro y tierra), accesorios de conexión y embornado, incluso parte proporcional de cajas de derivación y pequeño material, apertura y sellado de rozas. Totalmente instalado según REBT.

| Código | Ud | Descripción | Rendimiento | Precio | Importe |
|---|---|---|---|---|---|
| U01FY630 | h | Oficial 1ª instalador eléctrico | 0.2 | 15.86 | 3.17 |
| U01FY635 | h | Peón ordinario instalador eléctrico | 0.2 | 13.7 | 2.74 |
| H07Z1X1.5U | m | Conductor CU H07Z1-K(AS) 750V 1x1,5 mm² AFUMEX | 24 | 0.11 | 2.64 |
| FORROP-20 | m | Tubo Forroplast Ø20 mm | 8 | 0.17 | 1.36 |
| U30JW900 | ud | p.p. cajas derivación, regletas y peq. material | 1 | 1.88 | 1.88 |
| AROZAS | m | Apertura de roza y sellado | 8 | 0.88 | 7.04 |
| %0400 | % | Pequeño material | 5 % | 18.83 | 0.94 |
| %CI | % | Costes indirectos..(s/total) | 6 % | 19.77 | 1.19 |
|  |  | Total |  |  | 20.96 |

| Medición | Uds. | Parcial |
|---|---|---|
| Luminarias | 23 | 23.000 |
| Regulador Dali | 1 | 1.000 |
| Emergencias | 5 | 5.000 |
| Total |  | 29 |

**PSME-2X1.5-H** ud PUNTO CONEXIÓN SIN MECANISMO H07Z1-K(AS) 2(1x1,5) mm², FORRO Ø20 (02/09/2011)
2 ud × 19.98 (20.58 con costes indirectos) = 41.16
Punto de conexión sin mecanismo, realizado por conductores unipolares de cobre, H07Z1-K(AS), 750V de 2(1x1,5) mm², instalado bajo tubo forroplast Ø20 mm, accesorios de conexión y embornado, incluso parte proporcional de cajas de derivación y pequeño material, apertura y sellado de rozas. Totalmente instalado según REBT.

| Código | Ud | Descripción | Rendimiento | Precio | Importe |
|---|---|---|---|---|---|
| U01FY630 | h | Oficial 1ª instalador eléctrico | 0.2 | 15.86 | 3.17 |
| U01FY635 | h | Peón ordinario instalador eléctrico | 0.2 | 13.7 | 2.74 |
| H07Z1X1.5U | m | Conductor CU H07Z1-K(AS) 750V 1x1,5 mm² AFUMEX | 16 | 0.11 | 1.76 |
| FORROP-20 | m | Tubo Forroplast Ø20 mm | 8 | 0.17 | 1.36 |
| U30JW900 | ud | p.p. cajas derivación, regletas y peq. material | 1 | 1.88 | 1.88 |
| AROZAS | m | Apertura de roza y sellado | 8 | 0.88 | 7.04 |
| %0400 | % | Pequeño material | 5 % | 17.95 | 0.90 |
| %CI | % | Costes indirectos..(s/total) | 6 % | 18.85 | 1.13 |
|  |  | Total |  |  | 19.98 |

| Medición | Uds. | Parcial |
|---|---|---|
| Conexión control de iluminación: |  |  |
| Luminarias regulables Dali | 2 | 2.000 |
| Total |  | 2 |

**TRA-BT** ud TRAMITACIÓN Y ALTA INSTALACIÓN ELÉCTRICA y PLANOS AS BUILT (13/06/2019)
1 ud × 2692.57 (2773.35 con costes indirectos) = 2773.35
Tramitación de la instalación de eléctrica de baja tensión ante la Consellería de Economía, Emprego e Industria, certificados de instalación, incluyendo tasas de la Consellería, inspección por Organismo de Control Autónomo Autorizado, OCA, realización de planos As Built, estado de las instalaciones, detalles, acabado de las mismas y documentación de los equipos.
Incluye proyecto técnico de instalaciones de ingeniero, y todas las gestiones necesarias ante la compañía suministradora para la puesta en marcha de la isntalaicón.

| Código | Ud | Descripción | Rendimiento | Precio | Importe |
|---|---|---|---|---|---|
| TRABT | ud | Tramitación instalación eléctrica de baja tensión + proyecto electrico | 1 | 1859.36 | 1859.36 |
| PLASBUILT-BT | ud | Planos As Built instalación eléctrica de baja tensión | 1 | 696.362 | 696.36 |
| OCA | ud | Inpección por OCA | 1 | 136.85 | 136.85 |
|  |  | Total |  |  | 2692.57 |

**AP0801** ud Ayuda albañilería
1 ud × 344.92 (355.27 con costes indirectos) = 355.27
Ayuda por obra en el capítulo de instalación de electricidad, incluyendo mano de obra en carga y descarga, materiales, apertura y tapado de rozas, paso de tabiques, recibidos, limpieza, remates y medios auxiliares.

| Código | Ud | Descripción | Rendimiento | Precio | Importe |
|---|---|---|---|---|---|
| MOOA.1d | h | Peón ordinario construcción | 10 | 15.77 | 157.70 |
| MOOA.1a | h | Oficial 1ª construcción | 10 | 16.77 | 167.70 |
| % | % | Costes directos complementarios | 6 % | 325.40 | 19.52 |
|  |  | Total |  |  | 344.92 |

Claves: ordinario, carga, material, escombro, superficie, levantar, accesorio, moho, carpinteria, hoja

| Medición | Uds. | Parcial |
|---|---|---|
| Ayuda | 1 | 1.000 |
| Total |  | 1 |

### 08.02 RED DE DATOS OFICINAS REFORMA PUESTO FRONTERIZO (02/09/2011)
Importe: 6772.94

**NSYVDC18A64** ud ARMARIO RACK SCHNEIDER ACTASSI VDC 18U 850x600x400 mm (27/02/2012)
1 ud × 747.35 (769.77 con costes indirectos) = 769.77
Armario Rack 18U, marca Schneider, modelo Actassi VDC, o equivalente, para un máximo de U útiles de 18, armario monobloc de chapa de acero plegada y soldada, pintura en polvo, acabado texturizado, epoxi-poliéster de color gris RAL 7035 en cuerpo y puerta, IP20, IK08, con puerta con cristal Securit® de 4 mm, marco de chapa de acero, bisagras de 120° fácilmente desmontables con eje imperdible y cierre mediante llave N° 333, uso interior, equipado con entradas de cables arriba y abajo (zonas pretroqueladas), carga admisible 3 kg/U, 50 kg como máximo por armario, panel trasero perforado para fijación mural (4xØ6,5 mm), ranuras de ventilación natural arriba y abajo, 2 bastidores de 19" de profundidad regulable, bandejas, peines de cables, tapas ciegas y accesorios necesarios. Dimensiones 850x600x400 mm (altoxanchoxfondo). Completamente instalado.

| Código | Ud | Descripción | Rendimiento | Precio | Importe |
|---|---|---|---|---|---|
| U01FY630 | h | Oficial 1ª instalador eléctrico | 3 | 15.86 | 47.58 |
| U01FY635 | h | Peón ordinario instalador eléctrico | 3 | 13.7 | 41.10 |
| S_NSYVDC18A64 | ud | Armario Rack Actassi VDC 18U (material; 13/04/2017) | 1 | 499.35 | 499.35 |
| VDIG188141 | ud | Panel de guiado de cables 1U con 4 anillas (material; 09/04/2017) | 1 | 19.37 | 19.37 |
| VDIM199111 | ud | Guías para gestión vertical para bastidor de 600x600 (material; 09/04/2017) | 1 | 9.42 | 9.42 |
| VDIG188011 | ud | Bandeja metálica profundidad 250 mm (material; 09/04/2017) | 2 | 27.33 | 54.66 |
| %0400 | % | Pequeño material | 5 % | 671.48 | 33.57 |
| %CI | % | Costes indirectos..(s/total) | 6 % | 705.05 | 42.30 |
|  |  | Total |  |  | 747.35 |

**VDIG112241BX0** ud PANEL DE DATOS EQUIPADO 1U-24 RJ cat6a STP (27/02/2012)
2 ud × 203.31 (209.41 con costes indirectos) = 418.82
Panel de datos (Patch Panel) deslizante de cobre de 19” equipado (con conectores, sin montar), marca Schneider, modelo Actassi VDC, o equivalente, altura 1U, 24 puertos RJ45, 1 función Quick Fix en ambos lados para permitir una posición de fijación rápida y sencilla, así como la función de deslizamiento. Lámina metálica: 1,2 mm de grosor. Gris oscuro RAL 7016. Plástico PA66 GF20 o PA6. Conexión a tierra automática con embarrado incluido para las versiones FTP/STP. Preequipado con 24 conectores RJ45 (no montados) y 24 obturadores de color gris claro, 4 portaetiquetas, 1 organizador de cables en la parte trasera, incluso accesorios necesarios. Completamente instalado.

| Código | Ud | Descripción | Rendimiento | Precio | Importe |
|---|---|---|---|---|---|
| U01FY630 | h | Oficial 1ª instalador eléctrico | 1 | 15.86 | 15.86 |
| U01FY635 | h | Peón ordinario instalador eléctrico | 1 | 13.7 | 13.70 |
| S_VDIG112241B | ud | Panel de datos equipado 1 U-24 RJ cat6a STP (material; 09/04/2017) | 1 | 153.11 | 153.11 |
| %0400 | % | Pequeño material | 5 % | 182.67 | 9.13 |
| %CI | % | Costes indirectos..(s/total) | 6 % | 191.80 | 11.51 |
|  |  | Total |  |  | 203.31 |

**VDIG164731** ud REGLETA DE ALIMENTACIÓN 7 TC CON INT y PROTECCIÓN 1U (27/02/2012)
1 ud × 228.77 (235.63 con costes indirectos) = 235.63
Regleta de alimentación con interruptor luminoso protegido + protección contra sobretensión, marca Schneider, modelo Actassi VDC, o equivalente, perfil: altura 1U, aluminio anodizado. Tomas de corriente: bipolares con conexión a tierra 16 A /3.680 W, AC 250 V, IP20, color RAL 7016, plástico: PA6 GF30, protección de cortocircuitos de 6,5 kA, protección de hasta 1,5 kV, indicación visual de funcionamiento (verde), indicación visual de fallo (naranja). 1 función Quick Fix en ambos lados para permitir una posición de fijación rápida y sencilla; equipado con un cable de alimentación de 3 m. Se suministra con etiquetas de identificación de cables personalizadas, incluso accesorios necesarios. Completamente instalado.

| Código | Ud | Descripción | Rendimiento | Precio | Importe |
|---|---|---|---|---|---|
| U01FY630 | h | Oficial 1ª instalador eléctrico | 0.5 | 15.86 | 7.93 |
| U01FY635 | h | Peón ordinario instalador eléctrico | 0.5 | 13.7 | 6.85 |
| S_VDIG164731 | ud | Regleta de alimentación 7 con int y protección (material; 13/04/2017) | 1 | 190.76 | 190.76 |
| %0400 | % | Pequeño material | 5 % | 205.54 | 10.28 |
| %CI | % | Costes indirectos..(s/total) | 6 % | 215.82 | 12.95 |
|  |  | Total |  |  | 228.77 |

**NSYECVT3V440** ud PANEL DE VENTILACIÓN CON 3 VENTILADORES (27/02/2012)
1 ud × 190.54 (196.26 con costes indirectos) = 196.26
Panel de ventilación, marca Schneider, modelo Actassi VDC, o equivalente, fijación en la cara interior de la base o del techo o en el panel 6 U semitroquelado de la puerta trasera reducida, equipado con 3 ventiladores, cada uno con un caudal libre de 170 m³/h, 220 V-50/60 Hz, montados y cableados con regleta de terminales, cable de alimentación de 3 m preinstalado. Chapa de acero tratado, tornillería necesaria para el montaje, nivel de ruido: 34 dB (A). Carátula 1 U con termostato, incluso accesorios necesarios. Completamente instalado.

| Código | Ud | Descripción | Rendimiento | Precio | Importe |
|---|---|---|---|---|---|
| U01FY630 | h | Oficial 1ª instalador eléctrico | 1 | 15.86 | 15.86 |
| U01FY635 | h | Peón ordinario instalador eléctrico | 1 | 13.7 | 13.70 |
| N_SYECVT3V440 | ud | Panel de 3 ventiladores (material; 09/05/2017) | 1 | 141.63 | 141.63 |
| %0400 | % | Pequeño material | 5 % | 171.19 | 8.56 |
| %CI | % | Costes indirectos..(s/total) | 6 % | 179.75 | 10.79 |
|  |  | Total |  |  | 190.54 |

**HPE-JG384A** ud PANEL SWITCH HPE OfficeConnect 1920S JL384A 24G PoE (27/02/2012)
2 ud × 475.96 (490.24 con costes indirectos) = 980.48
Panel Switch de 19”, marca HPE, modelo OfficeConnect 1920S JL384A 24G PoE, o equivalente, altura 1U, conmutador gigabit con gestión inteligente y avanzada de 24 puertos con 12 puertos PoE, 12 puertos 10/100/1000 con negociación automática, 4 SFP de 1.000 Mbps, memoria y procesador: MIPS a 500 MHz, Flash de 32MB, 128 MB de SDRAM, latencia de 100 Mb: < 5 µs, latencia de 1000 Mb: < 5 µs, velocidad: hasta 41.7 Mpps, dimensiones 440x173x44 mm (anchxprofxalt), peso: 2,25 kg, incluso accesorios necesarios. Completamente instalado.

| Código | Ud | Descripción | Rendimiento | Precio | Importe |
|---|---|---|---|---|---|
| U01FY630 | h | Oficial 1ª instalador eléctrico | 1 | 15.86 | 15.86 |
| U01FY635 | h | Peón ordinario instalador eléctrico | 1 | 13.7 | 13.70 |
| HPE_JL384A | ud | Switch HPE 1920S JL384A 24G PoE (material; 03/05/2017) | 1 | 398.08 | 398.08 |
| %0400 | % | Pequeño material | 5 % | 427.64 | 21.38 |
| %CI | % | Costes indirectos..(s/total) | 6 % | 449.02 | 26.94 |
|  |  | Total |  |  | 475.96 |

**VDIG101XDR** ud PASAHILOS HORIZONTAL DE DOBLE FONDO (27/02/2012)
2 ud × 35.29 (36.35 con costes indirectos) = 72.70
Pasahilos horizontal de doble fondo ranurado, marca Schneider, o equivalente, altura 1U, color gris oscuro RAL 7016, incluso accesorios necesarios. Completamente instalado.

| Código | Ud | Descripción | Rendimiento | Precio | Importe |
|---|---|---|---|---|---|
| U01FY630 | h | Oficial 1ª instalador eléctrico | 0.5 | 15.86 | 7.93 |
| U01FY635 | h | Peón ordinario instalador eléctrico | 0.5 | 13.7 | 6.85 |
| S_VDIG101XDR | ud | Pasahilos horizontal 1 U-24 (material; 08/11/2018) | 1 | 16.92 | 16.92 |
| %0400 | % | Pequeño material | 5 % | 31.70 | 1.59 |
| %CI | % | Costes indirectos..(s/total) | 6 % | 33.29 | 2.00 |
|  |  | Total |  |  | 35.29 |

**UTP6A** m CABLE DE RED UTP CAT-6a (02/09/2011)
788 m × 4.2 (4.33 con costes indirectos) = 3412.04
Cable de red UTP CAT-6a, para instalación de telecomunicaciones, instalado bajo tubo forroplast de Ø 20 mm, 4 pares, cimprado, accesorios de conexión, incluso parte proporcional de cajas de derivación y pequeño material, apertura y sellado de rozas. Completamente instalado.

| Código | Ud | Descripción | Rendimiento | Precio | Importe |
|---|---|---|---|---|---|
| U01FY630 | h | Oficial 1ª instalador eléctrico | 0.01 | 15.86 | 0.16 |
| U01FY635 | h | Peón ordinario instalador eléctrico | 0.01 | 13.7 | 0.14 |
| UTP-CAT-6A | m | Cable de red UTP CAT-6a (material; 09/11/2017) | 1 | 0.54 | 0.54 |
| FORROP-20 | m | Tubo Forroplast Ø20 mm | 1 | 0.17 | 0.17 |
| U30JW900 | ud | p.p. cajas derivación, regletas y peq. material | 1 | 1.88 | 1.88 |
| AROZAS | m | Apertura de roza y sellado | 1 | 0.88 | 0.88 |
| %0400 | % | Pequeño material | 5 % | 3.77 | 0.19 |
| %CI | % | Costes indirectos..(s/total) | 6 % | 3.96 | 0.24 |
|  |  | Total |  |  | 4.2 |

**LAT-UTP6A-1** ud LATIGUILLO DE RED UTP CAT-6a 1 m (27/02/2012)
44 ud × 3.23 (3.33 con costes indirectos) = 146.52
Latiguillo de red UTP CAT-6a de 1 metro, para instalación de telecomunicaciones. Incluso accesorios necesarios para su instalación. Completamente instalado.

| Código | Ud | Descripción | Rendimiento | Precio | Importe |
|---|---|---|---|---|---|
| U01FY635 | h | Peón ordinario instalador eléctrico | 0.1 | 13.7 | 1.37 |
| LAT_UTP6A-1 | ud | Latiguillo de red UTP CAT-6a 1 m (material; 03/05/2017) | 1 | 1.53 | 1.53 |
| %0400 | % | Pequeño material | 5 % | 2.90 | 0.15 |
| %CI | % | Costes indirectos..(s/total) | 6 % | 3.05 | 0.18 |
|  |  | Total |  |  | 3.23 |

**ETQ-TO-PA** ud ETIQUETADO EN TOMA y PANEL DE PUNTO DE RED (27/02/2012)
44 ud × 0.64 (0.66 con costes indirectos) = 29.04
Etiqueta de vinilo para toma y panel de punto de red. Incluso accesorios necesarios para su instalación. Completamente instalado.

| Código | Ud | Descripción | Rendimiento | Precio | Importe |
|---|---|---|---|---|---|
| U01FY635 | h | Peón ordinario instalador eléctrico | 0.03 | 13.7 | 0.41 |
| ETQ_TO-PA | ud | Etiqueta (material; 09/11/2017) | 2 | 0.08 | 0.16 |
| %0400 | % | Pequeño material | 5 % | 0.57 | 0.03 |
| %CI | % | Costes indirectos..(s/total) | 6 % | 0.60 | 0.04 |
|  |  | Total |  |  | 0.64 |

**CERTF-RD** ud CERTIFICADO PUNTO DE RED CABLE UTP (27/02/2012)
44 ud × 3.47 (3.57 con costes indirectos) = 157.08
Certificado punto de red cable UTP, realización de protocolo de pruebas, emisión de certificado, medios auxiliares necesarios y accesorios necesarios. Completamente realizado.

| Código | Ud | Descripción | Rendimiento | Precio | Importe |
|---|---|---|---|---|---|
| U01FY630 | h | Oficial 1ª instalador eléctrico | 0.1 | 15.86 | 1.59 |
| U01FY635 | h | Peón ordinario instalador eléctrico | 0.1 | 13.7 | 1.37 |
| %0200 | % | Costes directos complementarios | 5 % | 2.96 | 0.15 |
| %0400 | % | Pequeño material | 5 % | 3.11 | 0.16 |
| %CI | % | Costes indirectos..(s/total) | 6 % | 3.27 | 0.20 |
|  |  | Total |  |  | 3.47 |

**APCAAP** ud Ayuda albañilería
1 ud × 344.27 (354.6 con costes indirectos) = 354.60
Ayuda por obra en el capítulo de instalación de red datos, incluyendo mano de obra en carga y descarga, materiales, apertura y tapado de rozas, paso de tabiques, recibidos, limpieza, remates y medios auxiliares.

| Código | Ud | Descripción | Rendimiento | Precio | Importe |
|---|---|---|---|---|---|
| MOOA.1d | h | Peón ordinario construcción | 9.961 | 15.77 | 157.08 |
| MOOA.1a | h | Oficial 1ª construcción | 10 | 16.77 | 167.70 |
| % | % | Costes directos complementarios | 6 % | 324.78 | 19.49 |
|  |  | Total |  |  | 344.27 |

| Medición | Uds. | Parcial |
|---|---|---|
| Ayuda red datos | 1 | 1.000 |
| Total |  | 1 |

## 09 INSTALACIÓN DE CLIMATIZACIÓN (10/11/2000)
Importe: 16169.33

### 09.01 INSTALACIÓN CLIMATIZACIÓN OFICINAS (10/12/2008)
Importe: 12907.38

**EST-CLI** ud ESTRUCTURA PARA SOPORTACIÓN DE UNIDADES EXTERIORES CLIMATIZACIÓN (08/05/2010)
1 ud × 213.49 (219.89 con costes indirectos) = 219.89
Estructura para soportación, con vigas de acero doble U, anclaje y soportación, medios y accesorios necesarios. Realizado.

| Código | Ud | Descripción | Rendimiento | Precio | Importe |
|---|---|---|---|---|---|
| U01FY105 | h | Oficial 1ª instalador (mano de obra; 20/07/2011) | 2 | 15.86 | 31.72 |
| U01FY110 | h | Peón ordinario instalador (mano de obra; 08/05/2010) | 2 | 13.7 | 27.40 |
| EST-CLI-P | ud | Estructura para soportación (material) | 1 | 123.573 | 123.57 |
| %0200 | % | Costes directos complementarios | 5 % | 182.69 | 9.13 |
| %0400 | % | Pequeño material | 5 % | 191.82 | 9.59 |
| %CI | % | Costes indirectos..(s/total) | 6 % | 201.41 | 12.08 |
|  |  | Total |  |  | 213.49 |

| Medición | Uds. | Parcial |
|---|---|---|
| Para unidades exteriores climatización | 1 | 1.000 |
| Total |  | 1 |

**UDAI4MXM68N** ud UNIDAD EXTERIOR DAIKIN MULTI SPLIT BOMBA DE CALOR 4MXM68N-4x1 (07/05/2010)
1 ud × 2807.96 (2892.2 con costes indirectos) = 2892.20
Unidad exterior sistema múltiple bomba de calor aire-aire, marca Daikin, modelo 4MXM68N, o equivalente, tipo DC Inverter, con compresor swing de bajo nivel sonoro y alta eficiencia energética, conectabilidad de hasta 4 unidades interiores (tamaños 15, 20, 25 y 35, según modelos, mínimo de 2 unidades) con funcionamiento individual y regulación mediante válvulas de expansión electrónica y control por medio de microprocesador. Capacidad frigorífica / calorífica nominal: 6.800 / 8.600 W, consumo refrigeración / calefacción nominal: 1.540 / 1.790 W, nivel sonoro en refrigeración / calefacción 61/61 dBA (velocidad nominal). Dimensiones (AlxAnxPr) 734x958x340 mm, peso 63 kg, alimentación monofásica 1x220V + T. Conexiones tubería frigorífica Liq.1/4”x4 y Gas 3/8”x2 y 1/2"x2. Tratamiento anticorrosivo especial del intercambiador de calor. Rango de funcionamiento nominal Frío desde -10 a 46ºC de bulbo seco exterior y Calor desde -15 a 18 ºC de bulbo húmedo exterior. Refrigerante R32. Soportes escuadra, silemblocks, conexión de condensados a red de saneamiento y realización de sifón, conexión eléctrica, i/p.p. de accesorios necesarios. Instalada y probada.

| Código | Ud | Descripción | Rendimiento | Precio | Importe |
|---|---|---|---|---|---|
| U01FY105 | h | Oficial 1ª instalador | 3 | 15.86 | 47.58 |
| U01FY110 | h | Peón ordinario instalador | 3 | 13.7 | 41.10 |
| UDAI_4MXM68N | ud | Unidad exterior Multi Split bomba de calor 4MXM68N (material; 07/12/2019) | 1 | 2380.85 | 2380.85 |
| CON1-5 | ud | Conexión eléctrica (material; 07/05/2010) | 1 | 4.87 | 4.87 |
| M150 BASE | ud | Amortiguador de muelle M150 carga máxima 150 kg (material; 06/11/2011) | 4 | 12.12 | 48.48 |
| %0400 | % | Pequeño material | 5 % | 2522.88 | 126.14 |
| %CI | % | Costes indirectos..(s/total) | 6 % | 2649.02 | 158.94 |
|  |  | Total |  |  | 2807.96 |

**UDAIFVXM25F** ud UNIDAD INTERIOR DE SUELO DAIKIN FVXM25F (07/05/2010)
3 ud × 1183.15 (1218.64 con costes indirectos) = 3655.92
Unidad interior de suelo de expansión directa, marca Daikin, modelo FVXM25F, o equivalente, válida para montajes split y múltiple inverter, bomba de calor, con válvula de expansión en la unidad exterior, d y nivel sonoro en refrigeración / calefacción 26 / 26 dBA (velocidad baja). Cinco etapas de velocidad del ventilador además de funcionamiento silencioso o automático, con caudales en refrigeración / calefacción (Alto-Medio-Bajo-Silencioso) 492-390-288-246 / 528-414-300-264 m³/h. Control por microprocesador, Modo Powerful, Rearranque automático, Autoswing y Modo ECONO. Incorpora mando a distancia por infrarrojos ARC452A1, con temporizador semanal y 4 acciones diferentes al día. Posibilidad de instalación empotrada y semiempotrada. Incorpora Filtro purificador de aire fotocatalítico con apatito de titanio en la propia unidad. Incorpora Lama flexible que favorece la distribución del aire, con descarga de aire inferior / superior, dimensiones 600x700x210 mm (AlxAnxPr) y diseño estilizado (Flat Panel) fácil de limpiar, peso 14 kg, refrigerante R32, conexión de condensados a red de saneamiento y realización de sifón, conexión eléctrica, i/p.p. de accesorios necesarios. Instalada y probada.

| Código | Ud | Descripción | Rendimiento | Precio | Importe |
|---|---|---|---|---|---|
| U01FY105 | h | Oficial 1ª instalador | 2 | 15.86 | 31.72 |
| U01FY110 | h | Peón ordinario instalador | 2 | 13.7 | 27.40 |
| UDAI_FVXM25F | ud | Unidad interior de suelo FVXM25F (material; 08/12/2019) | 1 | 999.04 | 999.04 |
| CON1-5 | ud | Conexión eléctrica | 1 | 4.87 | 4.87 |
| %0400 | % | Pequeño material | 5 % | 1063.03 | 53.15 |
| %CI | % | Costes indirectos..(s/total) | 6 % | 1116.18 | 66.97 |
|  |  | Total |  |  | 1183.15 |

| Medición | Uds. | Parcial |
|---|---|---|
| Despacho | 1 | 1.000 |
| Atención al público 1 | 1 | 1.000 |
| Atención al público 2 | 1 | 1.000 |
| Total |  | 3 |

**R-32** kg REFRIGERANTE R-32 (08/05/2010)
10 kg × 51.29 (52.83 con costes indirectos) = 528.30
Suministro y llenado de gas refrigerante R-32, para circuito frigorífico, comprobación de estanqueidad, equipos y accesorios necesarios, impuesto sobre gases fluorados. Totalmente realizado.

| Código | Ud | Descripción | Rendimiento | Precio | Importe |
|---|---|---|---|---|---|
| U01FY105 | h | Oficial 1ª instalador | 0.1 | 15.86 | 1.59 |
| U01FY110 | h | Peón ordinario instalador | 0.1 | 13.7 | 1.37 |
| R_32 | kg | Refrigerante R-32 (material; 14/10/2018) | 1 | 35.38 | 35.38 |
| IM-R-32 | kg | Impuesto por kg de refrigerante (material; 14/10/2018) | 1 | 7.75 | 7.75 |
| %0400 | % | Pequeño material | 5 % | 46.09 | 2.30 |
| %CI | % | Costes indirectos..(s/total) | 6 % | 48.39 | 2.90 |
|  |  | Total |  |  | 51.29 |

**TUBCUF 1-4** m TUBERÍA COBRE FRIGORÍFICO 1/4" (20/12/2011)
101 m × 7.7 (7.93 con costes indirectos) = 800.93
Tubería cobre frigorífico 1/4", según norma UNE 12735, incluso puesta a punto de soldadura, codos, tes, manguitos y demás accesorios y pequeño material, medida la unidad ejecutada, totalmente montada, probada y funcionando.

| Código | Ud | Descripción | Rendimiento | Precio | Importe |
|---|---|---|---|---|---|
| U01FY105 | h | Oficial 1ª instalador | 0.2 | 15.86 | 3.17 |
| TCUF 1-4 | m | Tubería cobre frigorífico 1/4" (material; 20/12/2011) | 1 | 0.88 | 0.88 |
| TF02041 | ud | Codo 90º HH cobre frigorífico 1/4" (material; 20/12/2011) | 0.3 | 0.65 | 0.20 |
| TF06051 | ud | Manguito cobre frigorífico 1/4" (material; 20/12/2011) | 1 | 2.36 | 2.36 |
| FAS | ud | Abrazadera elástica y tirafondo (material; 20/12/2011) | 1 | 0.3 | 0.30 |
| %0400 | % | Pequeño material | 5 % | 6.91 | 0.35 |
| %CI | % | Costes indirectos..(s/total) | 6 % | 7.26 | 0.44 |
|  |  | Total |  |  | 7.7 |

| Medición | Uds. | Largo | Parcial |
|---|---|---|---|
| Líquido: |  |  |  |
| Despacho | 1 | 20.000 | 20.000 |
| Atención al público 1 | 1 | 22.000 | 22.000 |
| Atención al público 2 | 1 | 31.000 | 31.000 |
| Previsión para almacén | 1 | 28.000 | 28.000 |
| Total |  |  | 101 |

**TUBCUF 3-8** m TUBERÍA COBRE FRIGORÍFICO 3/8" (20/12/2011)
101 m × 6.83 (7.03 con costes indirectos) = 710.03
Tubería cobre frigorífico 3/8", según norma UNE 12735, incluso puesta a punto de soldadura, codos, tes, manguitos y demás accesorios y pequeño material, medida la unidad ejecutada, totalmente montada, probada y funcionando.

| Código | Ud | Descripción | Rendimiento | Precio | Importe |
|---|---|---|---|---|---|
| U01FY105 | h | Oficial 1ª instalador | 0.2 | 15.86 | 3.17 |
| TCUF 3-8 | m | Tubería cobre frigorífico 3/8" (material) | 1 | 1.26 | 1.26 |
| TF02042 | ud | Codo 90º HH cobre frigorífico 3/8" (material) | 0.3 | 0.31 | 0.09 |
| TF06053 | ud | Manguito cobre frigorífico 3/8" (material) | 1 | 1.31 | 1.31 |
| FAS | ud | Abrazadera elástica y tirafondo | 1 | 0.3 | 0.30 |
| %0400 | % | Pequeño material | 5 % | 6.13 | 0.31 |
| %CI | % | Costes indirectos..(s/total) | 6 % | 6.44 | 0.39 |
|  |  | Total |  |  | 6.83 |

| Medición | Uds. | Largo | Parcial |
|---|---|---|---|
| Gas: |  |  |  |
| Despacho | 1 | 20.000 | 20.000 |
| Atención al público 1 | 1 | 22.000 | 22.000 |
| Atención al público 2 | 1 | 31.000 | 31.000 |
| Previsión para almacén | 1 | 28.000 | 28.000 |
| Total |  |  | 101 |

**AF2-006** m COQUILLA AF/Armaflex AF-2-006, ESPESOR 9,5 mm (26/08/2011)
101 m × 3.25 (3.35 con costes indirectos) = 338.35
Aislamiento térmico flexible para tuberías, coquilla flexible de espuma elastomérica de células cerradas, Armacell, modelo AF/Armaflex, AF-2-006, o equivalente, espesor 9,5 mm para tubería de diámetro exterior 6 mm (1/4"), longitud de 2 m, conductividad térmica 0,033 W/(mK), reacción al fuego BL-s3, d0, cinta de unión, accesorios y piezas necesarias. Instalado.

| Código | Ud | Descripción | Rendimiento | Precio | Importe |
|---|---|---|---|---|---|
| U01FY105 | h | Oficial 1ª instalador | 0.1 | 15.86 | 1.59 |
| AF2_006 | m | Coquilla AF2-006, espesor 9,5 mm (material; 21/01/2018) | 1 | 1.29 | 1.29 |
| AF-TAPE | m | Cinta adhesiva coquilla (material; 26/08/2011) | 0.04 | 0.91 | 0.04 |
| %0400 | % | Pequeño material | 5 % | 2.92 | 0.15 |
| %CI | % | Costes indirectos..(s/total) | 6 % | 3.07 | 0.18 |
|  |  | Total |  |  | 3.25 |

| Medición | Uds. | Largo | Parcial |
|---|---|---|---|
| Tubería 1/4": |  |  |  |
| Despacho | 1 | 20.000 | 20.000 |
| Atención al público 1 | 1 | 22.000 | 22.000 |
| Atención al público 2 | 1 | 31.000 | 31.000 |
| Previsión para almacén | 1 | 28.000 | 28.000 |
| Total |  |  | 101 |

**AF2-010** m COQUILLA AF/Armaflex AF-2-010, ESPESOR 11 mm (26/08/2011)
101 m × 3.34 (3.44 con costes indirectos) = 347.44
Aislamiento térmico flexible para tuberías, coquilla flexible de espuma elastomérica de células cerradas, Armacell, modelo AF/Armaflex, AF-2-010, o equivalente, espesor 11 mm para tubería de diámetro 10 mm (3/8"), longitud de 2 m, conductividad térmica 0,033 W/(mK), reacción al fuego BL-s3, d0, cinta de unión, accesorios y piezas necesarias. Instalado.

| Código | Ud | Descripción | Rendimiento | Precio | Importe |
|---|---|---|---|---|---|
| U01FY105 | h | Oficial 1ª instalador | 0.1 | 15.86 | 1.59 |
| AF2_010 | m | Coquilla AF2-010, espesor 11 mm (material; 16/12/2017) | 1 | 1.37 | 1.37 |
| AF-TAPE | m | Cinta adhesiva coquilla | 0.04 | 0.91 | 0.04 |
| %0400 | % | Pequeño material | 5 % | 3.00 | 0.15 |
| %CI | % | Costes indirectos..(s/total) | 6 % | 3.15 | 0.19 |
|  |  | Total |  |  | 3.34 |

| Medición | Uds. | Largo | Parcial |
|---|---|---|---|
| Tubería 3/8": |  |  |  |
| Despacho | 1 | 20.000 | 20.000 |
| Atención al público 1 | 1 | 22.000 | 22.000 |
| Atención al público 2 | 1 | 31.000 | 31.000 |
| Previsión para almacén | 1 | 28.000 | 28.000 |
| Total |  |  | 101 |

**U-BL100X300T** m BANDEJA LISA CON TAPA PVC-M1 100x300 mm (07/09/2011)
2 m × 47.77 (49.2 con costes indirectos) = 98.40
Bandeja lisa con tapa, UNEX, o equivalente, de PVC-M1, dimensiones 100x300 mm, instalación de superficie según REBT, i/piezas de sujeción y continuidad. Instalado.

| Código | Ud | Descripción | Rendimiento | Precio | Importe |
|---|---|---|---|---|---|
| U01FY630 | h | Oficial 1ª instalador eléctrico | 0.35 | 15.86 | 5.55 |
| U01FY635 | h | Peón ordinario instalador eléctrico | 0.35 | 13.7 | 4.80 |
| 66321 | ud | Bandeja lisa 100x300 PVC-M1 (material) | 1 | 13.07 | 13.07 |
| 66302 | ud | Tapa gris 300 PVC-M1 (material) | 1 | 5.47 | 5.47 |
| 66834 | ud | Unión entre tramos (material; 07/09/2011) | 1 | 4.58 | 4.58 |
| 66323 | ud | Soporte horizontal 300 (material) | 1 | 7.412 | 7.41 |
| %0400 | % | Pequeño material | 5 % | 40.88 | 2.04 |
| %0200 | % | Costes directos complementarios | 5 % | 42.92 | 2.15 |
| %CI | % | Costes indirectos..(s/total) | 6 % | 45.07 | 2.70 |
|  |  | Total |  |  | 47.77 |

| Medición | Uds. | Largo | Parcial |
|---|---|---|---|
| Conexión unidades exteriores a interior por el exterior | 1 | 2.000 | 2.000 |
| Total |  |  | 2 |

**RZ1K4X1.5MT** m CONDUCTOR CU RZ1-K(AS) 4x1,5 mm², TUBO FORROPLAST Ø20 mm (02/09/2011)
101 m × 5.35 (5.51 con costes indirectos) = 556.51
Conductor de cobre multipolar RZ1-K(AS) 0,6/1 kV 4x1,5 mm², PRYSMIAN, AFUMEX 1000V (AS), o equivalente, libre de halógenos, bajo tubo forroplast de Ø 20 mm, incluso parte proporcional de cajas de derivación y pequeño material, accesorios de conexión y embornado, apertura y sellado de rozas. Totalmente instalado.

| Código | Ud | Descripción | Rendimiento | Precio | Importe |
|---|---|---|---|---|---|
| U01FY630 | h | Oficial 1ª instalador eléctrico | 0.1 | 15.86 | 1.59 |
| U01FY635 | h | Peón ordinario instalador eléctrico | 0.1 | 13.7 | 1.37 |
| RZ14X1.5M | m | Conductor CU RZ1-K(AS) 0,6/1kV 4x1,5 mm² AFUMEX (material; 21/12/2012) | 1 | 0.61 | 0.61 |
| FORROP-20 | m | Tubo Forroplast Ø20 mm | 1 | 0.17 | 0.17 |
| U30JW900 | ud | p.p. cajas derivación, regletas y peq. material | 0.1 | 1.88 | 0.19 |
| AROZAS | m | Apertura de roza y sellado | 1 | 0.88 | 0.88 |
| %0400 | % | Pequeño material | 5 % | 4.81 | 0.24 |
| %CI | % | Costes indirectos..(s/total) | 6 % | 5.05 | 0.30 |
|  |  | Total |  |  | 5.35 |

| Medición | Uds. | Largo | Parcial |
|---|---|---|---|
| Interconexión máquinas climatización 1x1 ó multi: |  |  |  |
| Despacho | 1 | 20.000 | 20.000 |
| Atención al público 1 | 1 | 22.000 | 22.000 |
| Atención al público 2 | 1 | 31.000 | 31.000 |
| Previsión para almacén | 1 | 28.000 | 28.000 |
| Total |  |  | 101 |

**SA-PVC-32** m TUBERÍA EVACUACIÓN PVC 32 mm SERIE B (10/12/2008)
32 m × 5.77 (5.94 con costes indirectos) = 190.08
Tubería de evacuación de PVC, Adequa, o equivalente, fabricada según norma UNE EN1453, serie B, diámetro exterior 32x3,0 mm de espesor, con sistema de unión mediante junta pegada, tubo de 5 m, abrazadera isofónica, con material aislante en el paso por forjado, incluso con p.p. de piezas especiales del mismo material. Totalmente instalado, según CTE-HS5.

| Código | Ud | Descripción | Rendimiento | Precio | Importe |
|---|---|---|---|---|---|
| U01FY105 | h | Oficial 1ª instalador | 0.15 | 15.86 | 2.38 |
| U25AA-32 | m | Tubo PVC 32 mm (material; 04/03/2016) | 1 | 0.77 | 0.77 |
| U25CA-32 | ud | Codo 87º M-H PVC 32 mm (material; 04/03/2016) | 0.3 | 0.53 | 0.16 |
| U25XP001 | kg | Adhesivo para PVC Tangit (material; 10/12/2008) | 0.02 | 40.25 | 0.81 |
| 115035 | ud | Abrazadera isofónica M8/10 Ø 35 mm (material; 28/10/2011) | 1 | 1.06 | 1.06 |
| %0400 | % | Pequeño material | 5 % | 5.18 | 0.26 |
| %CI | % | Costes indirectos..(s/total) | 6 % | 5.44 | 0.33 |
|  |  | Total |  |  | 5.77 |

| Medición | Uds. | Largo | Parcial |
|---|---|---|---|
| Condensados: | 1 | 32.000 | 32.000 |
| Total |  |  | 32 |

**AP1001** ud Ayuda albañilería
1 ud × 793.35 (817.15 con costes indirectos) = 817.15
Ayuda por obra en el capítulo de instalación de renovación de aire y climatización, incluyendo mano de obra en carga y descarga, materiales, apertura y tapado de rozas, apertura de pases en tabiques, fachadas y forjados, recibidos de rejillas, limpieza, remates y medios auxiliares.

| Código | Ud | Descripción | Rendimiento | Precio | Importe |
|---|---|---|---|---|---|
| MOOA.1d | h | Peón ordinario construcción | 23.001 | 15.77 | 362.73 |
| MOOA.1a | h | Oficial 1ª construcción | 23 | 16.77 | 385.71 |
| % | % | Costes directos complementarios | 6 % | 748.44 | 44.91 |
|  |  | Total |  |  | 793.35 |

Claves: ordinario, carga, material, escombro, superficie, levantar, accesorio, moho, carpinteria, hoja

| Medición | Uds. | Parcial |
|---|---|---|
| Ayuda | 1 | 1.000 |
| Total |  | 1 |

**EICI17el856** ud Cajón metálico intemperie 100x150 cm (12/05/1995)
1 ud × 850.57 (876.09 con costes indirectos) = 876.09
Cajón metálico de aluminio anodizado color gris antracita, para ubicación de unidad exterior de clima en zona de soportales, formado por :
- rejilla de intemperie frontal practicable de aletas fijas a 45º, de 100x150 cm, con instalación sobre marco metálico con amarre rápido según NTE/ICI-27.
- Laterales, inferior y superior, y fondo en el mismo aluminio, en chapa lisa, a modo de cajón. Fondo del cajón de 110 cm. Incluye bastisor y plegados de refuerzo necesarios.
Totalmente ejecutada.

| Código | Ud | Descripción | Rendimiento | Precio | Importe |
|---|---|---|---|---|---|
| PICI17el2358 | ud | Rejilla intemperie 100x150 (material; 11/05/1995) | 1 | 158 | 158.00 |
| PICI18mq598744ep | ud | Cajón metálico 100x150 (material; 07/02/1997) | 1 | 500 | 500.00 |
| MOOI.1a | h | Oficial 1ª instalador | 10 | 16.78 | 167.80 |
| % | % | Costes directos complementarios | 3 % | 825.80 | 24.77 |
|  |  | Total |  |  | 850.57 |

Claves: modelo, color, comercial, rejilla, anodo, auxiliar, aluminio, metal, instalacion, blanco, marco

| Medición | Uds. | Parcial |
|---|---|---|
| Unidad exterior | 1 | 1.000 |
| Total |  | 1 |

**APEM548464** ud Cajón metálico intemperie 450x120x80 cm (12/05/1995)
1 ud × 850.57 (876.09 con costes indirectos) = 876.09
Cajón metálico de aluminio anodizado color gris antracita, para ocultación de unidades exteriores de clima existentes en zona de soportales, formado por :
- rejilla de intemperie frontal practicable de aletas fijas a 45º, de 450x120 cm, con instalación sobre marco metálico con amarre rápido según NTE/ICI-27. Practicable.
- Laterales en el mismo aluminio, en chapa lisa, a modo de cajón. Fondo del cajón de 800 cm. Incluye bastidor y plegados de refuerzo necesarios.
Totalmente ejecutada.

| Código | Ud | Descripción | Rendimiento | Precio | Importe |
|---|---|---|---|---|---|
| asdasdas58 | ud | Rejilla intemperie 450x120 (material; 11/05/1995) | 1 | 158 | 158.00 |
| asdasd8955 | ud | Cajón metálico 450x120x80 (material; 07/02/1997) | 1 | 500 | 500.00 |
| MOOI.1a | h | Oficial 1ª instalador | 10 | 16.78 | 167.80 |
| % | % | Costes directos complementarios | 3 % | 825.80 | 24.77 |
|  |  | Total |  |  | 850.57 |

Claves: modelo, color, comercial, rejilla, anodo, auxiliar, aluminio, metal, instalacion, blanco, marco

| Medición | Uds. | Parcial |
|---|---|---|
| Unidad exterior | 1 | 1.000 |
| Total |  | 1 |

### 09.02 INSTALACIÓN DE AIRE PRIMARIO (08/05/2010)
Importe: 2510.02

**1030284** ud UNIDAD DE FILTRACIÓN SV/FILTER-315/H F6+F8 (08/05/2010)
1 ud × 956.3 (984.99 con costes indirectos) = 984.99
Unidad de filtración en línea para conductos, Sodeca, modelo SV/FILTER-315/H, o equivalente, filtros F6+F8, envolvente acústica recubierta de material fonoabsorbente, caudal máximo 850 m³/h, potencia 120W/230V, 1.330 rpm, NPS 51 dBA, Ø conducto 315 mm, dimensiones 956x520x371 mm (largoxanchoxalto), peso 26,4 kg, motor IP54, silemblokcs para sujeción a forjado y accesorios necesarios. Instalado.

| Código | Ud | Descripción | Rendimiento | Precio | Importe |
|---|---|---|---|---|---|
| U01FY105 | h | Oficial 1ª instalador | 2 | 15.86 | 31.72 |
| U01FY110 | h | Peón ordinario instalador | 2 | 13.7 | 27.40 |
| S_1030284 | ud | Unidad de filtración SV/FILTER-350/H F6+F8 (material; 20/12/2019) | 1 | 782.89 | 782.89 |
| M25 BASE | ud | Amortiguador de muelle M25 carga máxima 25 kg (material; 06/11/2011) | 4 | 4.3 | 17.20 |
| %0400 | % | Pequeño material | 5 % | 859.21 | 42.96 |
| %CI | % | Costes indirectos..(s/total) | 6 % | 902.17 | 54.13 |
|  |  | Total |  |  | 956.3 |

| Medición | Uds. | Parcial |
|---|---|---|
| Impulsión | 1 | 1.000 |
| Total |  | 1 |

**1028472** ud VENTILADOR SODECA SV-250/H (08/05/2010)
1 ud × 380.73 (392.15 con costes indirectos) = 392.15
Extractor en línea para conductos, marca Sodeca, modelo SV-250/H, o equivalente, envolvente acústica recubierta de material fonoabsorbente, caudal máximo 1.300 m³/h, potencia 180W/230V, 2.500 rpm, NPS 48 dBA, Ø conducto 250 mm, dimensiones 480x395x296 mm (largoxanchoxalto), peso 10,8 kg, motor IP54, silemblokcs para sujeción a forjado y accesorios necesarios. Instalado.

| Código | Ud | Descripción | Rendimiento | Precio | Importe |
|---|---|---|---|---|---|
| U01FY105 | h | Oficial 1ª instalador | 2 | 15.86 | 31.72 |
| U01FY110 | h | Peón ordinario instalador | 2 | 13.7 | 27.40 |
| S_1028472 | ud | Ventilador SV-250/H (material; 20/12/2019) | 1 | 265.76 | 265.76 |
| M25 BASE | ud | Amortiguador de muelle M25 carga máxima 25 kg | 4 | 4.3 | 17.20 |
| %0400 | % | Pequeño material | 5 % | 342.08 | 17.10 |
| %CI | % | Costes indirectos..(s/total) | 6 % | 359.18 | 21.55 |
|  |  | Total |  |  | 380.73 |

| Medición | Uds. | Parcial |
|---|---|---|
| Extracción | 1 | 1.000 |
| Total |  | 1 |

**CNETO** m² PANEL CLIMAVER NETO (08/05/2010)
38.6 m² × 16.67 (17.17 con costes indirectos) = 662.76
Panel de lana de vidrio de alta densidad para realización de conductos marca Isover, Climaver NETO, o equivalente, revestido por aluminio (exterior: aluminio visto + malla de fibra de vidrio + kraft velo) y tejido de vidrio negro (tejido Neto), canto macho rebordeado, espesor 25 mm, en planchas de 3 m de largo y 1,19 m de ancho, conductividad térmica 0,032 W/mK, reacción al fuego B-s1, d0, estanqueidad clase C, resistencia a la presión 800 Pa. i p.p. de codos, tes, sujeción a forjado y accesorios necesarios. Instalado.

| Código | Ud | Descripción | Rendimiento | Precio | Importe |
|---|---|---|---|---|---|
| U01FY105 | h | Oficial 1ª instalador | 0.2 | 15.86 | 3.17 |
| U01FY110 | h | Peón ordinario instalador | 0.2 | 13.7 | 2.74 |
| CLI-NETO | m² | Climaver NETO (material; 02/10/2011) | 1 | 8.27 | 8.27 |
| CINTA-NETO | m | Cinta de NETO (material; 02/10/2011) | 1 | 0.15 | 0.15 |
| SUJCLIVER | ud | Sujeción (material; 02/10/2011) | 1 | 0.65 | 0.65 |
| %0400 | % | Pequeño material | 5 % | 14.98 | 0.75 |
| %CI | % | Costes indirectos..(s/total) | 6 % | 15.73 | 0.94 |
|  |  | Total |  |  | 16.67 |

| Medición | Uds. | Parcial |
|---|---|---|
| Impulsión aire primario | 19.8 | 19.800 |
| Extracción aire primario | 18.8 | 18.800 |
| Total |  | 38.6 |

**E-HOR-25X10** ud REJILLA EUROCLIMA E-HOR 250x100 SIMPLE DEFLEXIÓN CON REGULACIÓN (08/05/2010)
7 ud × 30.43 (31.34 con costes indirectos) = 219.38
Rejilla de 250x100, marca EUROCLIMA, modelo E-HOR, o equivalente, de aluminio anodizado de lamas móviles horizontales de simple deflexión, superficie efectiva 0,016 m², compuerta de regulación, marco de montaje y accesorios necesarios. Instalada.

| Código | Ud | Descripción | Rendimiento | Precio | Importe |
|---|---|---|---|---|---|
| U01FY105 | h | Oficial 1ª instalador | 0.2 | 15.86 | 3.17 |
| U01FY110 | h | Peón ordinario instalador | 0.2 | 13.7 | 2.74 |
| RE-HOR-25X10 | ud | Rejilla Euroclima E-HOR 250x100 (material; 04/09/2015) | 1 | 21.43 | 21.43 |
| %0400 | % | Pequeño material | 5 % | 27.34 | 1.37 |
| %CI | % | Costes indirectos..(s/total) | 6 % | 28.71 | 1.72 |
|  |  | Total |  |  | 30.43 |

| Medición | Uds. | Parcial |
|---|---|---|
| Impulsión | 4 | 4.000 |
| Extracción | 3 | 3.000 |
| Total |  | 7 |

**RD-180X80 G** ud TAPA DE INSPECCIÓN 180x80 mm (08/05/2010)
2 ud × 32.75 (33.73 con costes indirectos) = 67.46
Tapa de inspección para conducto rectangular, Metu-System iberíca, modelo RD 18 galv., o equivalente, para un corte de 180x80 mm, galvanizada, con 2 pomos de poliamida, junta de polietileno, accesorios necesarios. Instalada.

| Código | Ud | Descripción | Rendimiento | Precio | Importe |
|---|---|---|---|---|---|
| U01FY110 | h | Peón ordinario instalador | 0.4 | 13.7 | 5.48 |
| RD180X80G | ud | Tapa de inspección 180x80 mm (material; 06/11/2011) | 1 | 25.42 | 25.42 |
| %CI | % | Costes indirectos..(s/total) | 6 % | 30.90 | 1.85 |
|  |  | Total |  |  | 32.75 |

| Medición | Uds. | Parcial |
|---|---|---|
| Impulsión | 1 | 1.000 |
| Extracción | 1 | 1.000 |
| Total |  | 2 |

**EICI17dk25** ud Rejilla intemperie 80x144 (12/05/1995)
1 ud × 95.88 (98.76 con costes indirectos) = 98.76
Rejilla de intemperie de aluminio anodizado lacado color gris similar a carpintería, con aletas fijas a 45º, de 80 x 144 cm, con marco perimetral del mismo material; instalación de forma que sea registrable para mantenimiento de equipos de renovación de aire, según NTE/ICI-27.

| Código | Ud | Descripción | Rendimiento | Precio | Importe |
|---|---|---|---|---|---|
| PICI17dkem | ud | Rejilla intemperie 80x144 (material; 11/05/1995) | 1 | 79.54 | 79.54 |
| PICI18lper | ud | Marco metálico 80x144 (material; 07/02/1997) | 1 | 6.71 | 6.71 |
| MOOI.1a | h | Oficial 1ª instalador | 0.25 | 16.78 | 4.20 |
| % | % | Costes directos complementarios | 6 % | 90.45 | 5.43 |
|  |  | Total |  |  | 95.88 |

Claves: modelo, color, comercial, rejilla, anodo, auxiliar, aluminio, metal, instalacion, blanco, marco

| Medición | Uds. | Parcial |
|---|---|---|
| Lado izq exterior | 1 | 1.000 |
| Total |  | 1 |

**EICI17ck58** ud Rejilla intemperie 68x144 (12/05/1995)
1 ud × 82.06 (84.52 con costes indirectos) = 84.52
Rejilla de intemperie de aluminio anodizado lacado color gris similar a carpintería, con aletas fijas a 45º, de 68 x 144 cm, con marco perimetral del mismo material; instalación de forma que sea registrable para mantenimiento de equipos de renovación de aire, según NTE/ICI-27.

| Código | Ud | Descripción | Rendimiento | Precio | Importe |
|---|---|---|---|---|---|
| PICI17ck | ud | Rejilla intemperie 68x144 (material; 11/05/1995) | 1 | 69.104 | 69.10 |
| PICI18kp | ud | Marco metálico 68x144 (material; 07/02/1997) | 1 | 6.37 | 6.37 |
| MOOI.1a | h | Oficial 1ª instalador | 0.25 | 16.78 | 4.20 |
| % | % | Costes directos complementarios | 3 % | 79.67 | 2.39 |
|  |  | Total |  |  | 82.06 |

Claves: modelo, color, comercial, rejilla, anodo, auxiliar, aluminio, metal, instalacion, blanco, marco

| Medición | Uds. | Parcial |
|---|---|---|
| Lado derech | 1 | 1.000 |
| Total |  | 1 |

### 09.03 PRUEBAS, DOCUMENTACIÓN Y TRAMITACIÓN (08/05/2010)
Importe: 751.93

**PRU-EFIC** ud PRUEBAS EFICIENCIA ENÉRGETICA (08/05/2010)
1 ud × 476.44 (490.73 con costes indirectos) = 490.73
Realización y documentación de pruebas de eficiencia energética de la instalación, contemplando los siguientes apartados:
1. Comprobación del funcionamiento de la instalación en las condiciones de régimen.
2. Comprobación de la eficiencia energética de los equipos de generación de calor y frío en las condiciones de trabajo. El rendimiento del generador de calor no debe ser inferior en más de 5 unidades del límite inferior del rango marcado para la categoría indicada en el etiquetado energético del equipo de acuerdo con la normativa vigente.
3. Comprobación de los intercambiadores de calor, climatizadores y demás equipos en los que se efectúe una transferencia de energía térmica.
4. Comprobación de la eficiencia y la aportación energética de la producción de los sistemas de generación de energía de origen renovable.
5. Comprobación del funcionamiento de los elementos de regulación y control.
6. Comprobación de las temperaturas y los saltos térmicos de todos los circuitos de generación, distribución y las unidades terminales en las condiciones de régimen.
7. Comprobación que los consumos energéticos se hallan dentro de los márgenes previstos en el proyecto.
8. Comprobación del funcionamiento y de la potencia absorbida por los motores eléctricos en las condiciones reales de trabajo.
9. Comprobación de las pérdidas térmicas de distribución de la instalación hidráulica.

| Código | Ud | Descripción | Rendimiento | Precio | Importe |
|---|---|---|---|---|---|
| U01FY105 | h | Oficial 1ª instalador | 10 | 15.86 | 158.60 |
| U01FY110 | h | Peón ordinario instalador | 10 | 13.7 | 137.00 |
| PREFC | ud | Pruebas eficiencia energética (material; 19/01/2020) | 1 | 153.87 | 153.87 |
| %CI | % | Costes indirectos..(s/total) | 6 % | 449.47 | 26.97 |
|  |  | Total |  |  | 476.44 |

**MANUALUSO** ud INSTRUCCIONES Y MANUAL DE USO (07/04/2016)
1 ud × 118.09 (121.63 con costes indirectos) = 121.63
Instrucciones y manual de uso compuesto por:
- Instrucciones de seguridad, con la siguiente documentación:
- Parada de los equipos antes de una intervención
- Desconexión de la alimentación eléctrica antes de intervenir en un equipo
- Colocación de advertencias antes de intervenir en un equipo
- Indicaciones de seguridad para distintas presiones, temperaturas, intensidades eléctricas, etc.
- Cierre de válvulas antes de abrir un circuito hidráulico.
- Instrucciones de manejo y maniobra, con la siguiente documentación:
- Secuencia de arranque de bombas de circulación.
- Limitación de puntas de potencia eléctrica, evitando poner en marcha simultáneamente varios motores a plena carga.
- Utilización del sistema de enfriamiento gratuito en régimen de verano y de invierno.
- Instrucciones de funcionamiento, con la siguiente documentación:
- Horario de puesta en marcha y parada de la instalación.
- Orden de puesta en marcha y parada de los equipos.
- Programa de modificación del régimen de funcionamiento.
- Programa de paradas intermedias del conjunto o de parte de equipos.
- Programa y régimen especial para los fines de semana y para condiciones especiales de uso del edificio o de condiciones exteriores excepcionales.

| Código | Ud | Descripción | Rendimiento | Precio | Importe |
|---|---|---|---|---|---|
| INT-MANU | ud | Instrucciones y manual se uso (07/04/2016) | 1 | 118.09 | 118.09 |
|  |  | Total |  |  | 118.09 |

**TRA-CLIMA** ud TRAMITACIÓN Y ALTA INSTALACIÓN CLIMATIZACIÓN y PLANOS AS BUILT (19/01/2020)
1 ud × 135.5 (139.57 con costes indirectos) = 139.57
Tramitación de la instalación de climatización ante la Consellería de Economía e Industria, certificados de instalación, incluyendo tasas de la Consellería, realización de planos As Built, estado de las instalaciones, detalles y acabado de las mismas.

| Código | Ud | Descripción | Rendimiento | Precio | Importe |
|---|---|---|---|---|---|
| TRACLIM | ud | Tramitación instalación de climatización (19/01/2020) | 1 | 95.69 | 95.69 |
| PLASBUILT-CLI | ud | Planos As Built instalación de climatización (19/01/2020) | 1 | 39.81 | 39.81 |
|  |  | Total |  |  | 135.5 |

## 10 INSTALACIÓN DE CONTRA INCENDIOS (980169)
Importe: 926.65

**M2610080** ud DETECTOR CONVENCIONAL ÓPTICO MORLEY-IAS E1003 (980169)
3 ud × 23.52 (24.23 con costes indirectos) = 72.69
Sensor microprocesado de humos para conexión a sistemas convencionales, tipo óptico, marca MORLEY-IAS, modelo E1003, o equivalente. Diseño de cámara que reduce los efectos de la suciedad. Perfil extraplano con led de señalización, microprocesador incorporado, activable mendiante haz de rayo laser codificado. Montaje superficial mediante zócalo y salida para indicador de acción remoto. Incorpora Base E1000B intercambiable con el resto de detectores convencionales de la serie. Certificado conforme a la norma UNE-EN54 parte 7 según exigencia de la Directiva 89/106/CEE relativa a los productos de la construcción. Totalmente instalado y funcionado.

| Código | Ud | Descripción | Rendimiento | Precio | Importe |
|---|---|---|---|---|---|
| U01FY730 | h | Oficial 1ª instalador contra incendios | 0.3 | 16.5 | 4.95 |
| E1003 | ud | Detector convencional óptico (material; 18/01/2012) | 1 | 12.21 | 12.21 |
| E1000B | ud | Base detector convencional (material; 18/01/2012) | 1 | 3.59 | 3.59 |
| WW00300 | ud | Material complementario o piezas especiales (material; 980169) | 1 | 0.38 | 0.38 |
| %0400 | % | Pequeño material | 5 % | 21.13 | 1.06 |
| %CI | % | Costes indirectos..(s/total) | 6 % | 22.19 | 1.33 |
|  |  | Total |  |  | 23.52 |

| Medición | Uds. | Parcial |
|---|---|---|
| Despacho | 1 | 1.000 |
| Atención al público | 1 | 1.000 |
| Instalaciones | 1 | 1.000 |
| Total |  | 3 |

**M5650160** ud PULSADOR CONVENCIONAL MORLEY-IAS PUL-VSN, REARMABLE CON TAPA (980169)
1 ud × 27.7 (28.53 con costes indirectos) = 28.53
Pulsador manual de alarma convencional rearmable de superficie con tapa de protección, marca MORLEY-IAS, modelo PUL-VSN, o equivalente. Incluye tres tipos de activación por contacto seleccionables: directo (para módulo monitor), por resistencia o por diodo zener (para centrales VISION). Sistema de rearme mediante llave incluida. Grado de protección IP24D. Certificado conforme a la norma UNE-EN54 parte 11 según exigencia de la Directiva 89/106/CEE relativa a los productos de la construcción. Totalmente instalado y funcionando.

| Código | Ud | Descripción | Rendimiento | Precio | Importe |
|---|---|---|---|---|---|
| U01FY730 | h | Oficial 1ª instalador contra incendios | 1 | 16.5 | 16.50 |
| PUL-VSN | ud | Pulsador de superficie con tapa (material; 18/01/2012) | 1 | 8.01 | 8.01 |
| WW00300 | ud | Material complementario o piezas especiales | 1 | 0.38 | 0.38 |
| %0400 | % | Pequeño material | 5 % | 24.89 | 1.24 |
| %CI | % | Costes indirectos..(s/total) | 6 % | 26.13 | 1.57 |
|  |  | Total |  |  | 27.7 |

| Medición | Uds. | Parcial |
|---|---|---|
| Atención al público | 1 | 1.000 |
| Total |  | 1 |

**LHR2X1.5-C** m INSTALACIÓN LAZO LHR 2x1,5 mm² BAJO TUBO CORRUGADO Ø 20 mm (06/08/2009)
108 m × 3.31 (3.41 con costes indirectos) = 368.28
Cable manguera para lazo, formado por un par de hilos trenzados y apantallados, de sección 1,5 mm², marca HONEYWELL LIFE SAFETY, modelo 2x1,5-LHR, o equivalente, trenzado de 20 vueltas por metro cobre pulido flexible, pantalla de aluminio con hilo de drenaje, resistente al fuego según UNE 50200, color rojo y libre de halógenos, aislamiento de silicona, instalado bajo tubo corrugado de Ø 20 mm, incluso p.p. de cajas de derivación, regletas, soportes y pequeño material. Totalmente instalado, conexionado y probado.

| Código | Ud | Descripción | Rendimiento | Precio | Importe |
|---|---|---|---|---|---|
| U01FY730 | h | Oficial 1ª instalador contra incendios | 0.05 | 16.5 | 0.83 |
| U01FY735 | h | Peón ordinario instalador contra incendios | 0.05 | 14.83 | 0.74 |
| 2X1.5LHR | m | Cable par trenzado apantallado 2x1,5-LHR (material; 06/08/2009) | 1 | 1.14 | 1.14 |
| FORROP-20 | m | Tubo Forroplast Ø20 mm | 1 | 0.17 | 0.17 |
| U30JW900 | ud | p.p. cajas derivación, regletas y peq. material | 0.05 | 1.88 | 0.09 |
| %0400 | % | Pequeño material | 5 % | 2.97 | 0.15 |
| %CI | % | Costes indirectos..(s/total) | 6 % | 3.12 | 0.19 |
|  |  | Total |  |  | 3.31 |

| Medición | Uds. | Largo | Parcial |
|---|---|---|---|
| Convencional: |  |  |  |
| Detectores y pulsadores conexión hasta central existente | 1 | 108.000 | 108.000 |
| Total |  |  | 108 |

**BILI6-27A** ud EXTINTOR POLVO ABC GRUPO DE INCENCIOS BILI6 6 kg EF 27A-183B (29/02/2012)
1 ud × 34.73 (35.77 con costes indirectos) = 35.77
Extintor portátil de 6 kg de polvo químico seco ABC, Grupo de Incendios, modelo BILI6, o equivalente, con eficacia 27A-183B, agente propulsor N2, presión máxima de servicio 17 bar, presión de prueba 25 bar, tiempo de funcionamiento 16 s, para extinción de fuego de materias sólidas, líquidas, productos gaseosos, uso eléctrico hasta 35 kV, con soporte, manómetro y boquilla con difusor según norma UNE-23110, certificado por AENOR. Totalmente instalado.

| Código | Ud | Descripción | Rendimiento | Precio | Importe |
|---|---|---|---|---|---|
| U01FY730 | h | Oficial 1ª instalador contra incendios | 0.1 | 16.5 | 1.65 |
| BILI6_27A | ud | Extintor polvo ABC 27A-183B 6 kg (material; 13/09/2012) | 1 | 29.55 | 29.55 |
| %0400 | % | Pequeño material | 5 % | 31.20 | 1.56 |
| %CI | % | Costes indirectos..(s/total) | 6 % | 32.76 | 1.97 |
|  |  | Total |  |  | 34.73 |

| Medición | Uds. | Parcial |
|---|---|---|
| Atención al público | 1 | 1.000 |
| Total |  | 1 |

**BILI5-89B** ud EXTINTOR CO2 GRUPO DE INCENCIOS BILI5 5 kg EF 89B (29/02/2012)
1 ud × 89.01 (91.68 con costes indirectos) = 91.68
Extintor portátil de 5 kg de CO2, Grupo de Incendios, modelo BILI5, o equivalente, con eficacia 89B, presión máxima de servicio 174 bar, presión de prueba 250 bar, con soporte, manómetro y boquilla con difusor según norma UNE-23110, certificado por AENOR. Totalmente instalado.

| Código | Ud | Descripción | Rendimiento | Precio | Importe |
|---|---|---|---|---|---|
| U01FY730 | h | Oficial 1ª instalador contra incendios | 0.1 | 16.5 | 1.65 |
| BILI5_89B | ud | Extintor CO2 5 kg 89B (material; 13/09/2012) | 1 | 78.32 | 78.32 |
| %0400 | % | Pequeño material | 5 % | 79.97 | 4.00 |
| %CI | % | Costes indirectos..(s/total) | 6 % | 83.97 | 5.04 |
|  |  | Total |  |  | 89.01 |

| Medición | Uds. | Parcial |
|---|---|---|
| Instalaciones | 1 | 1.000 |
| Total |  | 1 |

**D34MA005** ud SEÑAL LUMINISCENTE EXTINCIÓN INCENDIOS (20/07/2011)
3 ud × 1.99 (2.05 con costes indirectos) = 6.15
Señal luminiscente para elementos de extinción de incendios (extintores, bies, pulsadores, salida....) marca Komtes, o equivalente, de 297x210 por una cara en PVC rígido de 2 mm de espesor, para una distancia inferior a 10 m, fotoluminiscentes según normas UNE 23035-1:2003, UNE 23035-2:2003 y UNE 23035-4:2003. Totalmente instalado.

| Código | Ud | Descripción | Rendimiento | Precio | Importe |
|---|---|---|---|---|---|
| U01FY735 | h | Peón ordinario instalador contra incendios | 0.02 | 14.83 | 0.30 |
| U35MA005 | ud | Placa señalización plástica 297x210 (material; 20/07/2011) | 1 | 1.58 | 1.58 |
| %CI | % | Costes indirectos..(s/total) | 6 % | 1.88 | 0.11 |
|  |  | Total |  |  | 1.99 |

| Medición | Uds. | Parcial |
|---|---|---|
| Pulsador | 1 | 1.000 |
| Extintor | 2 | 2.000 |
| Total |  | 3 |

**CERT-PCI** ud CERTIFICADO CONTRA INCENDIOS y PLANOS AS BUILT (10/11/2017)
1 ud × 107.17 (110.39 con costes indirectos) = 110.39
Certificado de instalación, realización de planos As Built, estado de las instalaciones, detalles, acabado de las mismas y documentación de los equipos.

| Código | Ud | Descripción | Rendimiento | Precio | Importe |
|---|---|---|---|---|---|
| CERT_PCI | ud | Certificado instalación protección contra incedios (10/11/2017) | 1 | 45.93 | 45.93 |
| PLASBUILT-PCI | ud | Planos As Built instalación protección contra incedios (02/07/2019) | 1 | 61.24 | 61.24 |
|  |  | Total |  |  | 107.17 |

**AP1201** ud Ayuda albañilería (05/05/1995)
1 ud × 206.95 (213.16 con costes indirectos) = 213.16
Ayuda por obra en el capítulo de instalación de protección contra incendios, incluyendo mano de obra en carga y descarga, materiales, apertura y tapado de rozas, pases en tabiques, recibidos, limpieza, remates y medios auxiliares.

| Código | Ud | Descripción | Rendimiento | Precio | Importe |
|---|---|---|---|---|---|
| MOOA.1d | h | Peón ordinario construcción | 6 | 15.77 | 94.62 |
| MOOA.1a | h | Oficial 1ª construcción | 6 | 16.77 | 100.62 |
| % | % | Costes directos complementarios | 6 % | 195.24 | 11.71 |
|  |  | Total |  |  | 206.95 |

Claves: ordinario, carga, material, escombro, superficie, levantar, accesorio, moho, carpinteria, hoja

| Medición | Uds. | Parcial |
|---|---|---|
| Ayuda | 1 | 1.000 |
| Total |  | 1 |

## 11 MOBILIARIO Y EQUIPAMIENTO (22/01/2020)
Importe: 16347.53

**EMAPM01** ud Mostrador 5 puestos de trabajo
1 ud × 6890 (7096.7 con costes indirectos) = 7096.70
Mostrador con 5 puestos de trabajo, de dimensiones 725x117x70cm h.
- Encimeras en tablero compacto blanco monocrome interior blanco acabado TA de 10 mm. de espesor, con interior en tablero de dm hidrófugo lacado blanco. Altura de encimera de 75 cm. Ancho de encimera [zona de trabajo] de 70 cm.
- Altillo correspondiente a 4 puestos de trabajo en tablero fenólico rechapado en roble, con cantos en madera maciza, barnizado. Altura del altillo de 45 cm, para un total de 120 cm, con sobre de 30 cm de ancho . Incluidas tapas laterales de 30 cm de ancho, y divisiones de apoyo central interior del mismo material [3 unidades].
- Cinco modulos interiores en blanco soft de 19mm, hasta encimera soportando su peso. Incluye cajonera con cerradura y elementos de soporte para equipos informáticos.
- Incluye mecanizados y elmentos de paso de instalaciones y electrificaciones[no incluidas].
Esquema según planos de proyecto. Totalmente montado e instaldo en funcionamiento. Modelo 0196SE de DISMAC o equivalente.

| Código | Ud | Descripción | Rendimiento | Precio | Importe |
|---|---|---|---|---|---|
| EMAPM01E | ud | Mostrador 5 puestos trabajo (material) | 1 | 6500 | 6500.00 |
| %0300 | % | Costes directos complementarios (05/05/1995) | 6 % | 6500.00 | 390.00 |
|  |  | Total |  |  | 6890 |

Claves: obra, banco, amortizacion, comedor, madero, persona, colocacion

| Medición | Uds. | Parcial |
|---|---|---|
| Mostrador | 1 | 1.000 |
| Total |  | 1 |

**EMAPM02** ud Silla operativa
5 ud × 415.52 (427.99 con costes indirectos) = 2139.95
Silla operativa con marco perimetral fabricado en polipropileno (P.P) con fibra de vidrio (PP+ 40% F.V.) sobre el que se coloca un tejido foamizado compuesto por espuma de poliuretano de 5mm + Tejido “T” o por espuma de poliuretano de 10mm + Tejido M. Sistema elevación de respaldo. Brazos 2D + Rotación: regulables en altura y anchura, con rotación 360º del reposa brazos, con caña de aluminio o polipropileno. Asiento con tecnología AIR CONFORT SYSTEM, de espuma de inyectada PUR flexible de 55-60 kg/m3. Tapicería disponible en diferentes acabados. Elevación a gas. Ruedas silenciosas de 65 mm de diámetro con rodadura de teflónSyncro auto-pesante. Fijación del recorrido del respaldo. 4 posiciones. Potencia en Polipropileno con fibra de vidrio (PP 40%FV.)Desplazamiento horizontal del asiento. Portaetiquetas. Apoyo Lumbar en Polipropileno (60%PP + 40%POP), regulable en altura. Base de 5 radios de aluminio inyectado. Color a definir por DF.
Modelo 201569PL de DISMAC o equivalente.

| Código | Ud | Descripción | Rendimiento | Precio | Importe |
|---|---|---|---|---|---|
| EMAPM02E | ud | Silla operativa (material) | 1 | 392 | 392.00 |
| %0300 | % | Costes directos complementarios | 6 % | 392.00 | 23.52 |
|  |  | Total |  |  | 415.52 |

Claves: obra, banco, amortizacion, comedor, madero, persona, colocacion

| Medición | Uds. | Parcial |
|---|---|---|
| Puestos de trabajo | 5 | 5.000 |
| Total |  | 5 |

**EMAPM03** ud Bancada 4 puestos polipropileno
2 ud × 878.74 (905.1 con costes indirectos) = 1810.20
Bancada de cuatro puestos con carcasa de polipropileno mono-carcasa de poliamida de alta resistencia.
Estructura de tubo de diametro 16x2mm y tubo eliptico de 32x18x2mm, de acero laminado en frío, brazos y
soporte de aluminio inyectado L-2630 UNE 38-263. Soldadura semiautomatica en robot de arco con aporte de hielo de acero controlado con gas. Estructura lacada incluido brazos,toda la estructura recibe un pre-tratamiento consistente en desengrase, lavado y fosfatado seguido de una capa de polvo epoxi y de un proceso posterior de
polimerizado. Dicho recubrimiento en polvo cumple la normativa vigente de reacción al fuego UNE 23827-90.
Color a definir por DF. Modelo 326592EL de DISMAC o equivalente.

| Código | Ud | Descripción | Rendimiento | Precio | Importe |
|---|---|---|---|---|---|
| EMAPM03E | ud | Bancada 4 puestos polipropileno (material) | 1 | 829 | 829.00 |
| %0300 | % | Costes directos complementarios | 6 % | 829.00 | 49.74 |
|  |  | Total |  |  | 878.74 |

Claves: obra, banco, amortizacion, comedor, madero, persona, colocacion

| Medición | Uds. | Parcial |
|---|---|---|
| Bancada at público | 2 | 2.000 |
| Total |  | 2 |

**EMAPM04** ud Mesa trabajo 230x80x74 sobre mueble
1 ud × 720.8 (742.42 con costes indirectos) = 742.42
Mesa de trabajo apoyada en mueble, con encimera realizada en tablero rechapado en melamina de 30mm de espesor con canto de pvc de 2mm, elementos de sustentación en paneles atamborados de 12cm canteados en pvc de 1mm, separadores y embellecedores frontis de acero pintado epoxi. Color a definir por DF. Apoyada en mueble ala.
Medidas:230x80x74 cm. Modelo 158578MM de DISMAC o equivalente.

| Código | Ud | Descripción | Rendimiento | Precio | Importe |
|---|---|---|---|---|---|
| EMAPM04E | ud | Mesa trabajo 230x80x74 sobre mueble (material) | 1 | 680 | 680.00 |
| %0300 | % | Costes directos complementarios | 6 % | 680.00 | 40.80 |
|  |  | Total |  |  | 720.8 |

Claves: obra, banco, amortizacion, comedor, madero, persona, colocacion

| Medición | Uds. | Parcial |
|---|---|---|
| Despacho | 1 | 1.000 |
| Total |  | 1 |

**EMAPM05** ud Mesa trabajo 230x60x74 sobre mueble
1 ud × 684.76 (705.3 con costes indirectos) = 705.30
Mesa de trabajo apoyada en mueble, con encimera realizada en tablero rechapado en melamina de 30mm de espesor con canto de pvc de 2mm, elementos de sustentación en paneles atamborados de 12cm canteados en pvc de 1mm, separadores y embellecedores frontis de acero pintado epoxi. Color a definir por DF. Apoyada en mueble ala.
Medidas:230x60x74 cm. Modelo 158568MM de DISMAC o equivalente.

| Código | Ud | Descripción | Rendimiento | Precio | Importe |
|---|---|---|---|---|---|
| EMAPM05E | ud | Mesa trabajo 230x60x74 sobre mueble (material) | 1 | 646 | 646.00 |
| %0300 | % | Costes directos complementarios | 6 % | 646.00 | 38.76 |
|  |  | Total |  |  | 684.76 |

Claves: obra, banco, amortizacion, comedor, madero, persona, colocacion

| Medición | Uds. | Parcial |
|---|---|---|
| Despacho | 1 | 1.000 |
| Total |  | 1 |

**EMAPM06** ud Mueble ala 515x50
1 ud × 1649.36 (1698.84 con costes indirectos) = 1698.84
Mueble ala de dimensiones totales 515x50 cm fabricada en tablero de melamina de 19mm, con trasera de 12mm.
Formado por cajonera integrada de tres cajones, con un modulo a continuación con un estante
interior con costado intermedio para evitar el pandeo, con puerta correderas. Formado por módulos en su caso para alcanzar la longitud total. Color a definir por DF.
Modelo 457896MA de DISMAC o equivalente. Según esquemas de proyecto.

| Código | Ud | Descripción | Rendimiento | Precio | Importe |
|---|---|---|---|---|---|
| EMAPM06E | ud | Mueble ala 515x50 (material) | 1 | 1556 | 1556.00 |
| %0300 | % | Costes directos complementarios | 6 % | 1556.00 | 93.36 |
|  |  | Total |  |  | 1649.36 |

Claves: obra, banco, amortizacion, comedor, madero, persona, colocacion

| Medición | Uds. | Parcial |
|---|---|---|
| Muebel ala desacho | 1 | 1.000 |
| Total |  | 1 |

**EMAPM07** ud Sillón dirección
1 ud × 555.44 (572.1 con costes indirectos) = 572.10
Sillón respaldo alto sin cabecero, con respaldo inyectado de espuma de PU flexible de 75-80kg/m3 de
densidad sobre estructura metálica interna de tubo de acero de Ø 16 x 1,5 mm de espesor. Respaldo
alto sin cabecero integrado,con tapizado enfundado en diferentes acabados. Sistema Syncro
autopesante avanzado que permite una mejor adaptación del usuario. Asiento inyectado de espuma de
PU flexible de 55-60kg/m3 de densidadcon tecnología ACS (air comfort system). Carcasa de polipropileno (P.P) con fibra de vidrio (PP + 20% F.V.) inyectado en acabado negro, recubierta con espuma inyectada y tapizada en tejido de fácil limpieza. Regulable en altura mediante pistón de gas. Regulación multiposicional de la profundidad del asiento con recorrido de 6 cm y sistema de autoretorno con 4 posiciones de respaldo definidas. Modelo con brazos fijos de aluminio inyectado con apoyabrazos negro de polipropileno con un tacto confortable. Base giratoria de 5 radios de aluminio inyectado con ruedas de Poliamida (PA6) con rodadura de teflón en TPU. Color a definir por DF. Modelo 235698PO de DISMAC o equivalente.

| Código | Ud | Descripción | Rendimiento | Precio | Importe |
|---|---|---|---|---|---|
| EMAPM07E | ud | Sillón dirección (material) | 1 | 524 | 524.00 |
| %0300 | % | Costes directos complementarios | 6 % | 524.00 | 31.44 |
|  |  | Total |  |  | 555.44 |

Claves: obra, banco, amortizacion, comedor, madero, persona, colocacion

| Medición | Uds. | Parcial |
|---|---|---|
| Despacho | 1 | 1.000 |
| Total |  | 1 |

**EMAPM08** ud Silla confidente
3 ud × 511.98 (527.34 con costes indirectos) = 1582.02
Silla confidente con respaldo bajo inyectado de espuma de PU flexible de 75-80kg/m3 de densidad sobre estructura metálica interna de tubo de acero de Ø 16 x 1,5 mm de espesor. Respaldo bajo, con tapizado enfundado en diferentes acabados. Asiento inyectado de espuma de PU flexible de 55-60kg/m3 de densidad con tecnología ACS (air comfort system). Carcasa de polipropileno (P.P) con fibra de vidrio (PP + 20% F.V.) inyectado en acabado negro, recubierta con espuma inyectada y tapizada en tejido de fácil limpieza. Regulación multiposicional de la profundidad del asiento con recorrido de 60 mm y sistema de auto-retorno con 4 posiciones de respaldo definidas. Modelo brazos fijos de aluminio inyectado con apoyabrazos negro de polipropileno con un tacto confortable. Base con apoyo central auto-retornoBase de Ø 67,5 cm, con 4 apoyos en cruz, realizada en aluminio en diferentes acabados. Los brazos disponen de apoyo de soleta antideslizante Tubo de Ø 50 mm de acero y e= 1,5 mm en diferentes acabados. Color a definir por DF.
Modelo 235678PO de DISMAC o equivalente.

| Código | Ud | Descripción | Rendimiento | Precio | Importe |
|---|---|---|---|---|---|
| EMAPM08E | ud | Silla confidente (material) | 1 | 483 | 483.00 |
| %0300 | % | Costes directos complementarios | 6 % | 483.00 | 28.98 |
|  |  | Total |  |  | 511.98 |

Claves: obra, banco, amortizacion, comedor, madero, persona, colocacion

| Medición | Uds. | Parcial |
|---|---|---|
| Silla confidente despacho | 3 | 3.000 |
| Total |  | 3 |

## 12 VARIOS (11/06/2019)
Importe: 7011.33

**EMAPES01** ud Estor enrll 90x215 especial puertas (05/05/1995)
2 ud × 190.82 (196.54 con costes indirectos) = 393.08
Cortina enrollable de Ancho 90cm X Alto 215cm especial para colocación en puertas, con accionamiento a cadena con sistema premium y con Tejido polyscreen 351 white. Modelo Bandalux o equivalente. Guía Cable a puerta - Instalación a puertad - Ubicación Interior - Col. componentes Soporte Blanco - Terminal oculto lágrima. I/ colocación.

| Código | Ud | Descripción | Rendimiento | Precio | Importe |
|---|---|---|---|---|---|
| EMAPES01E | ud | Estor enrll 90x215 (material; 23/12/1996) | 1 | 144.8 | 144.80 |
| MOOA.1a | h | Oficial 1ª construcción | 2.1 | 16.77 | 35.22 |
| % | % | Costes directos complementarios | 6 % | 180.02 | 10.80 |
|  |  | Total |  |  | 190.82 |

Claves: moho, mando, especial, madero, alto, lateral, bloquear, cordon, plegable, cadena, enrollable, tejido, bastidor, estor

| Medición | Uds. | Parcial |
|---|---|---|
| P02 | 2 | 2.000 |
| Total |  | 2 |

**EMAPES02** ud Estor enrll 291x215 (05/05/1995)
2 ud × 430.81 (443.73 con costes indirectos) = 887.46
Cortina enrollable de Ancho 291cm X Alto 215cm con accionamiento a cadena con sistema premium plus y
con Tejido polyscreen 351 white. PPLUS II. Modelo Bandalux o equivalente. Ubicación Interior - Col.componentes White - Terminal oculto 20. I/ colocación.

| Código | Ud | Descripción | Rendimiento | Precio | Importe |
|---|---|---|---|---|---|
| PFDP23fgca | ud | Estor enrll 291x215 (material; 23/12/1996) | 1 | 371.2 | 371.20 |
| MOOA.1a | h | Oficial 1ª construcción | 2.1 | 16.77 | 35.22 |
| % | % | Costes directos complementarios | 6 % | 406.42 | 24.39 |
|  |  | Total |  |  | 430.81 |

Claves: moho, mando, especial, madero, alto, lateral, bloquear, cordon, plegable, cadena, enrollable, tejido, bastidor, estor

| Medición | Uds. | Parcial |
|---|---|---|
| M02 | 2 | 2.000 |
| Total |  | 2 |

**EMAPES03** ud Cortina lamas verticales 285x135 (05/05/1995)
1 ud × 302.76 (311.84 con costes indirectos) = 311.84
Cortina de lamas verticales de ancho 285cm X Alto 135cm con accionamiento a cadena y a cordón y con Tejido polyscreen 351 white. Modelo Bandalux o equivalente. Ubicación Interior - Lama Vertical 89mm - Riel color Blanco - Cadena distanciadora Blanca. I/ colocación.

| Código | Ud | Descripción | Rendimiento | Precio | Importe |
|---|---|---|---|---|---|
| EMAPES03E | ud | Cortina lamas verticales 285x135 (material; 23/12/1996) | 1 | 250.4 | 250.40 |
| MOOA.1a | h | Oficial 1ª construcción | 2.1 | 16.77 | 35.22 |
| % | % | Costes directos complementarios | 6 % | 285.62 | 17.14 |
|  |  | Total |  |  | 302.76 |

Claves: moho, mando, especial, madero, alto, lateral, bloquear, cordon, plegable, cadena, enrollable, tejido, bastidor, estor

| Medición | Uds. | Parcial |
|---|---|---|
| M01 | 1 | 1.000 |
| Total |  | 1 |

**EMAPES04** ud Cortina lamas verticales 251x145 (05/05/1995)
1 ud × 298.51 (307.47 con costes indirectos) = 307.47
Cortina de lamas verticales de ancho 285cm X Alto 135cm con accionamiento a cadena y a cordón y con Tejido polyscreen 351 white. Modelo Bandalux o equivalente. Ubicación Interior - Lama Vertical 89mm - Riel color Blanco - Cadena distanciadora Blanca. I/ colocación.

| Código | Ud | Descripción | Rendimiento | Precio | Importe |
|---|---|---|---|---|---|
| EMAPES04E | ud | Cortina lamas verticales 235x145 (material; 23/12/1996) | 1 | 246.39 | 246.39 |
| MOOA.1a | h | Oficial 1ª construcción | 2.1 | 16.77 | 35.22 |
| % | % | Costes directos complementarios | 6 % | 281.61 | 16.90 |
|  |  | Total |  |  | 298.51 |

Claves: moho, mando, especial, madero, alto, lateral, bloquear, cordon, plegable, cadena, enrollable, tejido, bastidor, estor

| Medición | Uds. | Parcial |
|---|---|---|
| V01 | 1 | 1.000 |
| Total |  | 1 |

**ESAPES05** m Sistema colgador (05/05/1995)
3 m × 36.08 (37.16 con costes indirectos) = 111.48
Sistema colgador formado por riel, ganchos y cordones de acero. Totalmente instalado, sin perforaciones en los panelados o mamparas. Sistema de fijación para colgar cuadros o similar.

| Código | Ud | Descripción | Rendimiento | Precio | Importe |
|---|---|---|---|---|---|
| EMAPES05E | m | Sistema colgador formado por riel, ganchos y cordones de acero. Totalmente instalado, sin perforaciones en los panelados o mamparas. Sistema de fijación para colgar cuadros o similar. (material; 23/12/1996) | 1 | 30 | 30.00 |
| MOOA.1a | h | Oficial 1ª construcción | 0.32 | 16.77 | 5.37 |
| % | % | Costes directos complementarios | 2 % | 35.37 | 0.71 |
|  |  | Total |  |  | 36.08 |

Claves: moho, mando, especial, madero, alto, lateral, bloquear, cordon, plegable, cadena, enrollable, tejido, bastidor, estor

| Medición | Uds. | Largo | Parcial |
|---|---|---|---|
| Panelado | 1 | 3.000 | 3.000 |
| Total |  |  | 3 |

**AP1307PA** Pa Partida Alzada imprevistos (17/07/2019)
1 Pa × 4854.369 (5000 con costes indirectos) = 5000.00
Partida alzada de imprevistos no contemplados a justificar en obra. Partida de mano de obra y medios materiales para cubrir necesidades propias del tipo de obra y de circunstancias especiales en el transcurso de los trabajos, que deberá ser justificada en obra y aprobada por la DF y promotor.

| Medición | Uds. | Parcial |
|---|---|---|
| Partida alzada imprevistos | 1 | 1.000 |
| Total |  | 1 |

## 13 SEGURIDAD Y SALUD (11/06/2019)
Importe: 1536.98

**1569.36** Pa P.A. Seg y sald obra (17/07/2019)
1 Pa × 1492.214 (1536.98 con costes indirectos) = 1536.98
Partida alzada de las medidas de limpieza, seguridad y salud necesarias para el cumplimiento de la normativa vigente.

| Medición | Uds. | Parcial |
|---|---|---|
| PA Seg y Salud | 1 | 1.000 |
| Total |  | 1 |

## 14 GESTIÓN DE RESIDUOS (11/06/2019)
Importe: 1023.36

**AP1501PA** Pa P.A. Gestion Residuos (17/07/2019)
1 Pa × 993.553 (1023.36 con costes indirectos) = 1023.36
Partida alzada de medidas de protección medioambiental y gestión de residuos, incluyendo retirada, limpieza,
carga sobre camión, barrido, almacenamiento en contenedores de recogida de residuos, en su caso, y transporte
a vertedero y/o gestor autorizado de todos los escombros y/o materiales sobrantes, gastos y canon incluidos.

| Medición | Uds. | Parcial |
|---|---|---|
| Residuos | 1 | 1.000 |
| Total |  | 1 |

## 15 CONTROL DE CALIDAD (11/06/2019)
Importe: 300

**AP1601PA** Pa P. A. Control Calidad (17/07/2019)
1 Pa × 291.262 (300 con costes indirectos) = 300.00
Control de calidad. Documentación de obra, incluido libro del edificio.

| Medición | Uds. | Parcial |
|---|---|---|
| Control Calidad | 1 | 1.000 |
| Total |  | 1 |

| Código | Ud | Descripción | Precio |
|---|---|---|---|
| 1106-200 | m | Tubo helicoidal chapa galvanizada Ø 200 mm, espesor 0,6 mm (material; 20/02/2014) | 6.45 |
| 316140-200 | ud | Codo 45º con junta de goma Ø 200 mm engatillado (material; 22/05/2018) | 11.25 |
| 316190-200 | ud | Codo 90º con junta de goma Ø 200 mm engatillado (material; 22/05/2018) | 14.45 |
| 5130865800 | ud | Amortiguador de muelle AM-100M carga máxima 100 kg (material; 20/04/2015) | 5.12 |
| 5138921000 | ud | Acoplamiento elástico Acopel F400-355/160N (material; 03/05/2017) | 34.92 |
| 70610-200 | ud | Manguito de unión con junta Ø 200 mm (material; 22/05/2018) | 4.71 |
| 8810-200 | ud | Abrazadera Ø 200 M-8 (material; 20/02/2014) | 3.27 |
| ACHPSATAPES50 | m | Cinta autoadhesiva ancho 50 mm (material; 26/08/2011) | 1.23 |
| AF4_15.5-25 | m | Coquilla AF-4 (material) | 2.905 |
| AF4_9.5-16 | m | Coquilla AF-2 (material) | 1.95 |
| AFSI_25MM-EA | m² | Plancha Arma-Chek Silver 25 mm (material; 04/07/2019) | 53.65 |
| BSA3S | ud | Soporte techo BSA3S y varilla M8 (material; 20/02/2014) | 1.51 |
| BYFQ60CW | ud | Panel decorativo unidad cassette 4 vías 60x60 BYFQ60CW (material; 03/09/2015) | 256.47 |
| IM-R-410A | kg | Impuesto por kg de refrigerante (material; 10/07/2019) | 11.4 |
| KHRQ22M20T | ud | Kit de derivación de refrigerante KHRQ22M20T (material; 03/09/2015) | 84.44 |
| KHRQ22M29T9 | ud | Kit de derivación de refrigerante KHRQ22M29T9 (material) | 103.209 |
| RE-HOR-20X15 | ud | Rejilla Euroclima E-HOR 200x150 mm (material; 09/05/2017) | 20.5 |
| RE-HOR-30X20 | ud | Rejilla Euroclima E-HOR 300x200 (material) | 68.959 |
| RE-HOR-30X25 | ud | Rejilla Euroclima E-HOR 300x250 (material; 04/09/2015) | 33.88 |
| RE-HOR-90X20 | ud | Rejilla Euroclima E-HOR 900x200 (material) | 71.889 |
| RZ1-2X1M | m | Conductor CU RZ1-K(AS) 0,6/1kV 2x1 mm² AFUMEX (material; 29/04/2017) | 0.3 |
| R_410A | kg | Refrigerante R-410A (material; 10/07/2019) | 53.185 |
| SP_5137910600 | ud | Visera circular antilluvia S&P APC-315 con reja antipajaros (material; 03/07/2019) | 149.67 |
| SP_5137912100 | ud | Visera circular antilluvia S&P APC-400 con reja antipajaros (material; 03/07/2019) | 169.35 |
| S_5153787700 | ud | Recuperador S&P CADB-HE D 16 ECOWATT (material; 20/04/2017) | 5208.57 |
| S_5407049300 | ud | Tejadillo antilluvia TPP-HE-H 16 (material; 03/07/2019) | 496.36 |
| S_5407049400 | ud | Tejadillo antilluvia TPP-HE-H 21-33 (material; 23/04/2018) | 547.89 |
| TCUF 1-2 | m | Tubería cobre frigorífico 1/2" (material; 20/12/2011) | 1.84 |
| TCUF 3-4 | m | Tubería cobre frigorífico 3/4" (material) | 2.31 |
| TF02043 | ud | Codo 90º HH cobre frigorífico 1/2" (material; 20/12/2011) | 0.59 |
| TF02045 | ud | Codo 90º HH cobre frigorífico 3/4" (material) | 1.003 |
| TF06054 | ud | Manguito cobre frigorífico 1/2" (material; 20/12/2011) | 4.25 |
| TF06056 | ud | Manguito cobre frigorífico 3/4" (material) | 1.57 |
| UDAI_FXSQ63A | ud | Unidad interior conductos FXSQ63A (material) | 1185.993 |
| UDAI_FXZQ20A | ud | Unidad interior Cassette 4 vías FXZQ20A (material) | 993.611 |
| UDAI_FXZQ25A | ud | Unidad interior Cassette 4 vías FXZQ25A (material) | 925.127 |
| UDAI_FXZQ50A | ud | Unidad interior Casserre 4 vías FXZQ50A (material) | 874.428 |
| UDAI_RXYQ8T | ud | Bomba de calor VRV Daikín RXYQ8T (material) | 7870.922 |
| UDA_DCS601C51 | ud | Control centralizado DCS601C51 (material) | 1409.84 |

## Precios auxiliares

**PBPM.1eaab** m3 Mortero cto/are M-5 0-3 maq
Precio: 51.2
Mortero M-5 de cemento y arena, confeccionado a máquina en obra con cemento tipo Portland CEM II/B-V 32,5 R UNE-EN 197-1:2000, suministrado a granel, y arena triturada de granulometría 0-3 mm lavada.

| Código | Ud | Descripción | Rendimiento | Precio | Importe |
|---|---|---|---|---|---|
| PBAC.3eaAP | t | Cemento CEM II/B-V 32,5 R UNE-EN 197-1:2000 granel (material; 20/12/1996) | 0.25 | 94.95 | 23.74 |
| PBRA.1aaaa | t | Arena silícea 0-3mm trit lvd (material) | 1.76 | 9.18 | 16.16 |
| PBAA.1a | m3 | Agua (material; 05/05/1995) | 0.255 | 0.3 | 0.08 |
| MMMH.1aaba | h | Hormigonera el 1.5 kw 160/200 l (maquinaria; 10/02/1997) | 0.4 | 0.77 | 0.31 |
| MOOA.1c | h | Peón especializado construcción | 0.332 | 16 | 5.31 |
| MOOA.1d | h | Peón ordinario construcción | 0.292 | 15.77 | 4.60 |
| % | % | Costes directos complementarios | 2 % | 50.20 | 1.00 |
|  |  | Total |  |  | 51.2 |

**PBPM.1caab** m3 Mortero cto/are M-10 0-3 maq
Precio: 62.65
Mortero M-10 de cemento y arena, confeccionado a máquina en obra con cemento tipo Portland CEM II/B-V 32,5 R UNE-EN 197-1:2000, suministrado a granel, y arena triturada de granulometría 0-3 mm lavada.

| Código | Ud | Descripción | Rendimiento | Precio | Importe |
|---|---|---|---|---|---|
| PBAC.3eaAP | t | Cemento CEM II/B-V 32,5 R UNE-EN 197-1:2000 granel | 0.35 | 94.95 | 33.23 |
| PBRA.1aaaa | t | Arena silícea 0-3mm trit lvd | 1.648 | 9.18 | 15.13 |
| PBAA.1a | m3 | Agua | 0.26 | 0.3 | 0.08 |
| MMMH.1aaba | h | Hormigonera el 1.5 kw 160/200 l | 0.4 | 0.77 | 0.31 |
| MOOA.1c | h | Peón especializado construcción | 0.331 | 16 | 5.30 |
| MOOA.1d | h | Peón ordinario construcción | 0.32 | 15.77 | 5.05 |
| % | % | Costes directos complementarios | 6 % | 59.10 | 3.55 |
|  |  | Total |  |  | 62.65 |

Claves: confeccionar, maquina, hormigon, moho, ordinario, mano, especial, cemento, rio, lavadero, mortero, obra, agua, suministro, triturado, granulometria, dosificacion, granel, areno

**AP2424** m3 Mortero cto/are CEM II/B-v 32,5R
Precio: 39.85
Mortero CEM II/B-v 32,5R de cemento y arena, confeccionado a máquina en obra con cemento tipo Portland CEM II/B-V 32,5 R UNE-EN 197-1:2000, suministrado a granel, y arena triturada de granulometría 3-5 mm lavada.

| Código | Ud | Descripción | Rendimiento | Precio | Importe |
|---|---|---|---|---|---|
| PBAC.3eaAP | t | Cemento CEM II/B-V 32,5 R UNE-EN 197-1:2000 granel | 0.19 | 94.95 | 18.04 |
| PBRA.1acaa | t | Arena silícea 3-5mm trit lvd (material) | 1.824 | 3.57 | 6.51 |
| PBAA.1a | m3 | Agua | 0.25 | 0.3 | 0.08 |
| MMMH.1aaba | h | Hormigonera el 1.5 kw 160/200 l | 0.4 | 0.77 | 0.31 |
| MOOA.1c | h | Peón especializado construcción | 0.398 | 16 | 6.37 |
| MOOA.1d | h | Peón ordinario construcción | 0.398 | 15.77 | 6.28 |
| % | % | Costes directos complementarios | 6 % | 37.59 | 2.26 |
|  |  | Total |  |  | 39.85 |

**PBPL.2aEM** m3 Pasta para rejuntado (05/05/1995)
Precio: 113.97
Pasta para juntas coloreada con mismo pigmento que el material de pavimento, especial de la mimsa fábrica, de espesor aproximado 1mm.

| Código | Ud | Descripción | Rendimiento | Precio | Importe |
|---|---|---|---|---|---|
| PBAC.5abEM | t | Pasta para juntas especial fábrica. (material; 20/12/1996) | 0.43 | 139.42 | 59.95 |
| PBAA.1a | m3 | Agua | 0.85 | 0.3 | 0.26 |
| MOOA.1d | h | Peón ordinario construcción | 3 | 15.77 | 47.31 |
| %0200 | % | Costes directos complementarios | 6 % | 107.52 | 6.45 |
|  |  | Total |  |  | 113.97 |

Claves: lechada, mano, cemento, obra, blanco, confeccionar, suministro

**PBPL.6a** m3 Pasta yeso fino (05/05/1995)
Precio: 82.83
Pasta de yeso fino confeccionada a mano en obra, suministrado en sacos de 20 kg, según NTE-RPG/7.

| Código | Ud | Descripción | Rendimiento | Precio | Importe |
|---|---|---|---|---|---|
| PBAY.1cab | t | Yeso tipo YF-manual envasado (material) | 0.85 | 36.06 | 30.65 |
| PBAA.1a | m3 | Agua | 0.6 | 0.3 | 0.18 |
| MOOA.1d | h | Peón ordinario construcción | 3 | 15.77 | 47.31 |
| %0200 | % | Costes directos complementarios | 6 % | 78.14 | 4.69 |
|  |  | Total |  |  | 82.83 |

Claves: obra, yeso, mano, fino, suministro, confeccionar, pasta

## Recursos

**MOOA.1d** h Peón ordinario construcción
Claves: construccion, ordinario

**%** % Costes directos complementarios
Son aquellos costes directos que dada su difícil cuantificación, no aparecen especificados en la descomposición del precio, integrandose como una cantidad única, en concepto de mano de obra, materiales, gastos de combustible y amortización de maquinaria, de acuerdo con lo expresado en el Artículo 67 del Reglamento General de Contratación del Estado en sus apartados a), b), c) y d) de la especificación de costes directos.
Se incluye para la posterior utilización de su código en la descomposición de los distintos precios
Claves: directo, combustible, amortizacion, descompuesto, material, mano, obra, maquinaria

**PRPD31eb** m2 Tab fib mad melm 7mm bl 2cr
Tablero de fibras de madera de densidad media de 7 mm de espesor melaminizado por sus dos caras en blanco, de medidas 2440x2050 mm.
Claves: densidad, blanco, madero, papel, color, fibra, kraft, tablero, medio, cara

**PBUC.4a** ud Punta a templ ø2.5x30 mm caja 500
Caja de 500 puntas de acero templado de 2.5 mm de diámetro y 30 mm de longitud.
Claves: caja, punta, acero, diametro, templado

**MOOA.1a** h Oficial 1ª construcción
Claves: construccion

**MOOA.1c** h Peón especializado construcción
Claves: construccion, especial

**MOOA.1b** h Oficial 2ª construcción
Claves: construccion

**MOOI.1a** h Oficial 1ª instalador
Claves: instalacion

**PFFC.6c** ud Ladrillo perforado 25x12x8
Ladrillo cerámico perforado de dimensiones 25x12x8 cm.
Claves: ceramico, perforacion, dimension, ladrillo

**APAPAPA0425** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY.8b** m Perfil canal y-crt 48x3000mm
Perfil canal de chapa de acero galvanizado para estructura portante de placas y paneles de yeso-cartón, de 48x3000 mm, clase reacción al fuego A1.

**PFTY.7aa** m Perfil montante y-crt 34mm <3m
Perfil montante de chapa de acero galvanizado para estructura portante de placas y paneles de yeso-cartón, ranurado para pase de canalizaciones, de 34 mm de ancho y una longitud de 2.6 m, clase reacción al fuego A1.
Claves: acero, dimension, canalizacion, perfil, placa, galvanizar, bloquear, ranura, panel, chapa, montante, estructura

**PRTC29a** ud Pieza cuelgue canal tch y-crt 50
Pieza en canal de 48 mm de ancho de chapa de acero galvanizado para el cuelgue de perfiles de techos de placas de yeso-cartón, de 50 cm de longitud.
Claves: galvanizar, perfil, techo, chapa, placa, acero, pieza, canal

**PFTY13a** ud Tornillo pl-met 3.9x25 y-crt
Tornillo fosfatado con punta reducida para fijación de placas y paneles de yeso-cartón a elementos metálicos, de 3.9x25 mm.

**PFTY15a** ud Torn met-met pta brca3.5x9.5 mm
Tornillo cadmiado con punta de broca para unión de elementos metálicos entre sí, de 3.5x9.5 mm.
Claves: metal, tornillo, union, punta

**PFTY.4e** kg Pasta jnt polv y-crt frg rap20kg
Pasta de fraguado rápido para juntas de placas y paneles de yeso-cartón suministrada en polvo en sacos de 20 kg.
Claves: panel, pasta, polvo, fraguado, placa, junta, suministro

**PFTY.6a** m Cinta juntas yeso-cartón 150 m
Cinta de papel especial de alta resistencia para el sellado de uniones entre placas de yeso-cartón, en rollo de 150 m.
Claves: placa, sellador, resistencia, cinta, especial, alto, rollo, union, papel

**PFTY.4g** kg Pasta agarre polvo y-crt 20kg
Pasta para agarre de placas y paneles de yeso-cartón suministrada en polvo en sacos de 20 kg.
Claves: panel, polvo, agarre, suministro, pasta, placa

**PFTY.1ac** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY12a** m Perfil U galv y-crt 31x2400 mm
Perfil en U de chapa de acero galvanizado para utilización con paneles de yeso-cartón de trillaje, de 31x2400 mm, clase reacción al fuego A1.
Claves: panel, chapa, perfil, acero, galvanizar

**PRTC24a** m Perfil galv 39x4500 yeso-cartón
Perfil de chapa de acero galvanizado de 39x4500 mm para estructura oculta de falsos techos de placas de yeso-cartón por sistema de horquillas.
Claves: galvanizar, falso, acero, techo, chapa, horquilla, placa, estructura, perfil

**PRTC26a** ud Pieza empalme U pfl tch y-crt 40
Pieza de empalme de perfil de acero galvanizado en U para la unión en línea de los perfiles de techos continuos de placas de yeso-cartón, de 40 mm de ancho.
Claves: galvanizar, pieza, perfil, techo, continuo, acero, linea, placa, empalme, union

**PRTC25a** ud Horquilla unn fals tch y-crt 40
Horquilla para la unión de perfil y varilla roscada de techos de placas de yeso-cartón, de ensamblaje por encaje, de 40 mm.
Claves: perfil, horquilla, varilla, techo, union, placa, rosca

**PFTY.1dc** m2 Placa y-crt resistente agua 15mm
Placa de alma de yeso entre dos cartones especiales tratados con siliconas (de color verdoso, conservando su porosidad), resistente al agua, de 15 mm de espesor y dimensiones 1200x2000/2500/2600/2700/3000mm , reacción frente al fuego A2 s1 d0, con borde de unión afinado.
Claves: doble, celular, agua, placa, redondo, yeso, panel, lamina, incombustible, resistencia, dimension, verde, conservacion, lana, fuego, carton, vapor, especial, porosidad, union, aluminio, cuadrado, color, silicona, fibra, roca, rosa, barrera, aislamiento, poliestireno, plancha, bloquear, vidrio, refuerzo

**PFTY.7ca** m Perfil montante y-crt 70mm <3m
Perfil montante de chapa de acero galvanizado para estructura portante de placas y paneles de yeso-cartón, ranurado para pase de canalizaciones, de 70 mm de ancho y una longitud de 2.5, 2.6, 2.7, 2.8 ó 3 m, clase reacción al fuego A1.
Claves: acero, dimension, canalizacion, perfil, placa, galvanizar, bloquear, ranura, panel, chapa, montante, estructura

**PNTL10aem** m2 Panel smrr lana roca 75mm Al
Panel semirrígido de lana de roca, de 60 mm de espesor, conductividad térmica 0.035 W/mk, de dimensiones 1.35x0.60 m, clase de reacción al fuego A1. Para aplicación en cámaras y trasdosados.
Claves: rigido, termico, roca, lamina, resistencia, panel, lana, aluminio, barrera, cara, dimension, vapor, revestir, actuar

**AP100EMTAB** m2 Tabl ctchp 16 res fenl2
Tablero contrachapado fenólico de 16 mm de espesor compuesto de múltiples capas interiores delgadas de coníferas y caras de maderas duras revestidas de una película de resina sintética fenólica. Cara exterior rechapada en formica de alta presión, color blanco, de la marca POMASA o similar. Canto visto de tablero contrachapado.
Claves: madero, defecto, resina, compuesto, aceptar, capa, contrachapado, pelicula, revestir, interior, calidad, sintetico, tablero, chapa, pino, cara, bloquear, duro, exotica

**PBMN.6aa** m3 Pino pais
Pino gallego ancho 17/arriba.
Claves: pino

**PBMI.1bbAP** m3 Roble americano
Claves: roble, cantear, americano

**PFAE.4eba2** m2 Vdr lamnr 4+4 fu inc
Vidrio laminar de seguridad fuerte formado por dos lunas flotadas de 5+5 mm de espesor y una lámina de butyral transparente, incoloro , hasta 300x201 cm.
Claves: robo, rosa, bloquear, seguridad, simple, gris, lamina, bala, vidrio, bronce, transparente, luna, incoloro, clave, flotador, ruido, verde, color

**PFDP10aa** m2 Pers veneciana 16 mm col
Persiana veneciana modelo ScreenLine® SL27C destinada al interior de un doble acristalamiento, formada por lamas de aluminio de 16 mm “Non fogging” y con accionamiento manual mediante sistema magnético interior y mecanismo externo magnético de cuerda. Color a definir por DF.
Claves: perforacion, bloquear, veneciana, elevacion, persiana, liso, laca, lama, aluminio, cordon, regulacion, varilla, retencion, mecanismo, color, combinado

**PRSR11cEM** m2 Solado piedra artificial 120*80*3
Solado de piedra artificial tipo Balastón, de aglomerado de cemento y áridos triturados coloreado con pigmentos, Ref. V-11 blanco de la casa Mosaicos Solana, fabricado en cámara cerrada con formación de vacío y aplicación de presión combinado con vibración para eliminar oclusiones en la mezcla, para conseguir material para despiece a medida en espesor recomendado de 3cm. Despiece de losas de dimensiones 120x80cm aproximadamente, con acabado pulido inicial de fábrica.
Claves: rojo, color, cemento, resistencia, terrazo, silice, rozar, negro, marfil, alto, aglomerado, compuesto, baldosa, pulir, brillo

**PRPP.5daa** kg Pint plas int-ext ls bl 25kg
Pintura plástica al agua para aplicación en interiores o exteriores con brocha o rodillo y acabado liso, color blanco, suministrada en envase de 25 kg (rendimiento 3 m2/kg).
Claves: crema, suministro, bloquear, picar, color, liso, blanco, negro, pintura, interior, aplicacion, rodillo, plastico, agua, exterior, envase

**PRPP18ab** kg Emplaste paramentos interiores
Emplaste en polvo para mezclar con agua de uso exclusivo en paramentos interiores, suministrado en envases de 15 kg (rendimiento 2,5-3 m2/kg).
Claves: exterior, envase, suministro, agua, interior, bloquear, polvo, paramento

**APAP05** m Rodapié DM HIDROF LACADO
Rodapié de tablero DM hidrófugo de 17x12 mm acabado lacado en taller en color blanco, colocado con puntas y cola blanca, incluso p.p. de recortes. Pieza de 17 cm de alto,con un chafán fresado de 5x5 mm en la cara superior y calles de 5 mm rehundidas en toda su longitud.
Claves: nogal, negro, superficie, blanco, color, pino, aglomerado, alto, plastico, densidad, roble, rodapie, lamina, sapely, madero

**PBUA.1b** kg Cola blanca madera 6kg lenta
Cola blanca, cola lenta (acetato de vinilo) en dispersión acuosa para utilización en madera, apta para uniones que soporten altos grados de humedad, en envase de 6 kg.
Claves: blanco, vinilo, apto, humedad, graduacion, agua, dispersion, union, envase, madero, alto, cola, soporte

**PRPP68d** l Barniz PU pav mad/crch 20 l
Barniz para suelos de madera o corcho a base de resina de poliuretano, para aplicar con pincel, brocha, rodillo o pistola, con acabado incoloro, suministrado en envases de 20 l (rendimiento 5 m2/l).

**PFPW10bab** ud Premarco pin rj 70 prta72.5x203
Premarco para puerta de dimensiones de hoja 72.5x203 cm en madera de pino rojo de 70x35 mm, con barrotillos en escuadras y patas y elementos de empotramiento de acero.
Claves: empotramiento, alto, escuadra, acero, pino, precerco, dimension, puerta, pata, hueco, madero, rojo

**PFCH13bd** ud Manil inox mat escu red paso
Manilla de acero inoxidable con escudo redondo para puerta de paso, acabada en mate, i/accesorios.
Claves: condena, paso, mat, boton, redondo, pomo, red, inoxidable, cerrajeria, mate, bloquear, emergencia, acero, puerta

**PFAE.4cba** m2 Vdr lamnr 4+4 fu inc
Vidrio laminar de seguridad fuerte formado por dos lunas flotadas de 4+4 mm de espesor y una lámina de butyral transparente, incoloro , hasta 300x201 cm.
Claves: robo, rosa, bloquear, seguridad, simple, gris, lamina, bala, vidrio, bronce, transparente, luna, incoloro, clave, flotador, ruido, verde, color

**PFPW11fac** ud Premarco pin rj 80 arm100x180
Premarco para armario de dimensiones de hueco 100x180 cm en madera de pino rojo de 80x30 mm, con barrotillos en escuadras y elementos de empotramiento de acero.
Claves: escuadra, precerco, acero, armario, empotramiento, hueco, alto, rojo, madero, dimension, pino

**APME465465** ud Modulo armario
Armario modular de 1100x2150x400 mm., con tablero DM o aglomarado rechapado en melamina 16 mm., en costados, techo, suelo y divisiones internas, y de 10 mm. en el fondo, i/transporte y montaje en obra, totalmente terminado.
Tableros verticales mecanizados para ajuste de baldas.
5 baldas por cada medio módulo, ajustables en altura. Sin cajoneras.

**PFVW15li** ud Premarco pino rojo 140x130 vent
Premarco para ventana en madera de pino rojo de 11.5x3 cm, de dimensiones 140x130 cm, con barrotillos en las escuadras y elementos de empotramiento de acero.
Claves: ventilacion, precerco, escuadra, ventana, alto, pino, acero, empotramiento, rojo, madero, dimension

**PFVL63jidb** ud Vent OB +ab 140x130 Al anod col RPT
Ventana de una hoja oscilobatiente y una hoja abatible para hueco de 140x130 cm realizada en perfilería de aluminio anodizado bronce, oro o negro por electrólisis con rotura de puente térmico, clasificada A-3, E-4 y V-3 según UNE, para atornillar en premarco, con herraje, compás y bisagras oscilobatientes, cremona monomando, bisagras de aluminio, pasadores de anclaje de aluminio, tornillería y prisioneros de acero inoxidable, sellante de silicona neutra en esquinas del cerco y juntas de estanqueidad interior y central de caucho elastómero.
Claves: perfil, oro, monomando, elastomerico, bloquear, poliester, interior, anclaje, negro, precerco, natural, anodo, laca, oscilobatiente, inoxidable, calidad, ventilacion, ventana, silicona, caucho, rotura, clasificacion, herraje, cerco, abatible, sellador, termico, aplicacion, estanquidad, color, bronce, aluminio, exterior, pasador, polvo, bisagra, tornillo, cremona, esquina, acero, central, alto, hoja, hueco, blanco

**PFAD11gdda** m2 Vidr dob aisl Mp 3+3/12/8 incoloro
Acristalamiento vidrio doble aislante "Isolar Glas" o similar, formado por vidrio interior "Multipact" 3+3 mm, con cámara de aire deshidratado de 12 mm, sellada perimetralmente, vidrio exterior "Float" 8 mm, incoloro .

**PBUL73a** m Masilla silicona p/carpintería
Masilla elástica a base de silicona para el sellado de juntas de carpinterías de aluminio, ventanas y vidrios.

**UDAI_FVXM25F** ud Unidad interior de suelo FVXM25F
Unidad interior de suelo de expansión directa, marca Daikin, modelo FVXS25F, válida para montajes split y múltiple inverter, bomba de calor, con válvula de expansión en la unidad exterior, de dimensiones (AlxAnxPr) 600x700x210 y diseño estilizado (Flat Panel) fácil de limpiar, peso 14 kg y nivel sonoro en refrigeración / calefacción 26 / 26 dBA (velocidad baja). Cinco etapas de velocidad del ventilador además de funcionamiento silencioso o automático, con caudales en refrigeración / calefacción (Alto-Medio-Bajo-Silencioso) 492-390-288-246 / 528-414-300-264 m3/h. Control por microprocesador, Modo Powerful, Rearranque automático, Autoswing y Modo ECONO. Incorpora mando a distancia por infrarrojos, con temporizador semanal y 4 acciones diferentes al día. Posibilidad de instalación empotrada y semiempotrada. Incorpora Filtro purificador de aire fotocatalítico con apatito de titanio en la propia unidad. Incorpora Lama flexible que favorece la distribución del aire, con descarga de aire inferior / superior. Utiliza refrigerante ecológico R410A.

**PICI17el2358** ud Rejilla intemperie 100x150
Rejilla intemperie de aluminio anodizado color, aletas fijas 45º, de 100x150 cm según modelo comercial.
Claves: aluminio, blanco, comercial, rejilla, modelo, anodo, color

**PICI18mq598744ep** ud Cajón metálico 100x150
Cajón metálico de aluminio anodizado color, de 100x150x110 fondo cm;
Formado por piezas laterales, zona inferior y zona superior. Incluye bastidor.
Claves: blanco, color, anodo, marco, modelo, metal, aluminio, comercial

**asdasdas58** ud Rejilla intemperie 450x120
Rejilla intemperie de aluminio anodizado color, aletas fijas 45º, de 450x120 cm según modelo comercial.
Claves: aluminio, blanco, comercial, rejilla, modelo, anodo, color

**asdasd8955** ud Cajón metálico 450x120x80
Cajón metálico de aluminio anodizado color, de 450x120x80 fondo cm;
Formado por piezas laterales, zona inferior y zona superior. Incluye bastidor.
Claves: blanco, color, anodo, marco, modelo, metal, aluminio, comercial

**PICI17dkem** ud Rejilla intemperie 80x144
Rejilla intemperie de aluminio anodizado, aletas fijas 45º. 80x144
Claves: aluminio, blanco, comercial, rejilla, modelo, anodo, color

**PICI18lper** ud Marco metálico 80x144
Marco metálico de aluminio anodizado. 80x144
Claves: blanco, color, anodo, marco, modelo, metal, aluminio, comercial

**PICI17ck** ud Rejilla intemperie 68x144
Rejilla intemperie de aluminio anodizado, aletas fijas 45º. 68x144
Claves: aluminio, blanco, comercial, rejilla, modelo, anodo, color

**PICI18kp** ud Marco metálico 68x144
Marco metálico de aluminio anodizado, de 68x144.
Claves: blanco, color, anodo, marco, modelo, metal, aluminio, comercial

**EMAPM01E** ud Mostrador 5 puestos trabajo
Mostrador con 5 puestos de trabajo, de dimensiones 725x117x70cm h.
- Encimeras en tablero compacto blanco monocrome interior blanco acabado TA de 10 mm. de espesor, con interior en tablero de dm hidrófugo lacado blanco. Altura de encimera de 75 cm. Ancho de encimera [zona de trabajo] de 70 cm.
- Altillo correspondiente a 4 puestos de trabajo en tablero fenólico rechapado en roble, con cantos en madera maciza, barnizado. Altura del altillo de 45 cm, para un total de 120 cm, con sobre de 30 cm de ancho . Incluidas tapas laterales de 30 cm de ancho, y divisiones de apoyo central interior del mismo material [3 unidades].
- Cinco modulos interiores en blanco soft de 19mm, hasta encimera soportando su peso. Incluye cajonera con cerradura y elementos de soporte para equipos informáticos.
- Incluye mecanizados y elmentos de paso de instalaciones y electrificaciones[no incluidas].
Esquema según planos de proyecto. Modelo 0196SE de DISMAC o equivalente.

**EMAPM02E** ud Silla operativa
Silla operativa con marco perimetral fabricado en polipropileno (P.P) con fibra de vidrio (PP+ 40% F.V.) sobre el que se coloca un tejido foamizado compuesto por espuma de poliuretano de 5mm + Tejido “T” o por espuma de poliuretano de 10mm + Tejido M. Sistema elevación de respaldo. Brazos 2D + Rotación: regulables en altura y anchura, con rotación 360º del reposa brazos, con caña de aluminio o polipropileno. Asiento con tecnología AIR CONFORT SYSTEM, de espuma de inyectada PUR flexible de 55-60 kg/m3. Tapicería disponible en diferentes acabados. Elevación a gas. Ruedas silenciosas de 65 mm de diámetro con rodadura de teflónSyncro auto-pesante. Fijación del recorrido del respaldo. 4 posiciones. Potencia en Polipropileno con fibra de vidrio (PP 40%FV.)Desplazamiento horizontal del asiento. Portaetiquetas. Apoyo Lumbar en Polipropileno (60%PP + 40%POP), regulable en altura. Base de 5 radios de aluminio inyectado.
Modelo 201569PL de DISMAC o equivalente.

**EMAPM03E** ud Bancada 4 puestos polipropileno
Bancada de cuatro puestos con carcasa de polipropileno mono-carcasa de poliamida de alta resistencia.
Estructura de tubo de diametro 16x2mm y tubo eliptico de 32x18x2mm, de acero laminado en frío, brazos y
soporte de aluminio inyectado L-2630 UNE 38-263. Soldadura semiautomatica en robot de arco con aporte de hielo de acero controlado con gas. Estructura lacada incluido brazos,toda la estructura recibe un pre-tratamiento consistente en desengrase, lavado y fosfatado seguido de una capa de polvo epoxi y de un proceso posterior de
polimerizado. Dicho recubrimiento en polvo cumple la normativa vigente de reacción al fuego UNE 23827-90. Modelo 32659E de DISMAC o equivalente.
Claves: banco, madero, obra, persona, comedor

**EMAPM04E** ud Mesa trabajo 230x80x74 sobre mueble
Mesa de trabajo apoyada en mueble, con encimera realizada en tablero rechapado en melamina de 30mm de espesor con canto de pvc de 2mm, elementos de sustentación en paneles atamborados de 12cm canteados en pvc de 1mm, separadores y embellecedores frontis de acero pintado epoxi. Color a definir por DF. Apoyada en mueble ala.
Medidas:230x80x74 cm. Modelo 158578MM de DISMAC o equivalente.
Claves: banco, madero, obra, persona, comedor

**EMAPM05E** ud Mesa trabajo 230x60x74 sobre mueble
Mesa de trabajo apoyada en mueble, con encimera realizada en tablero rechapado en melamina de 30mm de espesor con canto de pvc de 2mm, elementos de sustentación en paneles atamborados de 12cm canteados en pvc de 1mm, separadores y embellecedores frontis de acero pintado epoxi. Color a definir por DF. Apoyada en mueble ala.
Medidas:230x60x74 cm. Modelo 158568MM de DISMAC o equivalente.
Claves: banco, madero, obra, persona, comedor

**EMAPM06E** ud Mueble ala 515x50
Mueble ala de dimensiones totales 515x50 cm fabricada en tablero de melamina de 19mm, con trasera de 12mm.
Formado por cajonera integrada de tres cajones, con un modulo a continuación con un estante
interior con costado intermedio para evitar el pandeo, con puerta correderas. Formado por módulos en su caso para alcanzar la longitud total.
Modelo 457896MA de DISMAC o equivalente. Según esquemas de proyecto.
Claves: banco, madero, obra, persona, comedor

**EMAPM07E** ud Sillón dirección
Banco de madera para comedor de obra, con capacidad para 5 personas.
Claves: banco, madero, obra, persona, comedor

**EMAPM08E** ud Silla confidente
Silla confidente con respaldo bajo inyectado de espuma de PU flexible de 75-80kg/m3 de densidad sobre estructura metálica interna de tubo de acero de Ø 16 x 1,5 mm de espesor. Respaldo bajo, con tapizado enfundado en diferentes acabados. Asiento inyectado de espuma de PU flexible de 55-60kg/m3 de densidad con tecnología ACS (air comfort system). Carcasa de polipropileno (P.P) con fibra de vidrio (PP + 20% F.V.) inyectado en acabado negro, recubierta con espuma inyectada y tapizada en tejido de fácil limpieza. Regulación multiposicional de la profundidad del asiento con recorrido de 60 mm y sistema de auto-retorno con 4 posiciones de respaldo definidas. Modelo brazos fijos de aluminio inyectado con apoyabrazos negro de polipropileno con un tacto confortable. Base con apoyo central auto-retornoBase de Ø 67,5 cm, con 4 apoyos en cruz, realizada en aluminio en diferentes acabados. Los brazos disponen de apoyo de soleta antideslizante Tubo de Ø 50 mm de acero y e= 1,5 mm en diferentes acabados. Color a definir por DF.
Modelo 235678PO de DISMAC o equivalente.
Claves: banco, madero, obra, persona, comedor

**EMAPES01E** ud Estor enrll 90x215
Cortina enrollable de Ancho 90cm X Alto 215cm especial para colocación en puertas, con accionamiento a cadena con sistema premium y con Tejido polyscreen 351 white. Modelo Bandalux o equivalente. Guía Cable a puerta - Instalación a puertad - Ubicación Interior - Col. componentes Soporte Blanco - Terminal oculto lágrima.
Claves: tejido, cordon, mando, alto, bastidor, cadena, madero, estor, dimension, enrollable, plegable, lateral, bloquear

**PFDP23fgca** ud Estor enrll 291x215
Cortina enrollable de Ancho 291cm X Alto 215cm con accionamiento a cadena con sistema premium plus y
con Tejido polyscreen 351 white. PPLUS II. Modelo Bandalux o equivalente. Ubicación Interior - Col.componentes White - Terminal oculto 20.
Claves: tejido, cordon, mando, alto, bastidor, cadena, madero, estor, dimension, enrollable, plegable, lateral, bloquear

**EMAPES03E** ud Cortina lamas verticales 285x135
Cortina de lamas verticales de ancho 285cm X Alto 135cm con accionamiento a cadena y a cordón y con Tejido polyscreen 351 white. Modelo Bandalux o equivalente. Ubicación Interior - Lama Vertical 89mm - Riel color Blanco - Cadena distanciadora Blanca.
Claves: tejido, cordon, mando, alto, bastidor, cadena, madero, estor, dimension, enrollable, plegable, lateral, bloquear

**EMAPES04E** ud Cortina lamas verticales 235x145
Cortina de lamas verticales de ancho 251cm X Alto 145cm con accionamiento a cadena y a cordón y con Tejido polyscreen 351 white. Modelo Bandalux o equivalente. Ubicación Interior - Lama Vertical 89mm - Riel color Blanco - Cadena distanciadora Blanca.
Claves: tejido, cordon, mando, alto, bastidor, cadena, madero, estor, dimension, enrollable, plegable, lateral, bloquear

**EMAPES05E** m Sistema colgador
Claves: tejido, cordon, mando, alto, bastidor, cadena, madero, estor, dimension, enrollable, plegable, lateral, bloquear

**MMMH.1aaba** h Hormigonera el 1.5 kw 160/200 l
Hormigonera eléctrica monofásica sobre ruedas de goma con tambor basculante de capacidad de 160 a 200 litros y 1.5 kw de potencia.
Claves: hormigon, tambor, goma, basculante, electrico, monofasico, rueda

**PBAA.1a** m3 Agua
Claves: agua

**PBAC.3eaAP** t Cemento CEM II/B-V 32,5 R UNE-EN 197-1:2000 granel
Cemento portland con ceniza volante CEM II/B-V 32,5 R fabricado según UNE-EN 197-1:2000 y suministrado a granel.
Claves: granel, suministro, cemento

**PBAC.5abEM** t Pasta para juntas
Claves: suministro, blanco, cemento

**PBAY.1cab** t Yeso tipo YF-manual envasado
Yeso fino YF, para aplicación manual, envasado, características según RY-85

**PBRA.1aaaa** t Arena silícea 0-3mm trit lvd
Arena silícea de granulometría 0-3 mm, procedente de machaqueo, lavada, a pie de obra, i/transporte de 30 km con camión de 14 tm lleno.

**PBRA.1acaa** t Arena silícea 3-5mm trit lvd
Arena silícea de granulometría 3-5 mm, procedente de machaqueo, lavada, a pie de obra, i/transporte de 30 km con camión de 14 tm lleno.
